# Rehabilitación carretera GC-600 PK 0+000 a 6+400

- Propiedad del archivo: SOFT S.A.
- Formato: FIEBDC-3/2002
- Programa: Presto 8.92
- Fecha de los precios: 06/06/2002
- Divisa: EUR
- Código: GC600_R0 (05/06/2002)
Importe: 2649402.65

## C01 DEMOLICIONES (05/06/2002)
Importe: 79107.73

**demol001** M3. DEMOL. TRANS. TODO TIPO PAVIMENTO (05/06/2002)
68.48 M3. × 31.73 = 2172.87
M3. Demolición de firmes o pavimentos de cualquier tipo, incluso carga y transporte de los productos resultantes a gestor de residuos autorizado.

| Código | Ud | Descripción | Rendimiento | Precio | Importe |
|---|---|---|---|---|---|
| equipo013 | d. | Equipo de demoliciones (mano de obra; 05/06/2002) | 0.08 | 366.8 | 29.34 |
| %medaux | % | Medios auxiliares...(s/total) (04/09/2008) | 2 % | 29.34 | 0.59 |
| %costind | % | Coste indirecto.......(s/total) | 6 % | 29.93 | 1.80 |
|  |  | Total |  |  | 31.73 |

| Medición | Uds. | Largo | Ancho | Alto | Parcial |
|---|---|---|---|---|---|
| Cruces de calzada (drenaje) |  |  |  |  |  |
| Margen DERECHO |  |  |  |  |  |
| 0+730 | 1 | 10 | 1.92 | 0.2 | 3.84 |
| 1+080 | 1 | 10 | 1.92 | 0.2 | 3.84 |
| 2+150 | 1 | 10 | 1.92 | 0.2 | 3.84 |
| 5+200 | 1 | 10 | 1.92 | 0.2 | 3.84 |
| 5+330 | 1 | 10 | 1.92 | 0.2 | 3.84 |
| 5+720 | 1 | 10 | 1.92 | 0.2 | 3.84 |
| 5+900 | 1 | 10 | 1.92 | 0.2 | 3.84 |
| Margen IZQUIERDO |  |  |  |  |  |
| 2+420 | 1 | 10 | 1.92 | 0.2 | 3.84 |
| 2+530 | 1 | 10 | 1.92 | 0.2 | 3.84 |
| 2+880 | 1 | 10 | 1.92 | 0.2 | 3.84 |
| 3+040 | 1 | 10 | 1.92 | 0.2 | 3.84 |
| 3+200 | 1 | 10 | 1.92 | 0.2 | 3.84 |
| Reparación por raiz de |  |  |  |  |  |
| árbol en calzada |  |  |  |  |  |
| 3+470 | 1 | 4 | 4 | 0.2 | 3.20 |
| 4+470 | 1 | 4 | 4 | 0.2 | 3.20 |
| 4+550 | 2 | 4 | 4 | 0.2 | 6.40 |
| 5+930 | 2 | 4 | 4 | 0.2 | 6.40 |
| 6+050 | 1 | 4 | 4 | 0.2 | 3.20 |
| Total |  |  |  |  | 68.48 |

**demol003** Ml. DEMOLICIÓN MED. MEC. Y TRANS. PRETILES Y MALECONES
50 Ml. × 19.37 = 968.50
Ml. Demolición de pretiles y malecones en margen de carretera por medios mecánicos, incluso carga y transporte de los productos resultantes a instalaciones de gestor autorizado. En la unidad se incluye parte proporcional de mampostería hormigonada para reparar la cabeza superior de los muros al objeto de asegurar el anclaje de los tramos de barrera metálica.

| Código | Ud | Descripción | Rendimiento | Precio | Importe |
|---|---|---|---|---|---|
| equipo033 | d | Equipo de demolición de muros de mampostería (mano de obra; 12/06/2002) | 0.01 | 1233.68 | 12.34 |
| equipo010 | d. | Equipo de hormigonado (mano de obra; 17/06/2002) | 0.005 | 706.64 | 3.53 |
| matrn0010 | M3. | Hormigón HM-20 (material; 17/06/2002) | 0.01 | 89 | 0.89 |
| matrn0022 | M3. | Piedra mampostería (material) | 0.1 | 10.12 | 1.01 |
| matrn0001 | M3. | Agua (material; 07/06/2002) | 0.045 | 3.16 | 0.14 |
| %medaux | % | Medios auxiliares...(s/total) | 2 % | 17.91 | 0.36 |
| %costind | % | Coste indirecto.......(s/total) | 6 % | 18.27 | 1.10 |
|  |  | Total |  |  | 19.37 |

| Medición | Uds. | Largo | Parcial |
|---|---|---|---|
| Margen IZQUIERDO |  |  |  |
| 1+180 a 1+220 | 1 | 40 | 40.00 |
| Margen DERECHO |  |  |  |
| 3+600 a 3+610 | 1 | 10 | 10.00 |
| Total |  |  | 50 |

**demol004** M3. FRESADO DE PAV. AGLOMERADO
168.75 M3. × 83.87 = 14153.06
M3. Fresado de pavimento de aglomerado, incluso barrido de la superficie y retirada de productos resultantes a instalaciones de gestor autorizado.

| Código | Ud | Descripción | Rendimiento | Precio | Importe |
|---|---|---|---|---|---|
| equipo014 | d. | Equipo de fresado (mano de obra; 17/06/2002) | 0.0308 | 2518.48 | 77.57 |
| %medaux | % | Medios auxiliares...(s/total) | 2 % | 77.57 | 1.55 |
| %costind | % | Coste indirecto.......(s/total) | 6 % | 79.12 | 4.75 |
|  |  | Total |  |  | 83.87 |

| Medición | Uds. | Largo | Ancho | Alto | Parcial |
|---|---|---|---|---|---|
| Fresado en zona urbana |  |  |  |  |  |
| 1+330 a 1+580 | 1 | 250 | 7.5 | 0.05 | 93.75 |
| 1+620 a 1+720 | 1 | 100 | 7.5 | 0.05 | 37.50 |
| 1+940 a 2+040 | 1 | 100 | 7.5 | 0.05 | 37.50 |
| Total |  |  |  |  | 168.75 |

**demol006** M3. DEMOLICIÓN MURO MAMPOSTERÍA MED. MEC.
1147.5 M3. × 14.67 = 16833.83
M3. Demolición por medios mecánicos, de fábrica de mampostería en muros fuertemente trabada con morteros de cemento, i/retirada y carga de escombros a instalaciones de gestor autorizado, totalmente terminado.

| Código | Ud | Descripción | Rendimiento | Precio | Importe |
|---|---|---|---|---|---|
| equipo033 | d | Equipo de demolición de muros de mampostería | 0.011 | 1233.68 | 13.57 |
| %medaux | % | Medios auxiliares...(s/total) | 2 % | 13.57 | 0.27 |
| %costind | % | Coste indirecto.......(s/total) | 6 % | 13.84 | 0.83 |
|  |  | Total |  |  | 14.67 |

| Medición | Uds. | Largo | Ancho | Alto | Parcial |
|---|---|---|---|---|---|
| Muros existente en mal estado |  |  |  |  |  |
| para su reconstrucción con |  |  |  |  |  |
| muros nuevos o con recalces |  |  |  |  |  |
| Margen IZQUIERDO |  |  |  |  |  |
| 0+175 a 0+260 | 1 | 85 | 1.5 | 3 | 382.50 |
| 0+830 a 0+890 | 1 | 60 | 1.5 | 3 | 270.00 |
| 1+280 a 1+370 | 1 | 90 | 1.5 | 3 | 405.00 |
| 1+700 a 1+720 | 1 | 20 | 1.5 | 3 | 90.00 |
| Total |  |  |  |  | 1147.5 |

**demol009** Ml. DEMOLICIÓN DE BARRERA DOBLE ONDA SIMPLE (05/06/2002)
4305 Ml. × 9.55 = 41112.75
Ml. Desmontaje completo de barrera de seguridad metálica con retirada de postes hincados en el suelo cada 4 metros, incluso demolición de macizo de cimentación de postes en su caso, carga sobre camión y transporte a instalaciones de gestor autorizado.

| Código | Ud | Descripción | Rendimiento | Precio | Importe |
|---|---|---|---|---|---|
| equipo004 | d. | Equipo de barreras metálicas (mano de obra; 05/06/2002) | 0.008 | 1103.44 | 8.83 |
| %medaux | % | Medios auxiliares...(s/total) | 2 % | 8.83 | 0.18 |
| %costind | % | Coste indirecto.......(s/total) | 6 % | 9.01 | 0.54 |
|  |  | Total |  |  | 9.55 |

| Medición | Uds. | Largo | Parcial |
|---|---|---|---|
| Demolición tramos barrera existente |  |  |  |
| Margen IZQUIERDO |  |  |  |
| 0+000 a 0+020 | 1 | 20 | 20.00 |
| 0+020 a 0+175 | 1 | 155 | 155.00 |
| 0+175 a 0+260 | 1 | 85 | 85.00 |
| 0+260 a 0+470 | 1 | 210 | 210.00 |
| 0+480 a 0+540 | 1 | 60 | 60.00 |
| 0+540 a 0+600 | 1 | 60 | 60.00 |
| 0+600 a 0+660 | 1 | 60 | 60.00 |
| 0+660 a 0+830 | 1 | 170 | 170.00 |
| 0+830 a 0+890 | 1 | 60 | 60.00 |
| 0+890 a 1+220 | 1 | 330 | 330.00 |
| 1+220 a 1+260 | 1 | 40 | 40.00 |
| 1+280 a 1+370 | 1 | 90 | 90.00 |
| 2+020 a 2+040 | 1 | 20 | 20.00 |
| 2+045 a 2+220 | 1 | 175 | 175.00 |
| 2+220 a 2+250 | 1 | 30 | 30.00 |
| 2+250 a 2+360 | 1 | 110 | 110.00 |
| 2+360 a 2+410 | 1 | 50 | 50.00 |
| 3+580 a 3+620 | 1 | 40 | 40.00 |
| 4+030 a 4+050 | 1 | 20 | 20.00 |
| 4+110 a 4+130 | 1 | 20 | 20.00 |
| Margen DERECHO |  |  |  |
| 1+120 a 1+160 | 1 | 40 | 40.00 |
| 1+270 a 1+290 | 1 | 20 | 20.00 |
| 1+390 a 1+660 | 1 | 270 | 270.00 |
| 1+700 a 1+860 | 1 | 160 | 160.00 |
| 1+870 a 1+960 | 1 | 90 | 90.00 |
| 2+380 a 3+020 | 1 | 640 | 640.00 |
| 3+020 a 3+120 | 1 | 100 | 100.00 |
| 3+120 a 3+260 | 1 | 140 | 140.00 |
| 3+260 a 3+320 | 1 | 60 | 60.00 |
| 3+320 a 3+360 | 1 | 40 | 40.00 |
| 3+360 a 3+400 | 1 | 40 | 40.00 |
| 3+400 a 3+700 | 1 | 300 | 300.00 |
| 3+760 a 4+205 | 1 | 445 | 445.00 |
| 4+205 a 4+270 | 1 | 65 | 65.00 |
| 4+270 a 4+310 | 1 | 40 | 40.00 |
| 4+310 a 4+360 | 1 | 50 | 50.00 |
| Total |  |  | 4305 |

**demol012** Ud. DEMOLICIÓN ARQUETA HORM. MASA/ARM. MED. MANUALES (05/06/2002)
13 Ud. × 297.44 = 3866.72
Ud. Demolicion de arqueta de drenaje de hormigón (en masa o armado), de dimensiones máximas 2,0x2,0x3,0 metros, de espesor de paredes y solera de hasta 40 cm., por medios manuales, incluso excavacion previa del contorno de la arqueta, retirada y demolición de pasatubos, sumideros y rejillas, i/ carga y transporte de los productos resultantes a instalaciones de gestor autorizado.

| Código | Ud | Descripción | Rendimiento | Precio | Importe |
|---|---|---|---|---|---|
| equipo013 | d. | Equipo de demoliciones | 0.75 | 366.8 | 275.10 |
| %medaux | % | Medios auxiliares...(s/total) | 2 % | 275.10 | 5.50 |
| %costind | % | Coste indirecto.......(s/total) | 6 % | 280.60 | 16.84 |
|  |  | Total |  |  | 297.44 |

| Medición | Uds. | Parcial |
|---|---|---|
| Demolicion de arquetas |  |  |
| en ODT existentes para su |  |  |
| reconstrucción |  |  |
| (informe conservación Anejo 02) |  |  |
| 0+450 | 1 | 1.00 |
| 2+000 | 1 | 1.00 |
| 2+240 | 1 | 1.00 |
| 5+430 | 1 | 1.00 |
| 5+560 | 1 | 1.00 |
| 6+150 | 1 | 1.00 |
| 6+300 | 1 | 1.00 |
| 2+620 | 1 | 1.00 |
| 2+760 | 1 | 1.00 |
| 3+160 | 1 | 1.00 |
| 3+900 | 1 | 1.00 |
| 4+350 | 1 | 1.00 |
| 4+960 | 1 | 1.00 |
| Total |  | 13 |

## C02 MOVIMIENTO DE TIERRAS
Importe: 89848.24

**movtierr001** M2. DESPEJE Y DESBROCE DEL TERRENO
952 M2. × 0.59 = 561.68
M2. Despeje y desbroce del terreno por medios mecánicos incluso carga y transporte de productos a instalaciones de gestor autorizado.

| Código | Ud | Descripción | Rendimiento | Precio | Importe |
|---|---|---|---|---|---|
| equipo034 | d. | Equipo de despeje y desbroce (mano de obra; 17/06/2002) | 0.0004 | 1368.72 | 0.55 |
| %medaux | % | Medios auxiliares...(s/total) | 2 % | 0.55 | 0.01 |
| %costind | % | Coste indirecto.......(s/total) | 6 % | 0.56 | 0.03 |
|  |  | Total |  |  | 0.59 |

| Medición | Uds. | Largo | Ancho | Parcial |
|---|---|---|---|---|
| Ejecución de muros de mampostería |  |  |  |  |
| Según informe de conservación |  |  |  |  |
| de carreteras del Cabildo GC |  |  |  |  |
| (adjunto en Anejo 02) |  |  |  |  |
| Desbroce terreno cimiento |  |  |  |  |
| Margen DERECHO |  |  |  |  |
| 0+480 | 1 | 60 | 2.1 | 126.00 |
| 5+010 | 1 | 110 | 1.4 | 154.00 |
| 6+000 | 1 | 20 | 2.1 | 42.00 |
| 6+140 | 1 | 100 | 2.1 | 210.00 |
| Margen IZQUIERDO |  |  |  |  |
| 1+700 | 1 | 20 | 2.1 | 42.00 |
| 2+880 | 1 | 100 | 2.1 | 210.00 |
| 3+700 | 1 | 80 | 2.1 | 168.00 |
| Total |  |  |  | 952 |

**movtierr002** M3. EXCAV. EN DESMONTE TODO TIPO TERRENO
2325 M3. × 6.55 = 15228.75
M3. Excavación en desmonte en cualquier tipo de terreno incluso p.p. de roca, refino de taludes, carga, transporte y descarga de productos en instalaciones de gestor autorizado o lugar de empleo.

| Código | Ud | Descripción | Rendimiento | Precio | Importe |
|---|---|---|---|---|---|
| equipo016 | d. | Equipo de excavaciones (mano de obra; 17/06/2002) | 0.0037 | 1636.74 | 6.06 |
| %medaux | % | Medios auxiliares...(s/total) | 2 % | 6.06 | 0.12 |
| %costind | % | Coste indirecto.......(s/total) | 6 % | 6.18 | 0.37 |
|  |  | Total |  |  | 6.55 |

| Medición | Uds. | Largo | Ancho | Alto | Parcial |
|---|---|---|---|---|---|
| Ejecución de muros de mampostería |  |  |  |  |  |
| Según informe de conservación |  |  |  |  |  |
| de carreteras del Cabildo GC |  |  |  |  |  |
| (adjunto en Anejo 02) |  |  |  |  |  |
| Margen DERECHO |  |  |  |  |  |
| 0+480 | 1 | 60 | 1.5 | 3.5 | 315.00 |
| 5+010 | 1 | 110 | 1.5 | 2 | 330.00 |
| 6+000 | 1 | 20 | 1.5 | 3.5 | 105.00 |
| 6+140 | 1 | 100 | 1.5 | 3.5 | 525.00 |
| Margen IZQUIERDO |  |  |  |  |  |
| 1+700 | 1 | 20 | 1.5 | 3.5 | 105.00 |
| 2+880 | 1 | 100 | 1.5 | 3.5 | 525.00 |
| 3+700 | 1 | 80 | 1.5 | 3.5 | 420.00 |
| Total |  |  |  |  | 2325 |

**movtierr005** M2. COMPACTADO MANUAL DE TIERRAS, SIN APORTE
2666.5 M2. × 1.86 = 4959.69
M2. Compactado de tierras con compactador de conducción manual, incluso humectación de la superficie, sin aporte de tierras.

| Código | Ud | Descripción | Rendimiento | Precio | Importe |
|---|---|---|---|---|---|
| equipo020 | d. | Equipo de compactación manual de tierras (mano de obra; 17/06/2002) | 0.002 | 778.8 | 1.56 |
| matrn0001 | M3. | Agua | 0.05 | 3.16 | 0.16 |
| %medaux | % | Medios auxiliares...(s/total) | 2 % | 1.72 | 0.03 |
| %costind | % | Coste indirecto.......(s/total) | 6 % | 1.75 | 0.11 |
|  |  | Total |  |  | 1.86 |

| Medición | Uds. | Largo | Ancho | Parcial |
|---|---|---|---|---|
| Actuación puntual en |  |  |  |  |
| accesos a la carretera |  |  |  |  |
| Lado DESMONTE (cuneta) |  |  |  |  |
| Margen IZQUIERDO |  |  |  |  |
| 1+420 | 1 | 5 | 3 | 15.00 |
| 1+430 | 1 | 5 | 4.5 | 22.50 |
| 1+540 | 1 | 5 | 3.5 | 17.50 |
| 1+550 | 1 | 5 | 4 | 20.00 |
| 1+580 | 1 | 5 | 4 | 20.00 |
| 1+630 | 1 | 5 | 3 | 15.00 |
| 1+680 | 1 | 5 | 4 | 20.00 |
| 1+710 | 1 | 5 | 4 | 20.00 |
| 1+780 | 1 | 5 | 4 | 20.00 |
| 1+840 | 1 | 5 | 2.5 | 12.50 |
| 1+900 | 1 | 5 | 2.5 | 12.50 |
| 3+170 | 1 | 5 | 4 | 20.00 |
| 3+360 | 1 | 5 | 3.5 | 17.50 |
| 3+580 | 1 | 5 | 4 | 20.00 |
| 4+390 | 1 | 5 | 4 | 20.00 |
| 4+410 | 1 | 5 | 5.5 | 27.50 |
| 4+540 | 1 | 5 | 6 | 30.00 |
| Margen DERECHO |  |  |  |  |
| 0+450 | 1 | 5 | 5 | 25.00 |
| 1+000 | 1 | 5 | 5 | 25.00 |
| 1+150 | 1 | 5 | 5 | 25.00 |
| 2+085 | 1 | 5 | 3.5 | 17.50 |
| Actuación puntual en |  |  |  |  |
| accesos a la carretera |  |  |  |  |
| Lado TERRAPLÉN |  |  |  |  |
| Margen IZQUIERDO |  |  |  |  |
| 0+200 | 1 | 5 | 7 | 35.00 |
| 0+890 | 1 | 5 | 5 | 25.00 |
| 1+250 | 1 | 5 | 3.5 | 17.50 |
| 1+360 | 1 | 5 | 5 | 25.00 |
| 1+375 | 1 | 5 | 3 | 15.00 |
| 1+980 | 1 | 5 | 4.5 | 22.50 |
| 2+020 | 1 | 5 | 6 | 30.00 |
| 2+080 | 1 | 5 | 4 | 20.00 |
| 6+250 | 1 | 5 | 4 | 20.00 |
| Margen DERECHO |  |  |  |  |
| 1+230 | 1 | 5 | 4.5 | 22.50 |
| 1+250 | 1 | 5 | 6 | 30.00 |
| 1+350 | 1 | 5 | 3.5 | 17.50 |
| 1+360 | 1 | 5 | 6 | 30.00 |
| 1+380 | 1 | 5 | 3.5 | 17.50 |
| 1+890 | 1 | 5 | 4 | 20.00 |
| 2+000 | 1 | 5 | 4 | 20.00 |
| 3+460 | 1 | 5 | 3 | 15.00 |
| 3+560 | 1 | 5 | 4.5 | 22.50 |
| 3+620 | 1 | 5 | 3 | 15.00 |
| 3+700 | 1 | 5 | 4.5 | 22.50 |
| 3+740 | 1 | 5 | 3 | 15.00 |
| 4+860 | 1 | 5 | 2.5 | 12.50 |
| Asfaltado de apartaderos |  |  |  |  |
| actualmente en tierra |  |  |  |  |
| Margen IZQUIERDO |  |  |  |  |
| 5+200 a 5+300 | 1 | 100 | 3 | 300.00 |
| Margen DERECHO |  |  |  |  |
| 3+300 a 3+325 | 1 | 25 | 3 | 75.00 |
| 4+350 a 4+375 | 1 | 25 | 6 | 150.00 |
| 4+700 a 4+730 | 1 | 30 | 3 | 90.00 |
| Acondicionamiento de |  |  |  |  |
| paradas de guagua |  |  |  |  |
| Margen IZQUIERDO |  |  |  |  |
| 0+450 | 1 | 10 | 2.5 | 25.00 |
| Margen DERECHO |  |  |  |  |
| 0+500 | 1 | 20 | 2.5 | 50.00 |
| 1+000 | 1 | 10 | 2 | 20.00 |
| Ejecución de muros de mampostería |  |  |  |  |
| Según informe de conservación |  |  |  |  |
| de carreteras del Cabildo GC |  |  |  |  |
| (adjunto en Anejo 02) |  |  |  |  |
| Compactado fondo cimiento |  |  |  |  |
| Margen DERECHO |  |  |  |  |
| 0+480 | 1 | 60 | 2.1 | 126.00 |
| 5+010 | 1 | 110 | 1.4 | 154.00 |
| 6+000 | 1 | 20 | 2.1 | 42.00 |
| 6+140 | 1 | 100 | 2.1 | 210.00 |
| Margen IZQUIERDO |  |  |  |  |
| 1+700 | 1 | 20 | 2.1 | 42.00 |
| 2+880 | 1 | 100 | 2.1 | 210.00 |
| 3+700 | 1 | 80 | 2.1 | 168.00 |
| Reparación por raiz de |  |  |  |  |
| árbol en calzada |  |  |  |  |
| 3+470 | 1 | 4 | 4 | 16.00 |
| 4+470 | 1 | 4 | 4 | 16.00 |
| 4+550 | 2 | 4 | 4 | 32.00 |
| 5+930 | 2 | 4 | 4 | 32.00 |
| 6+050 | 1 | 4 | 4 | 16.00 |
| Total |  |  |  | 2666.5 |

**movtierr007** M3. EXCAVACIÓN EN ZANJA Y POZO
1688.5 M3. × 16.93 = 28586.31
M3. Excavación en zanjas y pozos en cualquier tipo de terreno, incluso carga, transporte y descarga de productos resultantes en instalaciones de gestor autorizado o lugar de empleo.

| Código | Ud | Descripción | Rendimiento | Precio | Importe |
|---|---|---|---|---|---|
| equipo015 | d. | Equipo de trabajos en zanjas (mano de obra; 17/06/2002) | 0.015 | 1043.84 | 15.66 |
| %medaux | % | Medios auxiliares...(s/total) | 2 % | 15.66 | 0.31 |
| %costind | % | Coste indirecto.......(s/total) | 6 % | 15.97 | 0.96 |
|  |  | Total |  |  | 16.93 |

| Medición | Uds. | Largo | Ancho | Alto | Parcial |
|---|---|---|---|---|---|
| Arquetas de cruces de |  |  |  |  |  |
| calzada de nueva ejecución |  |  |  |  |  |
| Margen DERECHO |  |  |  |  |  |
| 0+730 | 1 |  | 4 |  | 4.00 |
| 1+080 | 1 |  | 4 |  | 4.00 |
| 2+150 | 1 |  | 4 |  | 4.00 |
| 5+200 | 1 |  | 4 |  | 4.00 |
| 5+330 | 1 |  | 4 |  | 4.00 |
| 5+720 | 1 |  | 4 |  | 4.00 |
| 5+900 | 1 |  | 4 |  | 4.00 |
| Margen IZQUIERDO |  |  |  |  |  |
| 2+420 | 1 |  | 4 |  | 4.00 |
| 2+530 | 1 |  | 4 |  | 4.00 |
| 2+880 | 1 |  | 4 |  | 4.00 |
| 3+040 | 1 |  | 4 |  | 4.00 |
| 3+200 | 1 |  | 4 |  | 4.00 |
| Cruces de calzada (drenaje) |  |  |  |  |  |
| Margen DERECHO |  |  |  |  |  |
| 0+730 | 1 | 10 | 3.6 |  | 36.00 |
| 1+080 | 1 | 10 | 3.6 |  | 36.00 |
| 2+150 | 1 | 10 | 3.6 |  | 36.00 |
| 5+200 | 1 | 10 | 3.6 |  | 36.00 |
| 5+330 | 1 | 10 | 3.6 |  | 36.00 |
| 5+720 | 1 | 10 | 3.6 |  | 36.00 |
| 5+900 | 1 | 10 | 3.6 |  | 36.00 |
| Margen IZQUIERDO |  |  |  |  |  |
| 2+420 | 1 | 50 | 3.6 |  | 180.00 |
| 2+530 | 1 | 10 | 3.6 |  | 36.00 |
| 2+880 | 1 | 10 | 3.6 |  | 36.00 |
| 3+040 | 1 | 10 | 3.6 |  | 36.00 |
| 3+200 | 1 | 10 | 3.6 |  | 36.00 |
| Reconstrucción de arquetas |  |  |  |  |  |
| en ODT existentes |  |  |  |  |  |
| (informe conservación Anejo 02) |  |  |  |  |  |
| Margen DERECHO |  |  |  |  |  |
| 0+290 | 1 |  | 4 |  | 4.00 |
| 0+450 | 1 |  | 4 |  | 4.00 |
| 0+600 | 1 |  | 4 |  | 4.00 |
| 0+926 | 1 |  | 4 |  | 4.00 |
| 1+000 | 1 |  | 4 |  | 4.00 |
| 1+120 | 1 |  | 4 |  | 4.00 |
| 2+000 | 1 |  | 4 |  | 4.00 |
| 2+240 | 1 |  | 4 |  | 4.00 |
| 5+430 | 1 |  | 4 |  | 4.00 |
| 5+560 | 1 |  | 4 |  | 4.00 |
| 6+150 | 1 |  | 4 |  | 4.00 |
| 6+300 | 1 |  | 4 |  | 4.00 |
| Margen IZQUIERDO |  |  |  |  |  |
| 1+490 | 1 |  | 4 |  | 4.00 |
| 1+700 | 1 |  | 4 |  | 4.00 |
| 1+810 | 1 |  | 4 |  | 4.00 |
| 2+620 | 1 |  | 4 |  | 4.00 |
| 2+760 | 1 |  | 4 |  | 4.00 |
| 3+160 | 1 |  | 4 |  | 4.00 |
| 3+450 | 1 |  | 4 |  | 4.00 |
| 3+470 | 1 |  | 4 |  | 4.00 |
| 3+800 | 1 |  | 4 |  | 4.00 |
| 3+900 | 1 |  | 4 |  | 4.00 |
| 4+030 | 1 |  | 4 |  | 4.00 |
| 4+110 | 1 |  | 4 |  | 4.00 |
| 4+350 | 1 |  | 4 |  | 4.00 |
| 4+750 | 1 |  | 4 |  | 4.00 |
| 4+960 | 1 |  | 4 |  | 4.00 |
| Actuación puntual en |  |  |  |  |  |
| accesos a la carretera |  |  |  |  |  |
| Lado DESMONTE (cuneta) |  |  |  |  |  |
| Margen IZQUIERDO |  |  |  |  |  |
| 1+420 | 1 | 5 | 3 | 0.2 | 3.00 |
| 1+430 | 1 | 5 | 4.5 | 0.2 | 4.50 |
| 1+540 | 1 | 5 | 3.5 | 0.2 | 3.50 |
| 1+550 | 1 | 5 | 4 | 0.2 | 4.00 |
| 1+580 | 1 | 5 | 4 | 0.2 | 4.00 |
| 1+630 | 1 | 5 | 3 | 0.2 | 3.00 |
| 1+680 | 1 | 5 | 4 | 0.2 | 4.00 |
| 1+710 | 1 | 5 | 4 | 0.2 | 4.00 |
| 1+780 | 1 | 5 | 4 | 0.2 | 4.00 |
| 1+840 | 1 | 5 | 2.5 | 0.2 | 2.50 |
| 1+900 | 1 | 5 | 2.5 | 0.2 | 2.50 |
| 3+170 | 1 | 5 | 4 | 0.2 | 4.00 |
| 3+360 | 1 | 5 | 3.5 | 0.2 | 3.50 |
| 3+580 | 1 | 5 | 4 | 0.2 | 4.00 |
| 4+390 | 1 | 5 | 4 | 0.2 | 4.00 |
| 4+410 | 1 | 5 | 5.5 | 0.2 | 5.50 |
| 4+540 | 1 | 5 | 6 | 0.2 | 6.00 |
| Margen DERECHO |  |  |  |  |  |
| 0+450 | 1 | 5 | 5 | 0.2 | 5.00 |
| 1+000 | 1 | 5 | 5 | 0.2 | 5.00 |
| 1+150 | 1 | 5 | 5 | 0.2 | 5.00 |
| 2+085 | 1 | 5 | 3.5 | 0.2 | 3.50 |
| Asfaltado de apartaderos |  |  |  |  |  |
| actualmente en tierra |  |  |  |  |  |
| Margen IZQUIERDO |  |  |  |  |  |
| 5+200 a 5+300 | 1 | 100 | 3 | 0.4 | 120.00 |
| Margen DERECHO |  |  |  |  |  |
| 3+300 a 3+325 | 1 | 25 | 3 | 0.4 | 30.00 |
| 4+350 a 4+375 | 1 | 25 | 6 | 0.4 | 60.00 |
| 4+700 a 4+730 | 1 | 30 | 3 | 0.4 | 36.00 |
| Acondicionamiento de |  |  |  |  |  |
| paradas de guagua |  |  |  |  |  |
| Margen IZQUIERDO |  |  |  |  |  |
| 0+450 | 1 | 10 | 2.5 | 0.4 | 10.00 |
| Margen DERECHO |  |  |  |  |  |
| 0+500 | 1 | 20 | 2.5 | 0.4 | 20.00 |
| 1+000 | 1 | 10 | 2 | 0.4 | 8.00 |
| Ejecución de muros de mampostería |  |  |  |  |  |
| Según informe de conservación |  |  |  |  |  |
| de carreteras del Cabildo GC |  |  |  |  |  |
| (adjunto en Anejo 02) |  |  |  |  |  |
| Excavación terreno cimiento |  |  |  |  |  |
| Margen DERECHO |  |  |  |  |  |
| 0+480 | 1 | 60 | 2.1 | 0.5 | 63.00 |
| 5+010 | 1 | 110 | 1.4 | 0.5 | 77.00 |
| 6+000 | 1 | 20 | 2.1 | 0.5 | 21.00 |
| 6+140 | 1 | 100 | 2.1 | 0.5 | 105.00 |
| Margen IZQUIERDO |  |  |  |  |  |
| 1+700 | 1 | 20 | 2.1 | 0.5 | 21.00 |
| 2+880 | 1 | 100 | 2.1 | 0.5 | 105.00 |
| 3+700 | 1 | 80 | 2.1 | 0.5 | 84.00 |
| Reparación por raiz de |  |  |  |  |  |
| árbol en calzada |  |  |  |  |  |
| 3+470 | 1 | 4 | 4 | 1 | 16.00 |
| 4+470 | 1 | 4 | 4 | 1 | 16.00 |
| 4+550 | 2 | 4 | 4 | 1 | 32.00 |
| 5+930 | 2 | 4 | 4 | 1 | 32.00 |
| 6+050 | 1 | 4 | 4 | 1 | 16.00 |
| Total |  |  |  |  | 1688.5 |

**movtierr008** Ml. REFINO Y PREP. SUP. CUNETA TRIANGULAR (h=0,15)
6090 Ml. × 4.41 = 26856.90
Ml. Refino de cuneta de tierra de taludes 3/1-1/5 con profundidad de 0.15 m (según plano de detalles) y preparación de superficie de asiento con suelo seleccionado, por medios manuales o mecánicos, incluso transporte de productos resultantes a instalaciones de gestor autorizado o lugar de empleo.

| Código | Ud | Descripción | Rendimiento | Precio | Importe |
|---|---|---|---|---|---|
| equipo025 | d. | Equipo de refino de cunetas (mano de obra; 17/06/2002) | 0.004 | 807.36 | 3.23 |
| matrn0015 | M3. | Suelo seleccionado proc. préstamo (material; 04/09/2008) | 0.2 | 4.25 | 0.85 |
| %medaux | % | Medios auxiliares...(s/total) | 2 % | 4.08 | 0.08 |
| %costind | % | Coste indirecto.......(s/total) | 6 % | 4.16 | 0.25 |
|  |  | Total |  |  | 4.41 |

| Medición | Uds. | Largo | Parcial |
|---|---|---|---|
| Cuneta de nueva ejecución |  |  |  |
| Margen DERECHO |  |  |  |
| 0+000 a 1+120 | 1 | 1120 | 1120.00 |
| 1+150 a 1+200 | 1 | 50 | 50.00 |
| 2+000 a 2+380 | 1 | 380 | 380.00 |
| 4+340 a 4+510 | 1 | 170 | 170.00 |
| 5+000 a 6+280 | 1 | 1280 | 1280.00 |
| Margen IZQUIERDO |  |  |  |
| 1+400 a 1+980 | 1 | 580 | 580.00 |
| 2+420 a 4+020 | 1 | 1600 | 1600.00 |
| 4+050 a 4+600 | 1 | 550 | 550.00 |
| 4+650 a 5+010 | 1 | 360 | 360.00 |
| Total |  |  | 6090 |

**movtierr013** M3. RELLENO LOCALIZADO SUELO SELECCIONADO
112.4 M3. × 7.2 = 809.28
M3. Relleno localizado con material seleccionado procedente de préstamo, incluso extensión, nivelación, humectación y compactación, refino de taludes.

| Código | Ud | Descripción | Rendimiento | Precio | Importe |
|---|---|---|---|---|---|
| equipo015 | d. | Equipo de trabajos en zanjas | 0.002 | 1043.84 | 2.09 |
| matrn0015 | M3. | Suelo seleccionado proc. préstamo | 1 | 4.25 | 4.25 |
| matrn0001 | M3. | Agua | 0.1 | 3.16 | 0.32 |
| %medaux | % | Medios auxiliares...(s/total) | 2 % | 6.66 | 0.13 |
| %costind | % | Coste indirecto.......(s/total) | 6 % | 6.79 | 0.41 |
|  |  | Total |  |  | 7.2 |

| Medición | Uds. | Largo | Ancho | Parcial |
|---|---|---|---|---|
| Cruces de calzada (drenaje) |  |  |  |  |
| tubo conexion entre arquetas |  |  |  |  |
| 2+420 | 1 | 40 | 2.81 | 112.40 |
| Total |  |  |  | 112.4 |

**movtierr015** M3. RELLENO TRASDÓS DE MUROS SUELO ADEC.
1162.5 M3. × 11.05 = 12845.63
M3.de relleno de trasdós de muros de contención con material adecuado procedente de la excavación o de préstamos, compactados por capas de espesor adecuado, al 95% del proctor normal, incluso riego.

| Código | Ud | Descripción | Rendimiento | Precio | Importe |
|---|---|---|---|---|---|
| equipo020 | d. | Equipo de compactación manual de tierras | 0.002 | 778.8 | 1.56 |
| equipo003 | d. | Equipo de ext. y compac. de materiales granulares (mano de obra; 17/06/2002) | 0.002 | 1990.24 | 3.98 |
| matrn0012 | M3. | Suelo adecuado proc. de préstamo. (material; 15/04/2005) | 1 | 4.05 | 4.05 |
| matrn0001 | M3. | Agua | 0.2 | 3.16 | 0.63 |
| %medaux | % | Medios auxiliares...(s/total) | 2 % | 10.22 | 0.20 |
| %costind | % | Coste indirecto.......(s/total) | 6 % | 10.42 | 0.63 |
|  |  | Total |  |  | 11.05 |

| Medición | Uds. | Largo | Ancho | Alto | Parcial |
|---|---|---|---|---|---|
| Ejecución de muros de mampostería |  |  |  |  |  |
| Según informe de conservación |  |  |  |  |  |
| de carreteras del Cabildo GC |  |  |  |  |  |
| (adjunto en Anejo 02) |  |  |  |  |  |
| Margen DERECHO |  |  |  |  |  |
| 0+480 | 1 | 60 | 0.75 | 3.5 | 157.50 |
| 5+010 | 1 | 110 | 0.75 | 2 | 165.00 |
| 6+000 | 1 | 20 | 0.75 | 3.5 | 52.50 |
| 6+140 | 1 | 100 | 0.75 | 3.5 | 262.50 |
| Margen IZQUIERDO |  |  |  |  |  |
| 1+700 | 1 | 20 | 0.75 | 3.5 | 52.50 |
| 2+880 | 1 | 100 | 0.75 | 3.5 | 262.50 |
| 3+700 | 1 | 80 | 0.75 | 3.5 | 210.00 |
| Total |  |  |  |  | 1162.5 |

## C03 FIRMES Y PAVIMENTOS
Importe: 695535.49

**firmpav001** Tn. AC16 surf S I/ FILLER
7089.3 Tn. × 25.05 = 177586.97
Tn. Mezcla bituminosa tipo hormigón bituminoso AC 16 surf S en capa de rodadura, incluso filler (cemento), extendido, nivelado y compactado, totalmente colocada.

| Código | Ud | Descripción | Rendimiento | Precio | Importe |
|---|---|---|---|---|---|
| equipo001 | d. | Equipo de fabricación y extensión de MBC (mano de obra; 17/06/2002) | 0.002 | 3670.7 | 7.34 |
| matrn0002 | Tn. | Árido fino mezclas bituminosas (material; 17/06/2002) | 0.7 | 11 | 7.70 |
| matrn0003 | Tn. | Árido grueso mezclas bituminosas (material; 17/06/2002) | 0.3 | 10 | 3.00 |
| matrn0006 | Tn. | Filler (cemento) para MBC (material) | 0.06 | 85.5 | 5.13 |
| %medaux | % | Medios auxiliares...(s/total) | 2 % | 23.17 | 0.46 |
| %costind | % | Coste indirecto.......(s/total) | 6 % | 23.63 | 1.42 |
|  |  | Total |  |  | 25.05 |

| Medición | Uds. | Largo | Ancho | Alto | Parcial |
|---|---|---|---|---|---|
| Densidad 2.4 Tn/m3 |  |  |  |  |  |
| PK 0+000 a 6+240 | 2.4 | 6240 | 7.5 | 0.05 | 5616.00 |
| 20% imprevistos | 1 |  | 1123.2 |  | 1123.20 |
| Actuación puntual en |  |  |  |  |  |
| accesos a la carretera |  |  |  |  |  |
| Lado TERRAPLÉN |  |  |  |  |  |
| Margen IZQUIERDO |  |  |  |  |  |
| 0+200 | 2.4 | 5 | 7 | 0.05 | 4.20 |
| 0+890 | 2.4 | 5 | 5 | 0.05 | 3.00 |
| 1+250 | 2.4 | 5 | 3.5 | 0.05 | 2.10 |
| 1+360 | 2.4 | 5 | 5 | 0.05 | 3.00 |
| 1+375 | 2.4 | 5 | 3 | 0.05 | 1.80 |
| 1+980 | 2.4 | 5 | 4.5 | 0.05 | 2.70 |
| 2+020 | 2.4 | 5 | 6 | 0.05 | 3.60 |
| 2+080 | 2.4 | 5 | 4 | 0.05 | 2.40 |
| 6+250 | 2.4 | 5 | 4 | 0.05 | 2.40 |
| Margen DERECHO |  |  |  |  |  |
| 1+230 | 2.4 | 5 | 4.5 | 0.05 | 2.70 |
| 1+250 | 2.4 | 5 | 6 | 0.05 | 3.60 |
| 1+350 | 2.4 | 5 | 3.5 | 0.05 | 2.10 |
| 1+360 | 2.4 | 5 | 6 | 0.05 | 3.60 |
| 1+380 | 2.4 | 5 | 3.5 | 0.05 | 2.10 |
| 1+890 | 2.4 | 5 | 4 | 0.05 | 2.40 |
| 2+000 | 2.4 | 5 | 4 | 0.05 | 2.40 |
| 3+460 | 2.4 | 5 | 3 | 0.05 | 1.80 |
| 3+560 | 2.4 | 5 | 4.5 | 0.05 | 2.70 |
| 3+620 | 2.4 | 5 | 3 | 0.05 | 1.80 |
| 3+700 | 2.4 | 5 | 4.5 | 0.05 | 2.70 |
| 3+740 | 2.4 | 5 | 3 | 0.05 | 1.80 |
| 4+860 | 2.4 | 5 | 2.5 | 0.05 | 1.50 |
| Actuación puntual en |  |  |  |  |  |
| accesos a la carretera |  |  |  |  |  |
| actualmente asfaltados |  |  |  |  |  |
| Margen IZQUIERDO |  |  |  |  |  |
| 0+450 | 2.4 | 5 | 7.5 | 0.05 | 4.50 |
| 2+420 | 2.4 | 5 | 11 | 0.05 | 6.60 |
| Margen DERECHO |  |  |  |  |  |
| 1+400 | 2.4 | 5 | 8 | 0.05 | 4.80 |
| 1+960 | 2.4 | 5 | 13 | 0.05 | 7.80 |
| Asfaltado de apartaderos |  |  |  |  |  |
| actualmente en tierra |  |  |  |  |  |
| Margen IZQUIERDO |  |  |  |  |  |
| 5+200 a 5+300 | 2.4 | 100 | 3 | 0.05 | 36.00 |
| Margen DERECHO |  |  |  |  |  |
| 3+300 a 3+325 | 2.4 | 25 | 3 | 0.05 | 9.00 |
| 4+350 a 4+375 | 2.4 | 25 | 6 | 0.05 | 18.00 |
| 4+700 a 4+730 | 2.4 | 30 | 3 | 0.05 | 10.80 |
| Asfaltado de apartaderos |  |  |  |  |  |
| actualmente asfaltados |  |  |  |  |  |
| Margen IZQUIERDO |  |  |  |  |  |
| 4+600 a 4+650 | 2.4 | 50 | 6 | 0.05 | 36.00 |
| Margen DERECHO |  |  |  |  |  |
| 4+500 a 4+530 | 2.4 | 30 | 5 | 0.05 | 18.00 |
| 4+560 a 4+600 | 2.4 | 40 | 7 | 0.05 | 33.60 |
| 4+600 a 4+640 | 2.4 | 40 | 6.5 | 0.05 | 31.20 |
| 4+700 a 4+750 | 2.4 | 50 | 11 | 0.05 | 66.00 |
| Acondicionamiento de |  |  |  |  |  |
| paradas de guagua |  |  |  |  |  |
| Margen IZQUIERDO |  |  |  |  |  |
| 0+450 | 2.4 | 10 | 2.5 | 0.05 | 3.00 |
| Margen DERECHO |  |  |  |  |  |
| 0+500 | 2.4 | 20 | 2.5 | 0.05 | 6.00 |
| 1+000 | 2.4 | 10 | 2 | 0.05 | 2.40 |
| Total |  |  |  |  | 7089.3 |

**firmpav002** Tn. AC22 bin S I/ FILLER
3454.8 Tn. × 23.91 = 82604.27
Tn. Mezcla bituminosa tipo hormigón bituminoso AC 22 bin S en capa intermedia, incluso filler (cemento), extendido, nivelado y compactado, totalmente colocada.

| Código | Ud | Descripción | Rendimiento | Precio | Importe |
|---|---|---|---|---|---|
| equipo001 | d. | Equipo de fabricación y extensión de MBC | 0.002 | 3670.7 | 7.34 |
| matrn0002 | Tn. | Árido fino mezclas bituminosas | 0.5 | 11 | 5.50 |
| matrn0003 | Tn. | Árido grueso mezclas bituminosas | 0.5 | 10 | 5.00 |
| matrn0006 | Tn. | Filler (cemento) para MBC | 0.05 | 85.5 | 4.28 |
| %medaux | % | Medios auxiliares...(s/total) | 2 % | 22.12 | 0.44 |
| %costind | % | Coste indirecto.......(s/total) | 6 % | 22.56 | 1.35 |
|  |  | Total |  |  | 23.91 |

| Medición | Uds. | Largo | Ancho | Alto | Parcial |
|---|---|---|---|---|---|
| Densidad 2.4 Tn/m3 |  |  |  |  |  |
| Tramos regularización previa |  |  |  |  |  |
| 50% longitud total | 2.4 | 3120 | 7.5 | 0.05 | 2808.00 |
| 20% imprevistos | 1 |  | 561.6 |  | 561.60 |
| Asfaltado de apartaderos |  |  |  |  |  |
| actualmente en tierra |  |  |  |  |  |
| Margen IZQUIERDO |  |  |  |  |  |
| 5+200 a 5+300 | 2.4 | 100 | 3 | 0.05 | 36.00 |
| Margen DERECHO |  |  |  |  |  |
| 3+300 a 3+325 | 2.4 | 25 | 3 | 0.05 | 9.00 |
| 4+350 a 4+375 | 2.4 | 25 | 6 | 0.05 | 18.00 |
| 4+700 a 4+730 | 2.4 | 30 | 3 | 0.05 | 10.80 |
| Acondicionamiento de |  |  |  |  |  |
| paradas de guagua |  |  |  |  |  |
| Margen IZQUIERDO |  |  |  |  |  |
| 0+450 | 2.4 | 10 | 2.5 | 0.05 | 3.00 |
| Margen DERECHO |  |  |  |  |  |
| 0+500 | 2.4 | 20 | 2.5 | 0.05 | 6.00 |
| 1+000 | 2.4 | 10 | 2 | 0.05 | 2.40 |
| Total |  |  |  |  | 3454.8 |

**firmpav004** Tn. BETÚN DE PENETRACIÓN 60/70
562.65 Tn. × 672.95 = 378635.32
Tn. Betún asfáltico B 60/70 a emplear en mezclas bituminosas en caliente.

| Código | Ud | Descripción | Rendimiento | Precio | Importe |
|---|---|---|---|---|---|
| matrn0004 | Tn. | Betún de penetración 60/70 en MBC (material; 17/06/2002) | 1 | 622.41 | 622.41 |
| %medaux | % | Medios auxiliares...(s/total) | 2 % | 622.41 | 12.45 |
| %costind | % | Coste indirecto.......(s/total) | 6 % | 634.86 | 38.09 |
|  |  | Total |  |  | 672.95 |

| Medición | Uds. | Ancho | Parcial |
|---|---|---|---|
| Según dotación |  |  |  |
| 0,055 Tn/Tn AC16 surf S | 0.055 | 7089.3 | 389.91 |
| 0,050 Tn/Tn AC22 bin S | 0.05 | 3454.8 | 172.74 |
| Total |  |  | 562.65 |

**firmpav005** Tn. RIEGO DE IMPRIMACIÓN
1.79 Tn. × 330.52 = 591.63
Tn. Emulsión tipo ECL-1 en riego de imprimación, con dotación mínima de 1.50 Kg/m2, totalmente colocada.

| Código | Ud | Descripción | Rendimiento | Precio | Importe |
|---|---|---|---|---|---|
| equipo006 | d. | Equipo de riegos (mano de obra; 04/09/2008) | 0.0005 | 400 | 0.20 |
| matrn0013 | Tn. | Emulsión ECL-1 (material; 17/06/2002) | 1 | 305.5 | 305.50 |
| %medaux | % | Medios auxiliares...(s/total) | 2 % | 305.70 | 6.11 |
| %costind | % | Coste indirecto.......(s/total) | 6 % | 311.81 | 18.71 |
|  |  | Total |  |  | 330.52 |

| Medición | Uds. | Largo | Ancho | Parcial |
|---|---|---|---|---|
| Según dotación |  |  |  |  |
| 1,50 Kg/m2 |  |  |  |  |
| Actuación puntual en |  |  |  |  |
| accesos a la carretera |  |  |  |  |
| Lado TERRAPLÉN |  |  |  |  |
| Margen IZQUIERDO |  |  |  |  |
| 0+200 | 0.0015 | 5 | 7 | 0.05 |
| 0+890 | 0.0015 | 5 | 5 | 0.04 |
| 1+250 | 0.0015 | 5 | 3.5 | 0.03 |
| 1+360 | 0.0015 | 5 | 5 | 0.04 |
| 1+375 | 0.0015 | 5 | 3 | 0.02 |
| 1+980 | 0.0015 | 5 | 4.5 | 0.03 |
| 2+020 | 0.0015 | 5 | 6 | 0.05 |
| 2+080 | 0.0015 | 5 | 4 | 0.03 |
| 6+250 | 0.0015 | 5 | 4 | 0.03 |
| Margen DERECHO |  |  |  |  |
| 1+230 | 0.0015 | 5 | 4.5 | 0.03 |
| 1+250 | 0.0015 | 5 | 6 | 0.05 |
| 1+350 | 0.0015 | 5 | 3.5 | 0.03 |
| 1+360 | 0.0015 | 5 | 6 | 0.05 |
| 1+380 | 0.0015 | 5 | 3.5 | 0.03 |
| 1+890 | 0.0015 | 5 | 4 | 0.03 |
| 2+000 | 0.0015 | 5 | 4 | 0.03 |
| 3+460 | 0.0015 | 5 | 3 | 0.02 |
| 3+560 | 0.0015 | 5 | 4.5 | 0.03 |
| 3+620 | 0.0015 | 5 | 3 | 0.02 |
| 3+700 | 0.0015 | 5 | 4.5 | 0.03 |
| 3+740 | 0.0015 | 5 | 3 | 0.02 |
| 4+860 | 0.0015 | 5 | 2.5 | 0.02 |
| Asfaltado de apartaderos |  |  |  |  |
| actualmente en tierra |  |  |  |  |
| Margen IZQUIERDO |  |  |  |  |
| 5+200 a 5+300 | 0.0015 | 100 | 3 | 0.45 |
| Margen DERECHO |  |  |  |  |
| 3+300 a 3+325 | 0.0015 | 25 | 3 | 0.11 |
| 4+350 a 4+375 | 0.0015 | 25 | 6 | 0.23 |
| 4+700 a 4+730 | 0.0015 | 30 | 3 | 0.14 |
| Acondicionamiento de |  |  |  |  |
| paradas de guagua |  |  |  |  |
| Margen IZQUIERDO |  |  |  |  |
| 0+450 | 0.0015 | 10 | 2.5 | 0.04 |
| Margen DERECHO |  |  |  |  |
| 0+500 | 0.0015 | 20 | 2.5 | 0.08 |
| 1+000 | 0.0015 | 10 | 2 | 0.03 |
| Total |  |  |  | 1.79 |

**firmpav006** Tn. RIEGO DE ADHERENCIA AUTOADHERENTE
66.51 Tn. × 357.61 = 23784.64
Tn. Emulsión catiónica de rotura rápida termoadherente, en riego de adherencia, con dotación mínima de 0.60 Kg/m2, totalmente colocada.

| Código | Ud | Descripción | Rendimiento | Precio | Importe |
|---|---|---|---|---|---|
| equipo030 | d. | Equipo de riego autoadherente (mano de obra; 04/09/2008) | 0.0005 | 490.96 | 0.25 |
| matrn0020 | Tn. | Emulsión termoadherente (material; 17/06/2002) | 1 | 330.5 | 330.50 |
| %medaux | % | Medios auxiliares...(s/total) | 2 % | 330.75 | 6.62 |
| %costind | % | Coste indirecto.......(s/total) | 6 % | 337.37 | 20.24 |
|  |  | Total |  |  | 357.61 |

| Medición | Uds. | Largo | Ancho | Alto | Parcial |
|---|---|---|---|---|---|
| Según dotación |  |  |  |  |  |
| 0,60 Kg/m2 |  |  |  |  |  |
| Regularizaciones | 0.0006 | 5790 | 7.5 |  | 26.06 |
| Rodadura | 0.0006 | 6240 | 7.5 |  | 28.08 |
| 20% imprevistos | 1 |  | 10.83 |  | 10.83 |
| Actuación puntual en |  |  |  |  |  |
| accesos a la carretera |  |  |  |  |  |
| actualmente asfaltados |  |  |  |  |  |
| Margen IZQUIERDO |  |  |  |  |  |
| 0+450 | 0.0006 | 5 | 7.5 |  | 0.02 |
| 2+420 | 0.0006 | 5 | 11 |  | 0.03 |
| Margen DERECHO |  |  |  |  |  |
| 1+400 | 0.0006 | 5 | 8 |  | 0.02 |
| 1+960 | 0.0006 | 5 | 13 |  | 0.04 |
| Asfaltado de apartaderos |  |  |  |  |  |
| actualmente en tierra |  |  |  |  |  |
| Margen IZQUIERDO |  |  |  |  |  |
| 5+200 a 5+300 | 0.0006 | 100 | 3 |  | 0.18 |
| Margen DERECHO |  |  |  |  |  |
| 3+300 a 3+325 | 0.0006 | 25 | 3 |  | 0.05 |
| 4+350 a 4+375 | 0.0006 | 25 | 6 |  | 0.09 |
| 4+700 a 4+730 | 0.0006 | 30 | 3 |  | 0.05 |
| Asfaltado de apartaderos |  |  |  |  |  |
| actualmente asfaltados |  |  |  |  |  |
| Margen IZQUIERDO |  |  |  |  |  |
| 4+600 a 4+650 | 0.0006 | 50 | 6 |  | 0.18 |
| Margen DERECHO |  |  |  |  |  |
| 4+500 a 4+530 | 0.0006 | 30 | 5 |  | 0.09 |
| 4+560 a 4+600 | 0.0006 | 40 | 7 |  | 0.17 |
| 4+600 a 4+640 | 0.0006 | 40 | 6.5 |  | 0.16 |
| 4+700 a 4+750 | 0.0006 | 50 | 11 |  | 0.33 |
| Acondicionamiento de |  |  |  |  |  |
| paradas de guagua |  |  |  |  |  |
| Margen IZQUIERDO |  |  |  |  |  |
| 0+450 | 0.0006 | 10 | 2.5 |  | 0.02 |
| Margen DERECHO |  |  |  |  |  |
| 0+500 | 0.0006 | 20 | 2.5 |  | 0.03 |
| 1+000 | 0.0006 | 10 | 2 |  | 0.01 |
| Reparación por raiz de |  |  |  |  |  |
| árbol en calzada |  |  |  |  |  |
| 3+470 | 0.0006 | 4 | 4 |  | 0.01 |
| 4+470 | 0.0006 | 4 | 4 |  | 0.01 |
| 4+550 | 0.0006 | 4 | 4 | 2 | 0.02 |
| 5+930 | 0.0006 | 4 | 4 | 2 | 0.02 |
| 6+050 | 0.0006 | 4 | 4 |  | 0.01 |
| Total |  |  |  |  | 66.51 |

**firmpav007** M2. GEOTEXTIL ANTIFISURAS EN PAV. BITUMINOSOS
782 M2. × 7.93 = 6201.26
M2. Tratamiento superficial con emulsión asfáltica aniónica de rotura rápida ECR-2 modificada con elastómeros y dotación de 1’1 kg/m2 de residual de betún, y extendido de geocompuesto GEOTESAN CRP-50 O SIMILAR , formado por un geotextil GEOTESAN CR de 140 g/m2 y 165oC de punto de fusión, a base de filamentos de polipropileno unidos mecánicamente por un proceso de agujeteado, resistencia a tracción 9'2/10'1 kN/m y una geomalla bidireccional de 50 kN/m de resistencia a tracción y 12’5 % de elongación; incluso adosado por cepillado. Medida la superficie ejecutada.

| Código | Ud | Descripción | Rendimiento | Precio | Importe |
|---|---|---|---|---|---|
| equipo030 | d. | Equipo de riego autoadherente | 0.001 | 490.96 | 0.49 |
| matrn0023 | M2. | Geotextil antiremonte de fisuras (material; 04/09/2008) | 1.05 | 6.25 | 6.56 |
| matrn0034 | Tn. | Emulsión ECR-2m (material; 17/06/2002) | 0.0011 | 255.5 | 0.28 |
| %medaux | % | Medios auxiliares...(s/total) | 2 % | 7.33 | 0.15 |
| %costind | % | Coste indirecto.......(s/total) | 6 % | 7.48 | 0.45 |
|  |  | Total |  |  | 7.93 |

| Medición | Uds. | Largo | Ancho | Parcial |
|---|---|---|---|---|
| Geotextil en union de asfaltos |  |  |  |  |
| Geotextil en union de asfaltos |  |  |  |  |
| Asfaltado de apartaderos | 1 | 390 | 1 | 390.00 |
| Asfaltado paradas guagua | 1 | 40 | 1 | 40.00 |
| Reparación raices calzada | 2 | 56 | 1 | 112.00 |
| Cruces de calzada | 2 | 120 | 1 | 240.00 |
| Total |  |  |  | 782 |

**firmpav009** M3. ZAHORRA ARTIFICIAL
213 M3. × 23.24 = 4950.12
M3. Zahorra artificial en formación de bases, incluso extensión, rasanteo y nivelación, compactado.

| Código | Ud | Descripción | Rendimiento | Precio | Importe |
|---|---|---|---|---|---|
| equipo003 | d. | Equipo de ext. y compac. de materiales granulares | 0.0017 | 1990.24 | 3.38 |
| equipo007 | d. | Equipo de rasanteo y nivelación (mano de obra; 17/06/2002) | 0.0017 | 508.08 | 0.86 |
| matrn0011 | M3. | Subbase granular (material; 04/09/2008) | 1 | 17.25 | 17.25 |
| %medaux | % | Medios auxiliares...(s/total) | 2 % | 21.49 | 0.43 |
| %costind | % | Coste indirecto.......(s/total) | 6 % | 21.92 | 1.32 |
|  |  | Total |  |  | 23.24 |

| Medición | Uds. | Largo | Ancho | Alto | Parcial |
|---|---|---|---|---|---|
| Asfaltado de apartaderos |  |  |  |  |  |
| actualmente en tierra |  |  |  |  |  |
| Margen IZQUIERDO |  |  |  |  |  |
| 5+200 a 5+300 | 1 | 100 | 3 | 0.3 | 90.00 |
| Margen DERECHO |  |  |  |  |  |
| 3+300 a 3+325 | 1 | 25 | 3 | 0.3 | 22.50 |
| 4+350 a 4+375 | 1 | 25 | 6 | 0.3 | 45.00 |
| 4+700 a 4+730 | 1 | 30 | 3 | 0.3 | 27.00 |
| Acondicionamiento de |  |  |  |  |  |
| paradas de guagua |  |  |  |  |  |
| Margen IZQUIERDO |  |  |  |  |  |
| 0+450 | 1 | 10 | 2.5 | 0.3 | 7.50 |
| Margen DERECHO |  |  |  |  |  |
| 0+500 | 1 | 20 | 2.5 | 0.3 | 15.00 |
| 1+000 | 1 | 10 | 2 | 0.3 | 6.00 |
| Total |  |  |  |  | 213 |

**firmpav012** M3. HORMIGÓN MAGRO VIBRADO
89.6 M3. × 83.82 = 7510.27
M3. Hormigón magro en masa , incluso vertido y vibrado, totalmente colocado.

| Código | Ud | Descripción | Rendimiento | Precio | Importe |
|---|---|---|---|---|---|
| equipo010 | d. | Equipo de hormigonado | 0.005 | 706.64 | 3.53 |
| matrn0038 | M3. | Hormigón magro (material; 17/06/2002) | 1 | 74 | 74.00 |
| %medaux | % | Medios auxiliares...(s/total) | 2 % | 77.53 | 1.55 |
| %costind | % | Coste indirecto.......(s/total) | 6 % | 79.08 | 4.74 |
|  |  | Total |  |  | 83.82 |

| Medición | Uds. | Largo | Ancho | Alto | Parcial |
|---|---|---|---|---|---|
| Reparación por raiz de |  |  |  |  |  |
| árbol en calzada |  |  |  |  |  |
| 3+470 | 1 | 4 | 4 | 0.8 | 12.80 |
| 4+470 | 1 | 4 | 4 | 0.8 | 12.80 |
| 4+550 | 2 | 4 | 4 | 0.8 | 25.60 |
| 5+930 | 2 | 4 | 4 | 0.8 | 25.60 |
| 6+050 | 1 | 4 | 4 | 0.8 | 12.80 |
| Total |  |  |  |  | 89.6 |

**firmpav013** M3. HORMIGÓN EN MASA HF-3.5
117.59 M3. × 116.26 = 13671.01
M3. Hormigón en masa HF-3.5, incluso vertido y vibrado, totalmente colocado.

| Código | Ud | Descripción | Rendimiento | Precio | Importe |
|---|---|---|---|---|---|
| equipo010 | d. | Equipo de hormigonado | 0.005 | 706.64 | 3.53 |
| matrn0039 | M3. | Hormigón HF-3.5 (material; 17/06/2002) | 1 | 104 | 104.00 |
| %medaux | % | Medios auxiliares...(s/total) | 2 % | 107.53 | 2.15 |
| %costind | % | Coste indirecto.......(s/total) | 6 % | 109.68 | 6.58 |
|  |  | Total |  |  | 116.26 |

| Medición | Uds. | Largo | Ancho | Alto | Parcial |
|---|---|---|---|---|---|
| Actuación puntual en |  |  |  |  |  |
| accesos a la carretera |  |  |  |  |  |
| Lado DESMONTE (cuneta) |  |  |  |  |  |
| Margen IZQUIERDO |  |  |  |  |  |
| 1+420 | 1 | 5 | 3 | 0.22 | 3.30 |
| 1+430 | 1 | 5 | 4.5 | 0.22 | 4.95 |
| 1+540 | 1 | 5 | 3.5 | 0.22 | 3.85 |
| 1+550 | 1 | 5 | 4 | 0.22 | 4.40 |
| 1+580 | 1 | 5 | 4 | 0.22 | 4.40 |
| 1+630 | 1 | 5 | 3 | 0.22 | 3.30 |
| 1+680 | 1 | 5 | 4 | 0.22 | 4.40 |
| 1+710 | 1 | 5 | 4 | 0.22 | 4.40 |
| 1+780 | 1 | 5 | 4 | 0.22 | 4.40 |
| 1+840 | 1 | 5 | 2.5 | 0.22 | 2.75 |
| 1+900 | 1 | 5 | 2.5 | 0.22 | 2.75 |
| 3+170 | 1 | 5 | 4 | 0.22 | 4.40 |
| 3+360 | 1 | 5 | 3.5 | 0.22 | 3.85 |
| 3+580 | 1 | 5 | 4 | 0.22 | 4.40 |
| 4+390 | 1 | 5 | 4 | 0.22 | 4.40 |
| 4+410 | 1 | 5 | 5.5 | 0.22 | 6.05 |
| 4+540 | 1 | 5 | 6 | 0.22 | 6.60 |
| Margen DERECHO |  |  |  |  |  |
| 0+450 | 1 | 5 | 5 | 0.22 | 5.50 |
| 1+000 | 1 | 5 | 5 | 0.22 | 5.50 |
| 1+150 | 1 | 5 | 5 | 0.22 | 5.50 |
| 2+085 | 1 | 5 | 3.5 | 0.22 | 3.85 |
| Reparación por raiz de |  |  |  |  |  |
| árbol en calzada |  |  |  |  |  |
| 3+470 | 1 | 4 | 4 | 0.22 | 3.52 |
| 4+470 | 1 | 4 | 4 | 0.22 | 3.52 |
| 4+550 | 2 | 4 | 4 | 0.22 | 7.04 |
| 5+930 | 2 | 4 | 4 | 0.22 | 7.04 |
| 6+050 | 1 | 4 | 4 | 0.22 | 3.52 |
| Total |  |  |  |  | 117.59 |

## C04 DRENAJE
Importe: 275151.93

**drenaje001** Ml. REVESTIMIENTO CUNETA TRIANGULAR (h=0,15) HM-25
6090 Ml. × 27.71 = 168753.90
Ml. Revestimiento de cuneta triangular de taludes 3/1-1/5 y profundidad de 0.15 m, según plano de detalles, con hormigón en masa HM-25/P/20/I, incluso encofrado, vertido, vibrado, curado, desencofrado, p.p. de entubado de cuneta, badén o rejilla en accesos a la carretera, totalmente terminado.

| Código | Ud | Descripción | Rendimiento | Precio | Importe |
|---|---|---|---|---|---|
| equipo010 | d. | Equipo de hormigonado | 0.0205 | 706.64 | 14.49 |
| matrn0009 | M3. | Hormigón HM-25 (material; 17/06/2002) | 0.1125 | 99 | 11.14 |
| %medaux | % | Medios auxiliares...(s/total) | 2 % | 25.63 | 0.51 |
| %costind | % | Coste indirecto.......(s/total) | 6 % | 26.14 | 1.57 |
|  |  | Total |  |  | 27.71 |

| Medición | Uds. | Largo | Parcial |
|---|---|---|---|
| Cuneta de nueva ejecución |  |  |  |
| Margen DERECHO |  |  |  |
| 0+000 a 1+120 | 1 | 1120 | 1120.00 |
| 1+150 a 1+200 | 1 | 50 | 50.00 |
| 2+000 a 2+380 | 1 | 380 | 380.00 |
| 4+340 a 4+510 | 1 | 170 | 170.00 |
| 5+000 a 6+280 | 1 | 1280 | 1280.00 |
| Margen IZQUIERDO |  |  |  |
| 1+400 a 1+980 | 1 | 580 | 580.00 |
| 2+420 a 4+020 | 1 | 1600 | 1600.00 |
| 4+050 a 4+600 | 1 | 550 | 550.00 |
| 4+650 a 5+010 | 1 | 360 | 360.00 |
| Total |  |  | 6090 |

**drenaje004** Ml. TUBO PVC CORRUG. DN 600MM I/ CAMA ARENA
50 Ml. × 110.03 = 5501.50
Ml. Tubería de PVC corrugada SANECOR o similar de 600 mm. de diámetro nominal, en cruce de calzada para desagüe de cunetas, con unión por copa con junta elástica, i/ cama de arena de 10 cm. en fondo de zanja, pp. de piezas especiales, según la UNE 53332. Totalmente colocada y probada.

| Código | Ud | Descripción | Rendimiento | Precio | Importe |
|---|---|---|---|---|---|
| equipo015 | d. | Equipo de trabajos en zanjas | 0.005 | 1043.84 | 5.22 |
| mat0018 | Ml. | Tubería PVC corrugada DN 600 mm. (material; 19/02/2008) | 1 | 94.13 | 94.13 |
| matrn0014 | M3. | Arena de machaqueo (0-5 mm.) (material; 10/06/2002) | 0.22 | 10.96 | 2.41 |
| %medaux | % | Medios auxiliares...(s/total) | 2 % | 101.76 | 2.04 |
| %costind | % | Coste indirecto.......(s/total) | 6 % | 103.80 | 6.23 |
|  |  | Total |  |  | 110.03 |

| Medición | Uds. | Largo | Parcial |
|---|---|---|---|
| Cruces de calzada (drenaje) |  |  |  |
| tubo conexion entre arquetas |  |  |  |
| Margen IZQUIERDO |  |  |  |
| 2+420 | 1 | 50 | 50.00 |
| Total |  |  | 50 |

**drenaje006** Ml. TUBO PVC CORRUG. DN 1000MM I/ CAMA ARENA
110 Ml. × 250.19 = 27520.90
Ml. Tubería de PVC corrugada SANECOR o similar de 1000 mm. de diámetro nominal, en cruce de calzada para desagüe de cunetas, con unión por copa con junta elástica, i/ cama de arena de 10 cm. en fondo de zanja, pp. de piezas especiales, según la UNE 53332. Totalmente colocada y probada.

| Código | Ud | Descripción | Rendimiento | Precio | Importe |
|---|---|---|---|---|---|
| equipo015 | d. | Equipo de trabajos en zanjas | 0.005 | 1043.84 | 5.22 |
| matrn0014 | M3. | Arena de machaqueo (0-5 mm.) | 0.3 | 10.96 | 3.29 |
| mat0062 | Ml. | Tubería PVC corrugada DN 1000 mm. (material; 19/02/2008) | 1 | 222.89 | 222.89 |
| %medaux | % | Medios auxiliares...(s/total) | 2 % | 231.40 | 4.63 |
| %costind | % | Coste indirecto.......(s/total) | 6 % | 236.03 | 14.16 |
|  |  | Total |  |  | 250.19 |

| Medición | Uds. | Largo | Parcial |
|---|---|---|---|
| Cruces de calzada (drenaje) |  |  |  |
| Margen DERECHO |  |  |  |
| 0+730 | 1 | 10 | 10.00 |
| 1+080 | 1 | 10 | 10.00 |
| 2+150 | 1 | 10 | 10.00 |
| 5+200 | 1 | 10 | 10.00 |
| 5+330 | 1 | 10 | 10.00 |
| 5+720 | 1 | 10 | 10.00 |
| 5+900 | 1 | 10 | 10.00 |
| Margen IZQUIERDO |  |  |  |
| 2+530 | 1 | 10 | 10.00 |
| 2+880 | 1 | 10 | 10.00 |
| 3+040 | 1 | 10 | 10.00 |
| 3+200 | 1 | 10 | 10.00 |
| Total |  |  | 110 |

**drenaje009** Ud. ARQUETA DE DRENAJE DE CUNETAS 1000MM
39 Ud. × 440.83 = 17192.37
Ud. Arqueta de desagüe de cuneta a tubo de 1000 mm., formada por alzados y solera de hormigón HM-20/P/20/I y dimensiones según planos, incluso excavación, encofrado, vertido, vibrado y desencofrado, acometida de tubos, marco y rejilla superior, totalmente terminada.

| Código | Ud | Descripción | Rendimiento | Precio | Importe |
|---|---|---|---|---|---|
| equipo015 | d. | Equipo de trabajos en zanjas | 0.1 | 1043.84 | 104.38 |
| equipo024 | d. | Equipo de encofradores (mano de obra; 17/06/2002) | 0.1 | 680.16 | 68.02 |
| equipo010 | d. | Equipo de hormigonado | 0.02 | 706.64 | 14.13 |
| matrn0010 | M3. | Hormigón HM-20 | 2 | 89 | 178.00 |
| mat0019 | M2. | Rejilla arquetas de drenaje (material; 25/10/2010) | 1.2 | 36 | 43.20 |
| %medaux | % | Medios auxiliares...(s/total) | 2 % | 407.73 | 8.15 |
| %costind | % | Coste indirecto.......(s/total) | 6 % | 415.88 | 24.95 |
|  |  | Total |  |  | 440.83 |

| Medición | Uds. | Parcial |
|---|---|---|
| Arquetas de cruces de |  |  |
| calzada de nueva ejecución |  |  |
| Margen DERECHO |  |  |
| 0+730 | 1 | 1.00 |
| 1+080 | 1 | 1.00 |
| 2+150 | 1 | 1.00 |
| 5+200 | 1 | 1.00 |
| 5+330 | 1 | 1.00 |
| 5+720 | 1 | 1.00 |
| 5+900 | 1 | 1.00 |
| Margen IZQUIERDO |  |  |
| 2+420 | 1 | 1.00 |
| 2+530 | 1 | 1.00 |
| 2+880 | 1 | 1.00 |
| 3+040 | 1 | 1.00 |
| 3+200 | 1 | 1.00 |
| Reconstrucción de arquetas |  |  |
| en ODT existentes |  |  |
| (informe conservación Anejo 02) |  |  |
| Margen DERECHO |  |  |
| 0+290 | 1 | 1.00 |
| 0+450 | 1 | 1.00 |
| 0+600 | 1 | 1.00 |
| 0+926 | 1 | 1.00 |
| 1+000 | 1 | 1.00 |
| 1+120 | 1 | 1.00 |
| 2+000 | 1 | 1.00 |
| 2+240 | 1 | 1.00 |
| 5+430 | 1 | 1.00 |
| 5+560 | 1 | 1.00 |
| 6+150 | 1 | 1.00 |
| 6+300 | 1 | 1.00 |
| Margen IZQUIERDO |  |  |
| 1+490 | 1 | 1.00 |
| 1+700 | 1 | 1.00 |
| 1+810 | 1 | 1.00 |
| 2+620 | 1 | 1.00 |
| 2+760 | 1 | 1.00 |
| 3+160 | 1 | 1.00 |
| 3+450 | 1 | 1.00 |
| 3+470 | 1 | 1.00 |
| 3+800 | 1 | 1.00 |
| 3+900 | 1 | 1.00 |
| 4+030 | 1 | 1.00 |
| 4+110 | 1 | 1.00 |
| 4+350 | 1 | 1.00 |
| 4+750 | 1 | 1.00 |
| 4+960 | 1 | 1.00 |
| Total |  | 39 |

**drenaje011** M3. HORM. HM-20/P/40 EN PROTECC. CANALIZACIONES
337.2 M3. × 111.73 = 37675.36
M3. Hormigón en masa HM-20/P/40/I en protección de canalizaciones, incluso vertido y vibrado, totalmente colocado.

| Código | Ud | Descripción | Rendimiento | Precio | Importe |
|---|---|---|---|---|---|
| equipo010 | d. | Equipo de hormigonado | 0.014 | 706.64 | 9.89 |
| matrn0010 | M3. | Hormigón HM-20 | 1.05 | 89 | 93.45 |
| %medaux | % | Medios auxiliares...(s/total) | 2 % | 103.34 | 2.07 |
| %costind | % | Coste indirecto.......(s/total) | 6 % | 105.41 | 6.32 |
|  |  | Total |  |  | 111.73 |

| Medición | Uds. | Largo | Ancho | Parcial |
|---|---|---|---|---|
| Cruces de calzada (drenaje) |  |  |  |  |
| Margen DERECHO |  |  |  |  |
| 0+730 | 1 | 10 | 2.81 | 28.10 |
| 1+080 | 1 | 10 | 2.81 | 28.10 |
| 2+150 | 1 | 10 | 2.81 | 28.10 |
| 5+200 | 1 | 10 | 2.81 | 28.10 |
| 5+330 | 1 | 10 | 2.81 | 28.10 |
| 5+720 | 1 | 10 | 2.81 | 28.10 |
| 5+900 | 1 | 10 | 2.81 | 28.10 |
| Margen IZQUIERDO |  |  |  |  |
| 2+420 | 1 | 10 | 2.81 | 28.10 |
| 2+530 | 1 | 10 | 2.81 | 28.10 |
| 2+880 | 1 | 10 | 2.81 | 28.10 |
| 3+040 | 1 | 10 | 2.81 | 28.10 |
| 3+200 | 1 | 10 | 2.81 | 28.10 |
| Total |  |  |  | 337.2 |

**drenaje016** Ud. EMBOQUILLADO Y ALETAS TUBO DRENAJE DN 1000 MM.
38 Ud. × 487.05 = 18507.90
Ud. Boquilla con aletas en pequeña obra de paso, caño de 1000 mm. de diámetro nominal, revestida con piedra natural (lajas), totalmente ejecutada según plano de detalle.

| Código | Ud | Descripción | Rendimiento | Precio | Importe |
|---|---|---|---|---|---|
| equipo015 | d. | Equipo de trabajos en zanjas | 0.04 | 1043.84 | 41.75 |
| equipo024 | d. | Equipo de encofradores | 0.15 | 680.16 | 102.02 |
| equipo010 | d. | Equipo de hormigonado | 0.04 | 706.64 | 28.27 |
| matrn0019 | M3. | Hormigón HM-10 (material; 17/06/2002) | 0.4 | 84 | 33.60 |
| matrn0010 | M3. | Hormigón HM-20 | 2 | 89 | 178.00 |
| mat0030 | M3. | Tabla de encofrar (25 mm) (material; 16/09/2008) | 0.2 | 76.63 | 15.33 |
| mat0032 | Kg. | Desencofrante (material; 16/09/2008) | 0.2 | 2.51 | 0.50 |
| matrn0035 | M2. | Lajas de piedra (material) | 6 | 8.5 | 51.00 |
| %medaux | % | Medios auxiliares...(s/total) | 2 % | 450.47 | 9.01 |
| %costind | % | Coste indirecto.......(s/total) | 6 % | 459.48 | 27.57 |
|  |  | Total |  |  | 487.05 |

| Medición | Uds. | Parcial |
|---|---|---|
| Salida de cruces de |  |  |
| calzada de nueva ejecución |  |  |
| Margen DERECHO |  |  |
| 0+730 | 1 | 1.00 |
| 1+080 | 1 | 1.00 |
| 2+150 | 1 | 1.00 |
| 5+200 | 1 | 1.00 |
| 5+330 | 1 | 1.00 |
| 5+720 | 1 | 1.00 |
| 5+900 | 1 | 1.00 |
| Margen IZQUIERDO |  |  |
| 2+530 | 1 | 1.00 |
| 2+880 | 1 | 1.00 |
| 3+040 | 1 | 1.00 |
| 3+200 | 1 | 1.00 |
| Salida de ODT existentes tras |  |  |
| reconstrucción de arquetas |  |  |
| (informe conservación Anejo 02) |  |  |
| Margen DERECHO |  |  |
| 0+290 | 1 | 1.00 |
| 0+450 | 1 | 1.00 |
| 0+600 | 1 | 1.00 |
| 0+926 | 1 | 1.00 |
| 1+000 | 1 | 1.00 |
| 1+120 | 1 | 1.00 |
| 2+000 | 1 | 1.00 |
| 2+240 | 1 | 1.00 |
| 5+430 | 1 | 1.00 |
| 5+560 | 1 | 1.00 |
| 6+150 | 1 | 1.00 |
| 6+300 | 1 | 1.00 |
| Margen IZQUIERDO |  |  |
| 1+490 | 1 | 1.00 |
| 1+700 | 1 | 1.00 |
| 1+810 | 1 | 1.00 |
| 2+620 | 1 | 1.00 |
| 2+760 | 1 | 1.00 |
| 3+160 | 1 | 1.00 |
| 3+450 | 1 | 1.00 |
| 3+470 | 1 | 1.00 |
| 3+800 | 1 | 1.00 |
| 3+900 | 1 | 1.00 |
| 4+030 | 1 | 1.00 |
| 4+110 | 1 | 1.00 |
| 4+350 | 1 | 1.00 |
| 4+750 | 1 | 1.00 |
| 4+960 | 1 | 1.00 |
| Total |  | 38 |

## C05 SEÑALIZACIÓN, BALIZAMIENTO Y DEFENSAS (05/06/2002)
Importe: 906689.03

**señal0000** M2. SUPERF. MARCA VIAL LARGA DURACIÓN
750 M2. × 19.03 = 14272.50
M2. Marca vial reflexiva, con producto de larga duración (doble componente) y microesferas de vidrio, aplicadas por extrusión, realmente pintada en flechas, rótulos y zonas cebreadas incluso limpieza del firme y premarcado, completamente terminada (se abonará por metros realmente aplicados).

| Código | Ud | Descripción | Rendimiento | Precio | Importe |
|---|---|---|---|---|---|
| equipo029 | d. | Equipo de producto de larga duración (mano de obra; 04/09/2008) | 0.01 | 1344 | 13.44 |
| mat0003 | Kg. | Producto de larga duración (doble componente) (material; 04/09/2008) | 3.1 | 1.25 | 3.88 |
| mat0004 | Kg. | Esferitas de vidrio (material; 04/09/2008) | 0.55 | 0.5 | 0.28 |
| %medaux | % | Medios auxiliares...(s/total) | 2 % | 17.60 | 0.35 |
| %costind | % | Coste indirecto.......(s/total) | 6 % | 17.95 | 1.08 |
|  |  | Total |  |  | 19.03 |

| Medición | Uds. | Alto | Parcial |
|---|---|---|---|
| Actuaciones varias |  |  |  |
| en intersecciones, zonas urbanas |  |  |  |
| y apartaderos señalizados | 1 | 750 | 750.00 |
| Total |  |  | 750 |

**señal000** Ml. MARCA VIAL 10 CM. PINT. ACRIL. REFLEC.
24060 Ml. × 0.67 = 16120.20
Ml. Marca vial reflexiva de 10 cm. de ancho, con pintura acrílica reflectante y microesferas de vidrio, con máquina autopropulsada, incluso limpieza del firme y premarcado, completamente terminada.

| Código | Ud | Descripción | Rendimiento | Precio | Importe |
|---|---|---|---|---|---|
| equipo008 | d. | Equipo de pintura acrílica (mano de obra; 17/06/2002) | 0.0003 | 1690 | 0.51 |
| mat0151 | Kg. | Pintura blanca acrílica reflexiva (material; 13/12/2008) | 0.08 | 1 | 0.08 |
| mat0004 | Kg. | Esferitas de vidrio | 0.05 | 0.5 | 0.03 |
| %medaux | % | Medios auxiliares...(s/total) | 2 % | 0.62 | 0.01 |
| %costind | % | Coste indirecto.......(s/total) | 6 % | 0.63 | 0.04 |
|  |  | Total |  |  | 0.67 |

| Medición | Uds. | Largo | Parcial |
|---|---|---|---|
| Pintura lineas de borde |  |  |  |
| Primer pintado en tramos |  |  |  |
| con capa de regularización previa | 2 | 5790 | 11580.00 |
| Primer pintado líneas definitivas |  |  |  |
| tras capa de rodadura | 2 | 6240 | 12480.00 |
| Total |  |  | 24060 |

**señal002** Ml. MARCA VIAL 15 CM. PROD. LARGA DURACIÓN
12480 Ml. × 1.24 = 15475.20
Ml. Marca vial reflexiva de 15 cm. de ancho, con producto de larga duración (termoplásticas en caliente) y microesferas de vidrio, aplicadas por pulverización, incluso limpieza del firme y premarcado, completamente terminada, incluida señalización de obras (se abonará por metros realmente aplicados).

| Código | Ud | Descripción | Rendimiento | Precio | Importe |
|---|---|---|---|---|---|
| equipo029 | d. | Equipo de producto de larga duración | 0.0003 | 1344 | 0.40 |
| mat0004 | Kg. | Esferitas de vidrio | 0.085 | 0.5 | 0.04 |
| mat0103 | Kg. | Termoplásticos de aplicación en caliente (material; 04/09/2008) | 0.47 | 1.5 | 0.71 |
| %medaux | % | Medios auxiliares...(s/total) | 2 % | 1.15 | 0.02 |
| %costind | % | Coste indirecto.......(s/total) | 6 % | 1.17 | 0.07 |
|  |  | Total |  |  | 1.24 |

| Medición | Uds. | Largo | Parcial |
|---|---|---|---|
| Pintura lineas de borde |  |  |  |
| Pintado líneas definitivas |  |  |  |
| tras capa de rodadura | 2 | 6240 | 12480.00 |
| Total |  |  | 12480 |

**señal008** Ud. CAPTAFARO DE CALZADA (05/06/2002)
3120 Ud. × 4.16 = 12979.20
Ud. Captafaro de calzada (ojos de gato) con dos catadióptricos de 18 cm2 de superficie mínima cada uno, altura máxima de 14 mm. y cantos redondeados, incluso barrido, preparación de la superficie y retirada del existente si fuera preciso a instalaciones de gestor autorizado, adhesivo para la fijación al pavimento y premarcado, totalmente colocado.

| Código | Ud | Descripción | Rendimiento | Precio | Importe |
|---|---|---|---|---|---|
| equipo012 | d. | Equipo de colocación de señales (mano de obra; 05/06/2002) | 0.0001 | 841.52 | 0.08 |
| mat0009 | Ud. | Reflector de calzada doble catadióptrico (material; 05/06/2002) | 1 | 3.01 | 3.01 |
| mat0020 | Kg. | Adhesivo (material; 10/06/2002) | 0.05 | 15.03 | 0.75 |
| %medaux | % | Medios auxiliares...(s/total) | 2 % | 3.84 | 0.08 |
| %costind | % | Coste indirecto.......(s/total) | 6 % | 3.92 | 0.24 |
|  |  | Total |  |  | 4.16 |

| Medición | Uds. | Largo | Alto | Parcial |
|---|---|---|---|---|
| PK 0+000 a 6+240 | 2 | 6240 | 0.25 | 3120.00 |
| Total |  |  |  | 3120 |

**señal011** Ud. HITO DE ARISTA (05/06/2002)
640 Ud. × 26.18 = 16755.20
Ud. Hito de arista según modelo Europeo, de longitud 1.550 a 1.850 mm., con sección en forma de "U-V" y franja en PVC de color negro de 250 mm; con rectángulos reflexivos en dos caras, según detalle de planos y modelo aceptado por la D.F., y base de PVC para su anclaje en dado de hormigón, incluso replanteo aprobado por la D.F., excavaciones precisas, preparación del terreno, hormigonado de las bases con HM-20/P/20/I y posterior pintado o aplicación de árido en la zona sobre la base.

| Código | Ud | Descripción | Rendimiento | Precio | Importe |
|---|---|---|---|---|---|
| equipo012 | d. | Equipo de colocación de señales | 0.0021 | 841.52 | 1.77 |
| matrn0010 | M3. | Hormigón HM-20 | 0.05 | 89 | 4.45 |
| mat0022 | Ud. | Hito de arista de calzada (material; 10/06/2002) | 1 | 18 | 18.00 |
| %medaux | % | Medios auxiliares...(s/total) | 2 % | 24.22 | 0.48 |
| %costind | % | Coste indirecto.......(s/total) | 6 % | 24.70 | 1.48 |
|  |  | Total |  |  | 26.18 |

| Medición | Uds. | Largo | Alto | Parcial |
|---|---|---|---|---|
| Reposición unidades defectuosas |  |  |  |  |
| aprox. 50% longitud carretera |  |  |  |  |
| cada 10 metros | 2 | 3200 | 0.1 | 640.00 |
| Total |  |  |  | 640 |

**señal016** Ud. PANEL DIRECCIONAL REFLEXIVO 80x40 NIVEL II (05/06/2002)
210 Ud. × 138.92 = 29173.20
Ud. Panel direccional reflexivo de 80x40 cm. nivel II, incluso doble poste galvanizado de 80x40x2 mm., tornillería, cimentación y anclaje, totalmente colocada.

| Código | Ud | Descripción | Rendimiento | Precio | Importe |
|---|---|---|---|---|---|
| equipo012 | d. | Equipo de colocación de señales | 0.0028 | 841.52 | 2.36 |
| matrn0010 | M3. | Hormigón HM-20 | 0.125 | 89 | 11.13 |
| mat0008 | Ml. | Poste galvanizado 80x40x2 (material; 04/09/2008) | 2.5 | 8 | 20.00 |
| mat0002 | Ud. | Panel direccional reflexivo 80x40 nivel II (material; 04/09/2008) | 1 | 95 | 95.00 |
| %medaux | % | Medios auxiliares...(s/total) | 2 % | 128.49 | 2.57 |
| %costind | % | Coste indirecto.......(s/total) | 6 % | 131.06 | 7.86 |
|  |  | Total |  |  | 138.92 |

| Medición | Uds. | Ancho | Parcial |
|---|---|---|---|
| Reposicion de TODOS los |  |  |  |
| paneles direccionales en curva |  |  |  |
| 35 curvas - 6 paneles/curva | 6 | 35 | 210.00 |
| Total |  |  | 210 |

**señal042** Ml. CIMIENTO NORMAL DE BARRERA DE SEGURIDAD
270 Ml. × 30.52 = 8240.40
Ml. Cimiento para barrera de seguridad según la recomendación sobre sistemas de contención de vehiculos, según se trate de suelos de escasa resistencia (se ejecutará una viga corrida de hormigón de 50x15 cm.), sobre obra de fábrica o muro de hormigón existente (el poste se alojará en un taladro de diámetro adecuado y 50 cm. de prof. mínima relleno con arena), proximidad de muros (el poste se alojará en un tubo moldeado en un macizo cúbico de hormigón de 50 cm. de lado) o terrenos duros no aptos para la hinca (el poste se alojará en un taladro de diámetro adecuado y 50 cm. de prof. mínima relleno con arena). Incluye p.p. de los materiales, maquinaria , mano de obra y medios necesarios para la correcta ejecucion segun los planos de detalle, totalmente terminado.

| Código | Ud | Descripción | Rendimiento | Precio | Importe |
|---|---|---|---|---|---|
| equipo024 | d. | Equipo de encofradores | 0.007 | 680.16 | 4.76 |
| equipo010 | d. | Equipo de hormigonado | 0.015 | 706.64 | 10.60 |
| matrn0018 | M3. | Hormigón HA-25 (material; 17/06/2002) | 0.075 | 109 | 8.18 |
| mat0030 | M3. | Tabla de encofrar (25 mm) | 0.02 | 76.63 | 1.53 |
| mat0031 | Ud. | Accesorios de encofrado (material; 12/07/2002) | 1 | 1 | 1.00 |
| mat0032 | Kg. | Desencofrante | 0.04 | 2.51 | 0.10 |
| matrn0017 | M3. | Material fltro (material; 04/09/2008) | 0.004 | 7.5 | 0.03 |
| mat0123 | Ml. | Tubo PVC Ø 20 cm (material; 16/09/2008) | 0.5 | 4.05 | 2.03 |
| %medaux | % | Medios auxiliares...(s/total) | 2 % | 28.23 | 0.56 |
| %costind | % | Coste indirecto.......(s/total) | 6 % | 28.79 | 1.73 |
|  |  | Total |  |  | 30.52 |

| Medición | Uds. | Largo | Parcial |
|---|---|---|---|
| Nueva barrera | 1 | 4265 | 4265.00 |
| recalce de barreras | -1 | 1805 | -1805.00 |
| cimiento en muros piedra | -1 | 2190 | -2190.00 |
| Total |  |  | 270 |

**señal043** Ml. RECALCE DE BARRERA DE SEGURIDAD EN TERRAPLEN (05/06/2002)
1805 Ml. × 159.59 = 288059.95
Ml. Recalce en barreras de contención en el margen del terraplen, ejecutado en mampostería hormigonada a lo largo de toda la barrera, incluso corte de calzada, demolición del firme existente, excavación, hormigón de limpieza y nivelación, pasatubos para el hincado de la barrera y relleno de arena, completamente terminado según detalle adjunto en planos. Todas las partes vistas del muro deben quedar revestidas de mampostería caravista. Incluido el transporte de productos resultantes a instalaciones de gestor autorizado.

| Código | Ud | Descripción | Rendimiento | Precio | Importe |
|---|---|---|---|---|---|
| equipo019 | d. | Equipo de corte de asfalto (mano de obra; 05/06/2002) | 0.02 | 462.8 | 9.26 |
| equipo013 | d. | Equipo de demoliciones | 0.02 | 366.8 | 7.34 |
| equipo015 | d. | Equipo de trabajos en zanjas | 0.02 | 1043.84 | 20.88 |
| equipo010 | d. | Equipo de hormigonado | 0.035 | 706.64 | 24.73 |
| matrn0010 | M3. | Hormigón HM-20 | 0.8 | 89 | 71.20 |
| matrn0022 | M3. | Piedra mampostería | 1.2 | 10.12 | 12.14 |
| matrn0017 | M3. | Material fltro | 0.004 | 7.5 | 0.03 |
| mat0123 | Ml. | Tubo PVC Ø 20 cm | 0.5 | 4.05 | 2.03 |
| %medaux | % | Medios auxiliares...(s/total) | 2 % | 147.61 | 2.95 |
| %costind | % | Coste indirecto.......(s/total) | 6 % | 150.56 | 9.03 |
|  |  | Total |  |  | 159.59 |

| Medición | Uds. | Largo | Parcial |
|---|---|---|---|
| Margen IZQUIERDO |  |  |  |
| 0+175 a 0+260 | 1 | 85 | 85.00 |
| 0+480 a 0+540 | 1 | 60 | 60.00 |
| 0+600 a 0+660 | 1 | 60 | 60.00 |
| 0+830 a 0+890 | 1 | 60 | 60.00 |
| 1+280 a 1+370 | 1 | 90 | 90.00 |
| 2+020 a 2+040 | 1 | 20 | 20.00 |
| 2+045 a 2+220 | 1 | 175 | 175.00 |
| 2+250 a 2+360 | 1 | 110 | 110.00 |
| Margen DERECHO |  |  |  |
| 2+380 a 3+020 | 1 | 640 | 640.00 |
| 3+120 a 3+260 | 1 | 140 | 140.00 |
| 3+400 a 3+700 | 1 | 300 | 300.00 |
| 4+205 a 4+270 | 1 | 65 | 65.00 |
| Total |  |  | 1805 |

**señal044** Ud. RETIRADA DE SEÑAL VERTICAL I/TRANSPORTE (05/06/2002)
210 Ud. × 45.5 = 9555.00
Ud. Retirada de señal vertical en carretera, demolición de cimentación y desmontaje completo, incluido el transporte a instalaciones de gestor autorizado o lugar de empleo designado por el Servicio del Obras Públicas del Cabildo de Gran Canaria.

| Código | Ud | Descripción | Rendimiento | Precio | Importe |
|---|---|---|---|---|---|
| equipo012 | d. | Equipo de colocación de señales | 0.05 | 841.52 | 42.08 |
| %medaux | % | Medios auxiliares...(s/total) | 2 % | 42.08 | 0.84 |
| %costind | % | Coste indirecto.......(s/total) | 6 % | 42.92 | 2.58 |
|  |  | Total |  |  | 45.5 |

| Medición | Uds. | Ancho | Parcial |
|---|---|---|---|
| Reposicion de TODOS los |  |  |  |
| paneles direccionales en curva |  |  |  |
| 35 curvas - 6 paneles/curva | 6 | 35 | 210.00 |
| Total |  |  | 210 |

**señal046** Ud. SEÑAL REFLEX. TRIANGULAR 90 NIVEL II (05/06/2002)
36 Ud. × 142.88 = 5143.68
Ud. Señal reflectante triangular de 90 cm., nivel II, incluso poste galvanizado de 80x40x2 mm., tornillería, cimentación y anclaje, totalmente colocada.

| Código | Ud | Descripción | Rendimiento | Precio | Importe |
|---|---|---|---|---|---|
| equipo012 | d. | Equipo de colocación de señales | 0.01 | 841.52 | 8.42 |
| matrn0010 | M3. | Hormigón HM-20 | 0.125 | 89 | 11.13 |
| mat0007 | Ud. | Señal reflexiva triangular 90 cm. nivel II (material; 31/01/2008) | 1 | 87 | 87.00 |
| mat0008 | Ml. | Poste galvanizado 80x40x2 | 3.2 | 8 | 25.60 |
| %medaux | % | Medios auxiliares...(s/total) | 2 % | 132.15 | 2.64 |
| %costind | % | Coste indirecto.......(s/total) | 6 % | 134.79 | 8.09 |
|  |  | Total |  |  | 142.88 |

| Medición | Uds. | Largo | Parcial |
|---|---|---|---|
| Curva peligrosa | 1 | 36 | 36.00 |
| Total |  |  | 36 |

**señal050** Ud. SEÑAL REFLEX. CIRCULAR 60 NIVEL II (05/06/2002)
30 Ud. × 135.25 = 4057.50
Ud. Señal reflectante circular de 60 cm., nivel II, incluso poste galvanizado de 80x40x2 mm., tornillería, cimentación y anclaje, totalmente colocada.

| Código | Ud | Descripción | Rendimiento | Precio | Importe |
|---|---|---|---|---|---|
| equipo012 | d. | Equipo de colocación de señales | 0.0028 | 841.52 | 2.36 |
| matrn0010 | M3. | Hormigón HM-20 | 0.125 | 89 | 11.13 |
| mat0006 | Ud. | Señal reflexiva circular 60 cm. nivel II (material; 04/09/2008) | 1 | 86 | 86.00 |
| mat0008 | Ml. | Poste galvanizado 80x40x2 | 3.2 | 8 | 25.60 |
| %medaux | % | Medios auxiliares...(s/total) | 2 % | 125.09 | 2.50 |
| %costind | % | Coste indirecto.......(s/total) | 6 % | 127.59 | 7.66 |
|  |  | Total |  |  | 135.25 |

| Medición | Uds. | Largo | Parcial |
|---|---|---|---|
| Limitación de velocidad | 1 | 30 | 30.00 |
| Total |  |  | 30 |

**obcomp026** Ml. CIMIENTO DE BARRERA SEG. CORON. MUROS PIEDRA (05/06/2002)
2190 Ml. × 116.08 = 254215.20
Ml. Cimiento para barrera de seguridad sobre la coronación de muros de mampostería o piedra seca existentes, incluyendo las labores de picado y saneo previo de la coronación del muro, ejecución de correa superior de atado (con hormigón HA-25/B/20/IIa) de 50 cm. de espesor y armado según plano de detalles (el poste se alojará en un taladro de diámetro adecuado y 50 cm. de prof. mínima relleno con arena), taladros y barras de anclaje d12 cada 20 cm al muro existente, sellado de taladros con resina química adhesiva, completamente terminado según detalle adjunto en planos. Incluido el transporte de productos resultantes a instalaciones de gestor autorizado.

| Código | Ud | Descripción | Rendimiento | Precio | Importe |
|---|---|---|---|---|---|
| equipo013 | d. | Equipo de demoliciones | 0.001 | 366.8 | 0.37 |
| equipo010 | d. | Equipo de hormigonado | 0.02 | 706.64 | 14.13 |
| equipo023 | d. | Equipo de ferrallistas (mano de obra; 04/09/2008) | 0.005 | 244 | 1.22 |
| matrn0018 | M3. | Hormigón HA-25 | 0.35 | 109 | 38.15 |
| mat0030 | M3. | Tabla de encofrar (25 mm) | 0.05 | 76.63 | 3.83 |
| mat0031 | Ud. | Accesorios de encofrado | 1 | 1 | 1.00 |
| mat0032 | Kg. | Desencofrante | 0.04 | 2.51 | 0.10 |
| mat0001 | Kg. | Acero B 500 S (material; 15/10/2008) | 30 | 1.5 | 45.00 |
| mat0020 | Kg. | Adhesivo | 0.1 | 15.03 | 1.50 |
| matrn0017 | M3. | Material fltro | 0.004 | 7.5 | 0.03 |
| mat0123 | Ml. | Tubo PVC Ø 20 cm | 0.5 | 4.05 | 2.03 |
| %medaux | % | Medios auxiliares...(s/total) | 2 % | 107.36 | 2.15 |
| %costind | % | Coste indirecto.......(s/total) | 6 % | 109.51 | 6.57 |
|  |  | Total |  |  | 116.08 |

| Medición | Uds. | Largo | Parcial |
|---|---|---|---|
| Cimentacion en coronacion de |  |  |  |
| muros de mampostería o piedra |  |  |  |
| Margen IZQUIERDO |  |  |  |
| 0+020 a 0+175 | 1 | 155 | 155.00 |
| 0+260 a 0+470 | 1 | 210 | 210.00 |
| 0+540 a 0+600 | 1 | 60 | 60.00 |
| 0+660 a 0+830 | 1 | 170 | 170.00 |
| 0+890 a 1+220 | 1 | 330 | 330.00 |
| 1+220 a 1+260 | 1 | 40 | 40.00 |
| 2+220 a 2+250 | 1 | 30 | 30.00 |
| 2+360 a 2+410 | 1 | 50 | 50.00 |
| 3+580 a 3+620 | 1 | 40 | 40.00 |
| Margen DERECHO |  |  |  |
| 1+120 a 1+160 | 1 | 40 | 40.00 |
| 1+270 a 1+290 | 1 | 20 | 20.00 |
| 1+390 a 1+660 | 1 | 270 | 270.00 |
| 1+700 a 1+860 | 1 | 160 | 160.00 |
| 1+870 a 1+960 | 1 | 90 | 90.00 |
| 3+320 a 3+360 | 1 | 40 | 40.00 |
| 3+760 a 4+205 | 1 | 445 | 445.00 |
| 4+270 a 4+310 | 1 | 40 | 40.00 |
| Total |  |  | 2190 |

**señal062** Ml. BARRERA DE SEGURIDAD DOBLE ONDA MARCADO CE (05/06/2002)
3935 Ml. × 50.62 = 199189.70
Ml. Brrera de seguridad metálica con marcado CE, nivel de contención N2 según norma, anchura de trabajo W5, deflexión dinámica 1.3 m, índice de severidad A, hincada en el terreno, i/abatimiento de terminales, p.p. curvas, poste, captafaros H.I. y separador, tornillería, fijaciones, alineada, totalmente terminada. En la instalación deberán ser respetadas la distancia libre de trabajo entre la barrera y un obstáculo, y la deflexión dinámica entre la barrera y un desnivel, establecidas en el correspondiente anejo justificativo. Completamente instalada.

| Código | Ud | Descripción | Rendimiento | Precio | Importe |
|---|---|---|---|---|---|
| equipo004 | d. | Equipo de barreras metálicas | 0.01 | 1103.44 | 11.03 |
| mat0010 | Ud. | Reflector de barrera doble catadióptrico (material; 05/06/2002) | 0.2 | 3.91 | 0.78 |
| mat0156 | Ml. | Sistema completo de barrera metálica con marcado CE (material; 10/11/2014) | 1 | 35 | 35.00 |
| %medaux | % | Medios auxiliares...(s/total) | 2 % | 46.81 | 0.94 |
| %costind | % | Coste indirecto.......(s/total) | 6 % | 47.75 | 2.87 |
|  |  | Total |  |  | 50.62 |

| Medición | Uds. | Largo | Parcial |
|---|---|---|---|
| Nuevos tramos de barrera |  |  |  |
| Margen IZQUIERDO |  |  |  |
| 0+000 a 0+020 | 1 | 20 | 20.00 |
| 0+175 a 0+260 | 1 | 85 | 85.00 |
| 0+480 a 0+540 | 1 | 60 | 60.00 |
| 0+600 a 0+660 | 1 | 60 | 60.00 |
| 0+830 a 0+890 | 1 | 60 | 60.00 |
| 1+280 a 1+370 | 1 | 90 | 90.00 |
| 2+020 a 2+040 | 1 | 20 | 20.00 |
| 2+045 a 2+220 | 1 | 175 | 175.00 |
| 2+250 a 2+360 | 1 | 110 | 110.00 |
| Margen DERECHO |  |  |  |
| 2+380 a 3+020 | 1 | 640 | 640.00 |
| 3+020 a 3+120 | 1 | 100 | 100.00 |
| 3+120 a 3+260 | 1 | 140 | 140.00 |
| 3+260 a 3+320 | 1 | 60 | 60.00 |
| 3+360 a 3+400 | 1 | 40 | 40.00 |
| 3+400 a 3+700 | 1 | 300 | 300.00 |
| 4+205 a 4+270 | 1 | 65 | 65.00 |
| 4+310 a 4+360 | 1 | 50 | 50.00 |
| Tramos en coronación de |  |  |  |
| muros de mampostería o piedra |  |  |  |
| Margen IZQUIERDO |  |  |  |
| 0+020 a 0+175 | 1 | 155 | 155.00 |
| 0+260 a 0+470 | 1 | 210 | 210.00 |
| 0+540 a 0+600 | 1 | 60 | 60.00 |
| 0+660 a 0+830 | 1 | 170 | 170.00 |
| 1+220 a 1+260 | 1 | 40 | 40.00 |
| 2+220 a 2+250 | 1 | 30 | 30.00 |
| 2+360 a 2+410 | 1 | 50 | 50.00 |
| 3+580 a 3+620 | 1 | 40 | 40.00 |
| Margen DERECHO |  |  |  |
| 1+120 a 1+160 | 1 | 40 | 40.00 |
| 1+270 a 1+290 | 1 | 20 | 20.00 |
| 1+390 a 1+660 | 1 | 270 | 270.00 |
| 1+700 a 1+860 | 1 | 160 | 160.00 |
| 1+870 a 1+960 | 1 | 90 | 90.00 |
| 3+320 a 3+360 | 1 | 40 | 40.00 |
| 3+760 a 4+205 | 1 | 445 | 445.00 |
| 4+270 a 4+310 | 1 | 40 | 40.00 |
| Total |  |  | 3935 |

**señal063** Ml. BARRERA DE SEG. DOBLE ONDA SUPERPUESTA MARC. CE (05/06/2002)
330 Ml. × 101.37 = 33452.10
Ml. Barrera de seguridad doble onda superpuesta con marcado CE, nivel de contención H1, distancia de trabajo W5, deflexión dinámica 1.02 m, índice de severidad A, hincada en el terreno, i/abatimiento de terminales, p.p. curvas, poste, captafaros H.I. y separador, tornillería, fijaciones, alineada, totalmente terminada. En la instalación deberán ser respetadas la distancia libre de trabajo entre la barrera y un obstáculo, y la deflexión dinámica entre la barrera y un desnivel, establecidas en el correspondiente anejo justificativo. Completamente instalada.

| Código | Ud | Descripción | Rendimiento | Precio | Importe |
|---|---|---|---|---|---|
| equipo004 | d. | Equipo de barreras metálicas | 0.02 | 1103.44 | 22.07 |
| mat0156 | Ml. | Sistema completo de barrera metálica con marcado CE | 2 | 35 | 70.00 |
| mat0013 | Ud. | Juego de tornillería (material; 05/06/2002) | 0.25 | 3.61 | 0.90 |
| mat0010 | Ud. | Reflector de barrera doble catadióptrico | 0.2 | 3.91 | 0.78 |
| %medaux | % | Medios auxiliares...(s/total) | 2 % | 93.75 | 1.88 |
| %costind | % | Coste indirecto.......(s/total) | 6 % | 95.63 | 5.74 |
|  |  | Total |  |  | 101.37 |

| Medición | Uds. | Largo | Parcial |
|---|---|---|---|
| Margen IZQUIERDO |  |  |  |
| 0+890 a 1+220 | 1 | 330 | 330.00 |
| Total |  |  | 330 |

## C06 ESTRUCTURAS Y MUROS
Importe: 364060.84

**estruc001** M3. HORMIGÓN DE LIMPIEZA HM-10
95.2 M3. × 91.2 = 8682.24
M3 de hormigón en masa HM-10/P/40/IIa, incluso vertido y vibrado, totalmente colocado, para limpieza del terreno.

| Código | Ud | Descripción | Rendimiento | Precio | Importe |
|---|---|---|---|---|---|
| equipo010 | d. | Equipo de hormigonado | 0.0005 | 706.64 | 0.35 |
| matrn0019 | M3. | Hormigón HM-10 | 1 | 84 | 84.00 |
| %medaux | % | Medios auxiliares...(s/total) | 2 % | 84.35 | 1.69 |
| %costind | % | Coste indirecto.......(s/total) | 6 % | 86.04 | 5.16 |
|  |  | Total |  |  | 91.2 |

| Medición | Uds. | Largo | Ancho | Alto | Parcial |
|---|---|---|---|---|---|
| Ejecución de muros de mampostería |  |  |  |  |  |
| Según informe de conservación |  |  |  |  |  |
| de carreteras del Cabildo GC |  |  |  |  |  |
| (adjunto en Anejo 02) |  |  |  |  |  |
| Margen DERECHO |  |  |  |  |  |
| 0+480 | 1 | 60 | 2.1 | 0.1 | 12.60 |
| 5+010 | 1 | 110 | 1.4 | 0.1 | 15.40 |
| 6+000 | 1 | 20 | 2.1 | 0.1 | 4.20 |
| 6+140 | 1 | 100 | 2.1 | 0.1 | 21.00 |
| Margen IZQUIERDO |  |  |  |  |  |
| 1+700 | 1 | 20 | 2.1 | 0.1 | 4.20 |
| 2+880 | 1 | 100 | 2.1 | 0.1 | 21.00 |
| 3+700 | 1 | 80 | 2.1 | 0.1 | 16.80 |
| Total |  |  |  |  | 95.2 |

**estruc002** M3. HORMIGÓN EN MASA HM-20
476 M3. × 111.73 = 53183.48
M3. Hormigón en masa HM-20/P/20/I, incluso vertido y vibrado, totalmente colocado.

| Código | Ud | Descripción | Rendimiento | Precio | Importe |
|---|---|---|---|---|---|
| equipo010 | d. | Equipo de hormigonado | 0.014 | 706.64 | 9.89 |
| matrn0010 | M3. | Hormigón HM-20 | 1.05 | 89 | 93.45 |
| %medaux | % | Medios auxiliares...(s/total) | 2 % | 103.34 | 2.07 |
| %costind | % | Coste indirecto.......(s/total) | 6 % | 105.41 | 6.32 |
|  |  | Total |  |  | 111.73 |

| Medición | Uds. | Largo | Ancho | Alto | Parcial |
|---|---|---|---|---|---|
| Ejecución de muros de mampostería |  |  |  |  |  |
| Según informe de conservación |  |  |  |  |  |
| de carreteras del Cabildo GC |  |  |  |  |  |
| (adjunto en Anejo 02) |  |  |  |  |  |
| Cimiento |  |  |  |  |  |
| Margen DERECHO |  |  |  |  |  |
| 0+480 | 1 | 60 | 2.1 | 0.5 | 63.00 |
| 5+010 | 1 | 110 | 1.4 | 0.5 | 77.00 |
| 6+000 | 1 | 20 | 2.1 | 0.5 | 21.00 |
| 6+140 | 1 | 100 | 2.1 | 0.5 | 105.00 |
| Margen IZQUIERDO |  |  |  |  |  |
| 1+700 | 1 | 20 | 2.1 | 0.5 | 21.00 |
| 2+880 | 1 | 100 | 2.1 | 0.5 | 105.00 |
| 3+700 | 1 | 80 | 2.1 | 0.5 | 84.00 |
| Total |  |  |  |  | 476 |

**estruc006** M2. ENCOFRADO DE CIMIENTOS
490 M2. × 10.7 = 5243.00
M2. Encofrado plano en cimientos, incluso suministro, colocación y desencofrado, totalmente terminado.

| Código | Ud | Descripción | Rendimiento | Precio | Importe |
|---|---|---|---|---|---|
| equipo024 | d. | Equipo de encofradores | 0.01 | 680.16 | 6.80 |
| mat0030 | M3. | Tabla de encofrar (25 mm) | 0.026 | 76.63 | 1.99 |
| mat0031 | Ud. | Accesorios de encofrado | 1 | 1 | 1.00 |
| mat0032 | Kg. | Desencofrante | 0.04 | 2.51 | 0.10 |
| %medaux | % | Medios auxiliares...(s/total) | 2 % | 9.89 | 0.20 |
| %costind | % | Coste indirecto.......(s/total) | 6 % | 10.09 | 0.61 |
|  |  | Total |  |  | 10.7 |

| Medición | Uds. | Largo | Alto | Parcial |
|---|---|---|---|---|
| Ejecución de muros de mampostería |  |  |  |  |
| Según informe de conservación |  |  |  |  |
| de carreteras del Cabildo GC |  |  |  |  |
| (adjunto en Anejo 02) |  |  |  |  |
| Cimiento |  |  |  |  |
| Margen DERECHO |  |  |  |  |
| 0+480 | 2 | 60 | 0.5 | 60.00 |
| 5+010 | 2 | 110 | 0.5 | 110.00 |
| 6+000 | 2 | 20 | 0.5 | 20.00 |
| 6+140 | 2 | 100 | 0.5 | 100.00 |
| Margen IZQUIERDO |  |  |  |  |
| 1+700 | 2 | 20 | 0.5 | 20.00 |
| 2+880 | 2 | 100 | 0.5 | 100.00 |
| 3+700 | 2 | 80 | 0.5 | 80.00 |
| Total |  |  |  | 490 |

**estruc007** M2. ENCOFRADO PLANO EN ALZADOS
1550 M2. × 14.37 = 22273.50
M2. Encofrado plano en alzados incluso suministro, colocación y desencofrado, totalmente terminado.

| Código | Ud | Descripción | Rendimiento | Precio | Importe |
|---|---|---|---|---|---|
| equipo024 | d. | Equipo de encofradores | 0.015 | 680.16 | 10.20 |
| mat0030 | M3. | Tabla de encofrar (25 mm) | 0.026 | 76.63 | 1.99 |
| mat0031 | Ud. | Accesorios de encofrado | 1 | 1 | 1.00 |
| mat0032 | Kg. | Desencofrante | 0.04 | 2.51 | 0.10 |
| %medaux | % | Medios auxiliares...(s/total) | 2 % | 13.29 | 0.27 |
| %costind | % | Coste indirecto.......(s/total) | 6 % | 13.56 | 0.81 |
|  |  | Total |  |  | 14.37 |

| Medición | Uds. | Largo | Alto | Parcial |
|---|---|---|---|---|
| Ejecución de muros de mampostería |  |  |  |  |
| Según informe de conservación |  |  |  |  |
| de carreteras del Cabildo GC |  |  |  |  |
| (adjunto en Anejo 02) |  |  |  |  |
| Margen DERECHO |  |  |  |  |
| 0+480 | 1 | 60 | 3.5 | 210.00 |
| 5+010 | 1 | 110 | 2 | 220.00 |
| 6+000 | 1 | 20 | 3.5 | 70.00 |
| 6+140 | 1 | 100 | 3.5 | 350.00 |
| Margen IZQUIERDO |  |  |  |  |
| 1+700 | 1 | 20 | 3.5 | 70.00 |
| 2+880 | 1 | 100 | 3.5 | 350.00 |
| 3+700 | 1 | 80 | 3.5 | 280.00 |
| Total |  |  |  | 1550 |

**estruc009** M3. MAMPOSTERÍA A CARA VISTA
1969.6 M3. × 128.46 = 253014.82
M3. Mampostería a cara vista con huecos rellenos de hormigón tipo HM-20/P/40/IIa, ejecutada en alzado de muros de contención, incluso vertido, vibrado, curado del hormigón según EHE y mechinales de PVC D50mm cada 2 metros, perfectamente alineado, aplomado, con preparación de la superficie de asiento, todas las partes vistas del muro deben quedar cubiertas con mampostería, completamente terminado.

| Código | Ud | Descripción | Rendimiento | Precio | Importe |
|---|---|---|---|---|---|
| equipo010 | d. | Equipo de hormigonado | 0.05 | 706.64 | 35.33 |
| matrn0010 | M3. | Hormigón HM-20 | 0.8 | 89 | 71.20 |
| matrn0022 | M3. | Piedra mampostería | 1.2 | 10.12 | 12.14 |
| matrn0001 | M3. | Agua | 0.045 | 3.16 | 0.14 |
| %medaux | % | Medios auxiliares...(s/total) | 2 % | 118.81 | 2.38 |
| %costind | % | Coste indirecto.......(s/total) | 6 % | 121.19 | 7.27 |
|  |  | Total |  |  | 128.46 |

| Medición | Uds. | Largo | Ancho | Parcial |
|---|---|---|---|---|
| Ejecución de muros de mampostería |  |  |  |  |
| Según informe de conservación |  |  |  |  |
| de carreteras del Cabildo GC |  |  |  |  |
| (adjunto en Anejo 02) |  |  |  |  |
| Margen DERECHO |  |  |  |  |
| 0+480 | 1 | 60 | 4.72 | 283.20 |
| 5+010 | 1 | 110 | 1.6 | 176.00 |
| 6+000 | 1 | 20 | 4.72 | 94.40 |
| 6+140 | 1 | 100 | 4.72 | 472.00 |
| Margen IZQUIERDO |  |  |  |  |
| 1+700 | 1 | 20 | 4.72 | 94.40 |
| 2+880 | 1 | 100 | 4.72 | 472.00 |
| 3+700 | 1 | 80 | 4.72 | 377.60 |
| Total |  |  |  | 1969.6 |

**estruc010** Ml. TUBO DREN RANUR. PVC 110 MM. MAT FILTRO
490 Ml. × 10.27 = 5032.30
Ml. Tubería dren ranurada de PVC y 110 mm de diámetro, incluso colocación y material filtro, totalmente colocado.

| Código | Ud | Descripción | Rendimiento | Precio | Importe |
|---|---|---|---|---|---|
| equipo022 | d. | Equipo de imperm. y drenaje de muros (mano de obra; 04/09/2008) | 0.018 | 236 | 4.25 |
| mat0029 | Ml. | Tubería dren ranurada PVC DN 110 mm (material; 15/10/2008) | 1 | 4.5 | 4.50 |
| matrn0017 | M3. | Material fltro | 0.1 | 7.5 | 0.75 |
| %medaux | % | Medios auxiliares...(s/total) | 2 % | 9.50 | 0.19 |
| %costind | % | Coste indirecto.......(s/total) | 6 % | 9.69 | 0.58 |
|  |  | Total |  |  | 10.27 |

| Medición | Uds. | Largo | Parcial |
|---|---|---|---|
| Ejecución de muros de mampostería |  |  |  |
| Según informe de conservación |  |  |  |
| de carreteras del Cabildo GC |  |  |  |
| (adjunto en Anejo 02) |  |  |  |
| Margen DERECHO |  |  |  |
| 0+480 | 1 | 60 | 60.00 |
| 5+010 | 1 | 110 | 110.00 |
| 6+000 | 1 | 20 | 20.00 |
| 6+140 | 1 | 100 | 100.00 |
| Margen IZQUIERDO |  |  |  |
| 1+700 | 1 | 20 | 20.00 |
| 2+880 | 1 | 100 | 100.00 |
| 3+700 | 1 | 80 | 80.00 |
| Total |  |  | 490 |

**estruc013** M2 IMPERMEABILIZACIÓN Y DRENAJE DE MURO
1550 M2 × 10.73 = 16631.50
M2. Impermeabilización y drenaje de trasdós de muros a base de imprimación del soporte con emulsión asfáltica, a razón de 0,3 Kg/m2, colocación de geocompuesto de drenaje tipo INTERDRAIN GM 412 (INTERMAS) o similar con una resistencia al aplastamiento y una capacidad drenante (ISO 12958) de 1,26 l/m.s a 20 kPa (i=1) y de 0,83 l/m.s a 200 kPa (i=1) formado por la unión de una geored drenante, un geotextil de PP no tejido termofijado a una cara y una membrana impermeable en la otra (lo que añade la función impermeabilizante a las de filtrar, drenar, separar y proteger), sobre superficie vertical o casi vertical regularizada. Se incluye la ejecución de los solapes entre rollos, las fijaciones y otros elementos necesarios para su correcta puesta en obra, totalmente terminado.

| Código | Ud | Descripción | Rendimiento | Precio | Importe |
|---|---|---|---|---|---|
| equipo022 | d. | Equipo de imperm. y drenaje de muros | 0.01 | 236 | 2.36 |
| mat0027 | M2. | Geocompuesto drenante (material; 15/10/2008) | 1.1 | 3.5 | 3.85 |
| mat0026 | M2. | Lámina autoadhesiva de betún elastómero (material; 11/06/2002) | 1.1 | 3 | 3.30 |
| mat0025 | Kg. | Imprimación asfáltica para muros (material; 15/10/2008) | 0.3 | 1.38 | 0.41 |
| %medaux | % | Medios auxiliares...(s/total) | 2 % | 9.92 | 0.20 |
| %costind | % | Coste indirecto.......(s/total) | 6 % | 10.12 | 0.61 |
|  |  | Total |  |  | 10.73 |

| Medición | Uds. | Largo | Alto | Parcial |
|---|---|---|---|---|
| Ejecución de muros de mampostería |  |  |  |  |
| Según informe de conservación |  |  |  |  |
| de carreteras del Cabildo GC |  |  |  |  |
| (adjunto en Anejo 02) |  |  |  |  |
| Margen DERECHO |  |  |  |  |
| 0+480 | 1 | 60 | 3.5 | 210.00 |
| 5+010 | 1 | 110 | 2 | 220.00 |
| 6+000 | 1 | 20 | 3.5 | 70.00 |
| 6+140 | 1 | 100 | 3.5 | 350.00 |
| Margen IZQUIERDO |  |  |  |  |
| 1+700 | 1 | 20 | 3.5 | 70.00 |
| 2+880 | 1 | 100 | 3.5 | 350.00 |
| 3+700 | 1 | 80 | 3.5 | 280.00 |
| Total |  |  |  | 1550 |

## C07 INESTABILIDAD DE TALUDES
Importe: 83130.25

**taludes001** M2. SANEO DE TALUDES
5850 M2. × 8.84 = 51714.00
M2. Saneo manual de taludes y limpieza de material suelto tanto en alzado, como en banda no inferior a 2 m. de anchura en coronación, para posterior instalación de sistema de protección de taludes, incluso retirada de bloques inestables en laderas, retirada y despeje por medios manuales y/o mecánicos de arbustos, malezas y vegetación de cualquier tipo en cabeza y ladera de taludes en márgenes, o en coronación de muros adyacentes a la carretera, incluyendo el transporte del material resultante a instalaciones de gestor autorizado.

| Código | Ud | Descripción | Rendimiento | Precio | Importe |
|---|---|---|---|---|---|
| equipo016 | d. | Equipo de excavaciones | 0.005 | 1636.74 | 8.18 |
| %medaux | % | Medios auxiliares...(s/total) | 2 % | 8.18 | 0.16 |
| %costind | % | Coste indirecto.......(s/total) | 6 % | 8.34 | 0.50 |
|  |  | Total |  |  | 8.84 |

| Medición | Uds. | Largo | Ancho | Parcial |
|---|---|---|---|---|
| Según informe de conservación |  |  |  |  |
| de carreteras del Cabildo GC |  |  |  |  |
| (adjunto en Anejo 02) |  |  |  |  |
| Margen IZQUIERDO |  |  |  |  |
| 2+700 | 1 | 100 | 5 | 500.00 |
| 2+880 | 1 | 100 | 5 | 500.00 |
| 3+700 | 1 | 80 | 5 | 400.00 |
| 4+080 | 1 | 300 | 5 | 1500.00 |
| Margen DERECHO |  |  |  |  |
| 0+490 | 1 | 510 | 5 | 2550.00 |
| 5+420 | 1 | 80 | 5 | 400.00 |
| Total |  |  |  | 5850 |

**taludes002** M3. REPERFILADO DE TALUDES
2175 M3. × 12.39 = 26948.25
M3. Reperfilado de taludes mediante retirada de materiales sueltos y leve modificación del ángulo de inclinación del talud para garantizar su estabilidad, tanto en alzado como en banda de coronación no menor a 2 m. de anchura, incluyendo el transporte del material resultante a instalaciones de gestor autorizado.

| Código | Ud | Descripción | Rendimiento | Precio | Importe |
|---|---|---|---|---|---|
| equipo016 | d. | Equipo de excavaciones | 0.007 | 1636.74 | 11.46 |
| %medaux | % | Medios auxiliares...(s/total) | 2 % | 11.46 | 0.23 |
| %costind | % | Coste indirecto.......(s/total) | 6 % | 11.69 | 0.70 |
|  |  | Total |  |  | 12.39 |

| Medición | Uds. | Largo | Ancho | Alto | Parcial |
|---|---|---|---|---|---|
| Según informe de conservación |  |  |  |  |  |
| de carreteras del Cabildo GC |  |  |  |  |  |
| (adjunto en Anejo 02) |  |  |  |  |  |
| Margen IZQUIERDO |  |  |  |  |  |
| 2+700 | 1 | 100 | 5 | 0.5 | 250.00 |
| 2+880 | 1 | 100 | 5 | 0.5 | 250.00 |
| 3+700 | 1 | 80 | 5 | 0.5 | 200.00 |
| Margen DERECHO |  |  |  |  |  |
| 0+490 | 1 | 510 | 5 | 0.5 | 1275.00 |
| 5+420 | 1 | 80 | 5 | 0.5 | 200.00 |
| Total |  |  |  |  | 2175 |

**taludes003** M2. MALLA TRIPLE TORSIÓN COLGADA
400 M2. × 11.17 = 4468.00
M2. Malla Metálica de Triple Torsión Colgada del Tipo 8x10-16 ( espesor del alambre de 2,70 mm ), anclada en coronación mediante anclajes de diámetro 25 mm y longitud de 2,0 metros, separados entre sí 3 metros. Por estos anclajes se extenderá un cable de acero de 16 mm de diámetro del tipo 6x19+1 y fijado en los extremos mediante 3 sujetacables. La unión entre paños de malla se realizará mediante cosido de los alambres del borde con una sepración entre ambos no superior a 20 cm. Finalmente, el remate inferior de la malla será un tubo de acero galvanizado de 2,0" separado de la carretera 0.5 metros para facilitar las labores de conservación y mantenimiento, se incluye parte proporcional de aparejo, pequeño material y medios auxiliares para el montaje, totalmente terminado. Incluido estudio justificativo de la solución adoptada, firmado por técnico competente y visado por el colegio profesional correspondiente.

| Código | Ud | Descripción | Rendimiento | Precio | Importe |
|---|---|---|---|---|---|
| equipo031 | d. | Equipo de montaje-desmontaje malla prot. talud (mano de obra; 17/06/2002) | 0.0055 | 1134.56 | 6.24 |
| matrn0021 | M2. | Malla de triple torsión 8x10-16 - 2,7 mm. (material) | 1 | 3 | 3.00 |
| mat0137 | Kg. | Bulón de acero roscable en anclaje (material; 15/10/2008) | 0.5 | 1.25 | 0.63 |
| mat0138 | Kg. | Cable de acero 16mm (6x19+1) (material; 15/10/2008) | 0.1 | 1.6 | 0.16 |
| mat0139 | Ml. | Tubo acero galvan. 2" DN50 (material; 15/10/2008) | 0.1 | 3 | 0.30 |
| %medaux | % | Medios auxiliares...(s/total) | 2 % | 10.33 | 0.21 |
| %costind | % | Coste indirecto.......(s/total) | 6 % | 10.54 | 0.63 |
|  |  | Total |  |  | 11.17 |

| Medición | Uds. | Largo | Ancho | Parcial |
|---|---|---|---|---|
| Según informe de conservación |  |  |  |  |
| de carreteras del Cabildo GC |  |  |  |  |
| (adjunto en Anejo 02) |  |  |  |  |
| Margen IZQUIERDO |  |  |  |  |
| 3+700 | 1 | 80 | 5 | 400.00 |
| Total |  |  |  | 400 |

## C08 OBRAS COMPLEMENTARIAS (05/06/2002)
Importe: 26626.18

**obcomp001** Ml. LIMPIEZA DE PEQ. OBRA DE DRENAJE TRANSV.
290 Ml. × 6.22 = 1803.80
Ml. Limpieza completa de pequeñas obras de drenaje transversal por medios manuales o mecánicos, incluso retirada de productos resultantes a instalaciones de gestor autorizado, totalmente terminada.

| Código | Ud | Descripción | Rendimiento | Precio | Importe |
|---|---|---|---|---|---|
| equipo028 | d. | Equipo de limpieza de obras de drenaje transversal (mano de obra; 17/06/2002) | 0.0095 | 605.68 | 5.75 |
| %medaux | % | Medios auxiliares...(s/total) | 2 % | 5.75 | 0.12 |
| %costind | % | Coste indirecto.......(s/total) | 6 % | 5.87 | 0.35 |
|  |  | Total |  |  | 6.22 |

| Medición | Uds. | Largo | Parcial |
|---|---|---|---|
| ODT existentes |  |  |  |
| Margen DCH |  |  |  |
| 0+290 | 1 | 10 | 10.00 |
| 0+450 | 1 | 10 | 10.00 |
| 0+600 | 1 | 10 | 10.00 |
| 0+926 | 1 | 10 | 10.00 |
| 1+000 | 1 | 10 | 10.00 |
| 1+120 | 1 | 10 | 10.00 |
| 1+140 | 1 | 10 | 10.00 |
| 2+000 | 1 | 10 | 10.00 |
| 2+240 | 1 | 10 | 10.00 |
| 5+430 | 1 | 10 | 10.00 |
| 5+560 | 1 | 10 | 10.00 |
| 6+150 | 1 | 10 | 10.00 |
| 6+300 | 1 | 10 | 10.00 |
| Margen IZQ |  |  |  |
| 1+490 | 1 | 10 | 10.00 |
| 1+700 | 1 | 10 | 10.00 |
| 1+810 | 1 | 10 | 10.00 |
| 2+620 | 1 | 10 | 10.00 |
| 2+760 | 1 | 10 | 10.00 |
| 3+160 | 1 | 10 | 10.00 |
| 3+450 | 1 | 10 | 10.00 |
| 3+470 | 1 | 10 | 10.00 |
| 3+600 | 1 | 10 | 10.00 |
| 3+800 | 1 | 10 | 10.00 |
| 3+900 | 1 | 10 | 10.00 |
| 4+030 | 1 | 10 | 10.00 |
| 4+110 | 1 | 10 | 10.00 |
| 4+350 | 1 | 10 | 10.00 |
| 4+750 | 1 | 10 | 10.00 |
| 4+960 | 1 | 10 | 10.00 |
| Total |  |  | 290 |

**obcomp004** M2 ACOND. Y LIMPIEZA DE CUNETAS Y MÁRGENES (05/06/2002)
12480 M2 × 1.97 = 24585.60
M2. Acondicionamiento y limpieza de cunetas, sean revestidas de hormigón o de tierra, y de los márgenes de la carretera incluso dehierbe y retirada de basuras, escombros y demás productos resultantes a instalaciones de gestor autorizado, totalmente terminado.

| Código | Ud | Descripción | Rendimiento | Precio | Importe |
|---|---|---|---|---|---|
| equipo002 | d. | Equipo de limpieza de cunetas y márgenes (mano de obra; 05/06/2002) | 0.002 | 911.36 | 1.82 |
| %medaux | % | Medios auxiliares...(s/total) | 2 % | 1.82 | 0.04 |
| %costind | % | Coste indirecto.......(s/total) | 6 % | 1.86 | 0.11 |
|  |  | Total |  |  | 1.97 |

| Medición | Uds. | Largo | Ancho | Parcial |
|---|---|---|---|---|
| PK 0+000 a 6+400 MD | 1 | 6240 | 1 | 6240.00 |
| PK 0+000 a 6+400 MI | 1 | 6240 | 1 | 6240.00 |
| Total |  |  |  | 12480 |

**obcomp005** M2. ENFOSCADO BUENA VISTA 1/3.
19.44 M2. × 8.46 = 164.46
M2. Enfoscado sin maestrear, de 20 mm. de espesor, en superficies verticales Y horizontales con mortero de cemento 1/3 sin ninguna terminación posterior, i/p.p. de medios auxiliares con empleo, en su caso, de andamiaje, así como distribución de material en tajo y p.p. de costes indirectos.

| Código | Ud | Descripción | Rendimiento | Precio | Importe |
|---|---|---|---|---|---|
| equipo026 | d. | Equipo de albañilería (mano de obra; 04/09/2008) | 0.029 | 236 | 6.84 |
| matrn0001 | M3. | Agua | 0.0052 | 3.16 | 0.02 |
| matrn0006 | Tn. | Filler (cemento) para MBC | 0.0088 | 85.5 | 0.75 |
| matrn0014 | M3. | Arena de machaqueo (0-5 mm.) | 0.0195 | 10.96 | 0.21 |
| %medaux | % | Medios auxiliares...(s/total) | 2 % | 7.82 | 0.16 |
| %costind | % | Coste indirecto.......(s/total) | 6 % | 7.98 | 0.48 |
|  |  | Total |  |  | 8.46 |

| Medición | Uds. | Largo | Ancho | Alto | Parcial |
|---|---|---|---|---|---|
| Pintado antiguos hitos KM | 6 | 2 | 0.6 | 1.5 | 10.80 |
|  | 6 | 2 | 0.4 | 1.5 | 7.20 |
|  | 6 | 1 | 0.6 | 0.4 | 1.44 |
| Total |  |  |  |  | 19.44 |

**obcomp006** M2. PINTURA BLANCA MATE.
19.44 M2. × 3.72 = 72.32
M2. Pintura plástica lisa blanca, en paramentos verticales y horizontales, lavable dos manos, i/lijado y emplastecido, totalmente terminada.

| Código | Ud | Descripción | Rendimiento | Precio | Importe |
|---|---|---|---|---|---|
| equipo027 | d. | Equipo de pintores (mano de obra; 04/09/2008) | 0.02 | 112 | 2.24 |
| mat0033 | Kg. | Pintura Blanca Mate (material; 12/06/2002) | 0.4 | 3 | 1.20 |
| %medaux | % | Medios auxiliares...(s/total) | 2 % | 3.44 | 0.07 |
| %costind | % | Coste indirecto.......(s/total) | 6 % | 3.51 | 0.21 |
|  |  | Total |  |  | 3.72 |

| Medición | Uds. | Largo | Ancho | Alto | Parcial |
|---|---|---|---|---|---|
| Pintado antiguos hitos KM | 6 | 2 | 0.6 | 1.5 | 10.80 |
|  | 6 | 2 | 0.4 | 1.5 | 7.20 |
|  | 6 | 1 | 0.6 | 0.4 | 1.44 |
| Total |  |  |  |  | 19.44 |

## C09 PODAS, TALAS Y REFORESTACIONES
Importe: 44967.88

**DESBROCE** M2 Desbroce y despeje de vegetación
11073 M2 × 0.86 = 9522.78
m2 desbroce y despeje de vegetación y extracción de raíces, realizado por medios manuales o mecánicos, incluso carga y transporte a gestor autorizado o lugar de reutilización.

| Código | Ud | Descripción | Rendimiento | Precio | Importe |
|---|---|---|---|---|---|
| OFICIAL1 | H. | Oficial 1ª (mano de obra; 06/03/2008) | 0.005 | 15.5 | 0.08 |
| PEON | H. | Peón ordinario (mano de obra; 06/03/2008) | 0.005 | 14 | 0.07 |
| maq0004 | H. | Retroexcavadora sobre ruedas (maquinaria; 17/06/2002) | 0.007 | 39.21 | 0.27 |
| maq0023 | H. | Camión caja fija y grúa auxiliar (maquinaria; 17/06/2002) | 0.007 | 55.52 | 0.39 |
| %costind | % | Coste indirecto.......(s/total) | 6 % | 0.81 | 0.05 |
|  |  | Total |  |  | 0.86 |

| Medición | Uds. | Parcial |
|---|---|---|
| Desbroce vegetación según |  |  |
| (informe conservación Anejo 02) |  |  |
| Margen DERECHO |  |  |
| 0+025 a 0+095 | 210 | 210.00 |
| 0+120 a 0+155 | 105 | 105.00 |
| 0+170 a 0+240 | 210 | 210.00 |
| 0+270 a 0+380 | 330 | 330.00 |
| 0+450 a 0+470 | 60 | 60.00 |
| 0+565 a 0+615 | 75 | 75.00 |
| 0+707 a 0+787 | 240 | 240.00 |
| 0+810 a 1+050 | 120 | 120.00 |
| 1+320 a 1+340 | 60 | 60.00 |
| 1+600 a 1+680 | 240 | 240.00 |
| 1+960 a 1+980 | 60 | 60.00 |
| 2+000 a 2+255 | 765 | 765.00 |
| 2+378 a 2+428 | 180 | 180.00 |
| 2+460 a 2+630 | 510 | 510.00 |
| 2+710 a 2+810 | 300 | 300.00 |
| 2+860 a 2+900 | 120 | 120.00 |
| 3+065 a 3+150 | 255 | 255.00 |
| 3+185 a 3+260 | 225 | 225.00 |
| 3+355 a 3+435 | 240 | 240.00 |
| 3+640 a 3+720 | 240 | 240.00 |
| 3+890 a 4+010 | 60 | 60.00 |
| 4+080 a 4+270 | 570 | 570.00 |
| 4+790 a 4+825 | 105 | 105.00 |
| 5+160 a 5+200 | 120 | 120.00 |
| 5+430 a 5+540 | 330 | 330.00 |
| 6+100 a 6+180 | 240 | 240.00 |
| Margen IZQUIERDO |  |  |
| 0+515 a 0+565 | 75 | 75.00 |
| 0+615 a 0+680 | 195 | 195.00 |
| 0+830 a 0+850 | 60 | 60.00 |
| 1+170 a 1+190 | 60 | 60.00 |
| 1+720 a 1+735 | 45 | 45.00 |
| 1+800 a 1+890 | 270 | 270.00 |
| 2+134 a 2+210 | 228 | 228.00 |
| 2+255 a 2+285 | 90 | 90.00 |
| 2+420 a 2+650 | 690 | 690.00 |
| 2+715 a 2+900 | 555 | 555.00 |
| 3+075 a 3+160 | 255 | 255.00 |
| 3+185 a 3+335 | 150 | 150.00 |
| 3+380 a 3+460 | 240 | 240.00 |
| 3+516 a 3+586 | 210 | 210.00 |
| 3+630 a 3+730 | 300 | 300.00 |
| 3+780 a 3+840 | 180 | 180.00 |
| 3+920 a 4+015 | 195 | 195.00 |
| 4+035 a 4+360 | 975 | 975.00 |
| 4+420 a 4+500 | 240 | 240.00 |
| 6+160 a 6+190 | 90 | 90.00 |
| Total |  | 11073 |

**PODA01** Ud. Poda de mantenimiento de árbol H<10 m.
23 Ud. × 363.4 = 8358.20
Ud. de poda de mantenimiento de árboles hasta 10 m. de altura, incluso limpieza, retirada de deshechos y transporte a gestor de residuos autorizado, señalización de trabajos en carretera, incluido reparación de daños y averías en los elementos de la carretera (firme, cuneta, barreras, señales, etc...) como consecuencia de los trabajos de la unidad por cuenta del contratista totalmente terminada.

| Código | Ud | Descripción | Rendimiento | Precio | Importe |
|---|---|---|---|---|---|
| OFICIAL1 | H. | Oficial 1ª | 3 | 15.5 | 46.50 |
| PEON | H. | Peón ordinario | 3 | 14 | 42.00 |
| maq0014 | H. | Camión caja fija carga 10 Tn. (maquinaria; 17/06/2002) | 2.5 | 46.21 | 115.53 |
| maq0023 | H. | Camión caja fija y grúa auxiliar | 2.5 | 55.52 | 138.80 |
| %costind | % | Coste indirecto.......(s/total) | 6 % | 342.83 | 20.57 |
|  |  | Total |  |  | 363.4 |

| Medición | Uds. | Parcial |
|---|---|---|
| Poda árbol según |  |  |
| (informe conservación Anejo 02) |  |  |
| Margen DERECHO |  |  |
| 0+155 | 1 | 1.00 |
| 0+170 | 1 | 1.00 |
| 0+275 | 1 | 1.00 |
| 0+277 | 1 | 1.00 |
| 0+400 | 1 | 1.00 |
| 0+408 | 1 | 1.00 |
| 0+420 | 1 | 1.00 |
| 2+040 | 1 | 1.00 |
| 2+045 | 1 | 1.00 |
| 3+490 | 1 | 1.00 |
| 4+383 | 1 | 1.00 |
| 4+410 | 1 | 1.00 |
| 4+435 | 1 | 1.00 |
| 4+445 | 1 | 1.00 |
| Margen IZQUIERDO |  |  |
| 0+825 | 1 | 1.00 |
| 1+552 | 1 | 1.00 |
| 1+570 | 1 | 1.00 |
| 2+500 | 1 | 1.00 |
| 4+000 | 1 | 1.00 |
| 6+120 | 1 | 1.00 |
| 6+126 | 1 | 1.00 |
| 6+130 | 1 | 1.00 |
| 6+140 | 1 | 1.00 |
| Total |  | 23 |

**PODA02** Ud. Poda de mantenimiento de árbol 10<H<20 m.
35 Ud. × 448.58 = 15700.30
Ud. de poda de mantenimiento de árboles entre 10 y 20 m. de altura, incluso limpieza, retirada de deshechos y transporte a gestor de residuos autorizado, señalización de trabajos en carretera, totalmente terminada.

| Código | Ud | Descripción | Rendimiento | Precio | Importe |
|---|---|---|---|---|---|
| OFICIAL1 | H. | Oficial 1ª | 4 | 15.5 | 62.00 |
| PEON | H. | Peón ordinario | 4 | 14 | 56.00 |
| maq0014 | H. | Camión caja fija carga 10 Tn. | 3 | 46.21 | 138.63 |
| maq0023 | H. | Camión caja fija y grúa auxiliar | 3 | 55.52 | 166.56 |
| %costind | % | Coste indirecto.......(s/total) | 6 % | 423.19 | 25.39 |
|  |  | Total |  |  | 448.58 |

| Medición | Uds. | Parcial |
|---|---|---|
| Poda árbol según |  |  |
| (informe conservación Anejo 02) |  |  |
| Margen DERECHO |  |  |
| 0+095 | 1 | 1.00 |
| 0+125 | 1 | 1.00 |
| 0+808 | 1 | 1.00 |
| 2+460 | 1 | 1.00 |
| 2+512 | 1 | 1.00 |
| 3+325 | 1 | 1.00 |
| 4+565 | 1 | 1.00 |
| 4+580 | 1 | 1.00 |
| 4+680 | 1 | 1.00 |
| 4+682 | 1 | 1.00 |
| 4+700 | 1 | 1.00 |
| 4+820 | 1 | 1.00 |
| 4+830 | 1 | 1.00 |
| 4+832 | 1 | 1.00 |
| 4+900 | 1 | 1.00 |
| 4+910 | 1 | 1.00 |
| Margen IZQUIERDO |  |  |
| 2+770 | 1 | 1.00 |
| 4+388 | 1 | 1.00 |
| 4+595 | 1 | 1.00 |
| 4+610 | 1 | 1.00 |
| 4+685 | 1 | 1.00 |
| 4+695 | 1 | 1.00 |
| 4+706 | 1 | 1.00 |
| 4+725 | 1 | 1.00 |
| 4+800 | 1 | 1.00 |
| 4+850 | 1 | 1.00 |
| 5+670 | 1 | 1.00 |
| 5+890 | 1 | 1.00 |
| 5+900 | 1 | 1.00 |
| 5+940 | 1 | 1.00 |
| 6+030 | 1 | 1.00 |
| 6+040 | 1 | 1.00 |
| 6+050 | 1 | 1.00 |
| 6+055 | 1 | 1.00 |
| 6+170 | 1 | 1.00 |
| Total |  | 35 |

**PODA03** Ud. Poda de mantenimiento de árbol H>20 m.
1 Ud. × 533.77 = 533.77
Ud. de poda de mantenimiento de árboles mayores de 20 m. de altura, incluso limpieza, retirada de deshechos y transporte a gestor de residuos autorizado, señalización de trabajos en carretera, totalmente terminada.

| Código | Ud | Descripción | Rendimiento | Precio | Importe |
|---|---|---|---|---|---|
| OFICIAL1 | H. | Oficial 1ª | 5 | 15.5 | 77.50 |
| PEON | H. | Peón ordinario | 5 | 14 | 70.00 |
| maq0014 | H. | Camión caja fija carga 10 Tn. | 3.5 | 46.21 | 161.74 |
| maq0023 | H. | Camión caja fija y grúa auxiliar | 3.5 | 55.52 | 194.32 |
| %costind | % | Coste indirecto.......(s/total) | 6 % | 503.56 | 30.21 |
|  |  | Total |  |  | 533.77 |

| Medición | Uds. | Parcial |
|---|---|---|
| Poda árbol según |  |  |
| (informe conservación Anejo 02) |  |  |
| Margen IZQUIERDO |  |  |
| 5+660 | 1 | 1.00 |
| Total |  | 1 |

**TALA 15 b** Ud Tala de árbol H>15, diámetro < 75 cm.
6 Ud × 1112.83 = 6676.98
Tala de arbol menor de 15 metros de altura y diámetro menor de 75 cm., con motosierra y camión-grúa para acceder a las ramas superiores, incluso retirada de desechos a instalaciones de gestor autorizado y limpieza del lugar de trabajo. La unidad incluye la señalización de obras en la vía para la realización de los trabajos, acotado de zona de trabajo de la maquinaria con medidas de seguridad y transporte a instalaciones de gestor autorizado, incluido reparación de daños y averías en los elementos de la carretera (firme, cuneta, barreras, señales, etc...) como consecuencia de los trabajos de la unidad por cuenta del contratista totalmente terminado.

| Código | Ud | Descripción | Rendimiento | Precio | Importe |
|---|---|---|---|---|---|
| OFICIAL1 | H. | Oficial 1ª | 8 | 15.5 | 124.00 |
| PEON | H. | Peón ordinario | 8 | 14 | 112.00 |
| maq0014 | H. | Camión caja fija carga 10 Tn. | 8 | 46.21 | 369.68 |
| maq0023 | H. | Camión caja fija y grúa auxiliar | 8 | 55.52 | 444.16 |
| %costind | % | Coste indirecto.......(s/total) | 6 % | 1049.84 | 62.99 |
|  |  | Total |  |  | 1112.83 |

| Medición | Uds. | Parcial |
|---|---|---|
| Tala árbol según |  |  |
| (informe conservación Anejo 02) |  |  |
| Margen DERECHO |  |  |
| 2+157 | 1 | 1.00 |
| 5+250 | 1 | 1.00 |
| 5+260 | 1 | 1.00 |
| 5+270 | 2 | 2.00 |
| 5+445 | 1 | 1.00 |
| Total |  | 6 |

**TALA 15 d** Ud Tala de árbol H<15, diámetro < 75 cm.
7 Ud × 596.55 = 4175.85
Tala de árbol de altura menor de 15 m y diámetro menor de 75 cm., con motosierra y camión-grúa para acceder a las ramas superiores, incluso retirada de desechos a instalaciones de gestor autorizado y limpieza del lugar de trabajo. La unidad incluye la señalización de obras en la vía para la realización de los trabajos, acotado de zona de trabajo de la maquinaria con medidas de seguridad y transporte a instalaciones de gestor autorizado, incluido reparación de daños y averías en los elementos de la carretera (firme, cuneta, barreras, señales, etc...) como consecuencia de los trabajos de la unidad por cuenta del contratista totalmente terminado.

| Código | Ud | Descripción | Rendimiento | Precio | Importe |
|---|---|---|---|---|---|
| OFICIAL1 | H. | Oficial 1ª | 4.5 | 15.5 | 69.75 |
| PEON | H. | Peón ordinario | 4.5 | 14 | 63.00 |
| maq0014 | H. | Camión caja fija carga 10 Tn. | 4.5 | 46.21 | 207.95 |
| maq0023 | H. | Camión caja fija y grúa auxiliar | 4 | 55.52 | 222.08 |
| %costind | % | Coste indirecto.......(s/total) | 6 % | 562.78 | 33.77 |
|  |  | Total |  |  | 596.55 |

| Medición | Uds. | Parcial |
|---|---|---|
| Tala árbol según |  |  |
| (informe conservación Anejo 02) |  |  |
| Margen DERECHO |  |  |
| 4+515 | 1 | 1.00 |
| 5+080 | 1 | 1.00 |
| 5+300 | 1 | 1.00 |
| 5+327 | 1 | 1.00 |
| 5+460 | 1 | 1.00 |
| Margen IZQUIERDO |  |  |
| 5+820 | 1 | 1.00 |
| 5+905 | 1 | 1.00 |
| Total |  | 7 |

## C10 SEGURIDAD Y SALUD (05/06/2002)
Importe: 45587.42

### C09.01 Equipos de Protección Colectiva (08/04/2013)
Importe: 692.5

**1.1** Und Linea de vida segun UNE EN 795 (08/04/2013)
10 Und × 42.75 = 427.50
Und. Líneas de vida de longitud 20 m. para arnes de seguridad, incluso montaje y desmontaje. Amortizable en 5 obras. Según Norma UNE EN-795.

| Código | Ud | Descripción | Rendimiento | Precio | Importe |
|---|---|---|---|---|---|
| 1.1.1.. | Und | Línea de Vida (material; 08/04/2013) | 1 | 42.75 | 42.75 |
|  |  | Total |  |  | 42.75 |

**1.2** m Cuerdas Auxiliares, guía segura cargas suspendidas gancho grúa (27/02/2014)
50 m × 5.3 = 265.00
M. Cuerdas Auxiliares para cargas suspendidas en gancho de grúa.

| Código | Ud | Descripción | Rendimiento | Precio | Importe |
|---|---|---|---|---|---|
| 1.3.1. | m | Cuerdas Auxiliares, guía segura cargas suspendidas gancho grúa (material; 27/02/2014) | 1 | 5.3 | 5.30 |
|  |  | Total |  |  | 5.3 |

### C09.02 Equipos de Protección Individual
Importe: 4400.75

**2.1.** Und Arnés de seguridad (27/02/2014)
20 Und × 28.29 = 565.80
Und. Arnés de seguridad para línea de vida UNE EN 795 con amarre dorsal y torsal, fabricado con cinta de nylon de 45mm y elementos metálicos de acero inoxidable homologado CE, amortizable en 5 obras. Según Norma UNE EN-361.

| Código | Ud | Descripción | Rendimiento | Precio | Importe |
|---|---|---|---|---|---|
| 2.1.1. | Und | Arnés de seguridad (material; 27/02/2014) | 1 | 28.29 | 28.29 |
|  |  | Total |  |  | 28.29 |

**2.2.** Und Botas de Seguridad (07/12/2011)
25 Und × 16.5 = 412.50
Und. Par de botas de seguridad con puntera metálica para refuerzo y plantillas de acero flexibles, para riesgos de perforación amortizable en 3 usos, homologadas por UNE-EN ISO 20345. Según Real Decreto 773/97.

| Código | Ud | Descripción | Rendimiento | Precio | Importe |
|---|---|---|---|---|---|
| 2.2.1. | Und | Botas de Seguridad (material; 07/12/2011) | 0.33 | 50 | 16.50 |
|  |  | Total |  |  | 16.5 |

**2.3.** Und Casco de Seguridad (15/09/2011)
25 Und × 2.5 = 62.50
Und. Casco de seguridad con arnés de adaptación, homologado según el uso de acuerdo con las normas UNE-EN 397, UNE-EN 50365 y UNE-EN 812, en conformidad con el Real Decreto 773/97.

| Código | Ud | Descripción | Rendimiento | Precio | Importe |
|---|---|---|---|---|---|
| 2.3.1. | Und | Casco de Seguridad (material; 15/09/2011) | 1 | 2.5 | 2.50 |
|  |  | Total |  |  | 2.5 |

**2.4.** Und Chaleco Reflectante (04/11/2008)
25 Und × 7.48 = 187.00
Und. Peto reflectante de seguridad personal con colores amarillo y rojo homologado según UNE-EN 471, amortizable en 3 usos. Según Real Decreto 773/97.

| Código | Ud | Descripción | Rendimiento | Precio | Importe |
|---|---|---|---|---|---|
| 2.4.1. | Und | Chaleco Reflectante (material; 04/11/2008) | 0.33 | 22.67 | 7.48 |
|  |  | Total |  |  | 7.48 |

**2.5.** Und Gafas de seguridad contra protecciones e impactos (04/11/2008)
50 Und × 3.71 = 185.50
Und. Gafas protectoras contra impactos, incoloras, homologadas, amortizable en 3 usos, homologadas según UNE-EN 167 y UNE-EN 168. Según Real Decreto 773/97.

| Código | Ud | Descripción | Rendimiento | Precio | Importe |
|---|---|---|---|---|---|
| 2.5.1. | Und | Gafas de seguridad contra protecciones e impactos (material; 04/11/2008) | 0.33 | 11.24 | 3.71 |
|  |  | Total |  |  | 3.71 |

**2.10.** Und Absorbedor de energia (08/04/2013)
20 Und × 14.23 = 284.60
Und. Mini absorbedor de energía segun norma UNE EN-355. Utilizando este absorbedor de energía se consigue amortiguar la fuerza sin que supere los 6kN. Hay que tener siempre en cuenta la distancia de frenado y respetar la distancia de caida. Amortizable en 5 usos.

| Código | Ud | Descripción | Rendimiento | Precio | Importe |
|---|---|---|---|---|---|
| 2.10.1 | Und | Absorbedor de energia segun norma UNE EN 355, amortizable en 5 u (material; 08/04/2013) | 1 | 14.23 | 14.23 |
|  |  | Total |  |  | 14.23 |

**2.11.** Und Equipo de amarre (08/04/2013)
20 Und × 7.62 = 152.40
Und. Cuerda de poliamida de tres cabos cos testigo de desgaste. Diámetro de 14mm, longitud de 1.5cm, carga de rotura mínima 32 KN. UNE EN-354, amortizable en 5 obras

| Código | Ud | Descripción | Rendimiento | Precio | Importe |
|---|---|---|---|---|---|
| 2.11.1. | Und | Equipo de amarre (material; 08/04/2013) | 1 | 7.62 | 7.62 |
|  |  | Total |  |  | 7.62 |

**2.9.PROII** Und Conector (08/04/2013)
40 Und × 3.47 = 138.80
Und. Mosquetón de seguridad de alta resisténcia a rotura 22kN. Cierre de rosca. Conector de acero segun norma UNE EN-362, amortizable en 5 obras

| Código | Ud | Descripción | Rendimiento | Precio | Importe |
|---|---|---|---|---|---|
| 2.9.1 | Und | Conector (material; 08/04/2013) | 1 | 3.47 | 3.47 |
|  |  | Total |  |  | 3.47 |

**2.6.** Und Guantes de uso general (04/11/2008)
50 Und × 1.53 = 76.50
Und. Par de guantes de uso general, en lona y serraje. Según Real Decreto 773/97.

| Código | Ud | Descripción | Rendimiento | Precio | Importe |
|---|---|---|---|---|---|
| 2.6.1. | Und | Guantes de uso general (material; 04/11/2008) | 1 | 1.53 | 1.53 |
|  |  | Total |  |  | 1.53 |

**2.8.** Und Mascarilla autofiltrante para partículas (09/01/2014)
50 Und × 1.5 = 75.00

| Código | Ud | Descripción | Rendimiento | Precio | Importe |
|---|---|---|---|---|---|
| 2.8.1. | Und | Mascarilla autofiltrante para particulas (material; 09/01/2014) | 1 | 1.5 | 1.50 |
|  |  | Total |  |  | 1.5 |

**2.9.** Und Protectores Auditivos
50 Und × 0.76 = 38.00
Und. Juego de tapones de silicona ajustables. Según Real Decreto 773/97.

| Código | Ud | Descripción | Rendimiento | Precio | Importe |
|---|---|---|---|---|---|
| 2.12.1 | Und | Protectores Auditivos (material; 04/11/2008) | 0.33 | 2.18 | 0.72 |
| %costind | % | Coste indirecto.......(s/total) | 6 % | 0.72 | 0.04 |
|  |  | Total |  |  | 0.76 |

**2.12.PROI** Und Pantalla de proteccion facial para soldador (15/04/2014)
3 Und × 25.25 = 75.75
Und. Pantalla de protección facial para soldadores. Según UNE-EN 166, UNE-EN 175 y UNE-EN 169, conforme al R.D. 1407/1992.

| Código | Ud | Descripción | Rendimiento | Precio | Importe |
|---|---|---|---|---|---|
| 2.12.1.PROI | Und | Pantalla de proteccion facial para soldador (material; 15/04/2014) | 1 | 25.25 | 25.25 |
|  |  | Total |  |  | 25.25 |

**2.13.PROI** Und Par de Manguitos para soldador (15/04/2014)
3 Und × 13.58 = 40.74
Und. Par de manguitos hasta el hombro para soldador. Según UNE-EN 420, conforme al R.D. 1407/1992.

| Código | Ud | Descripción | Rendimiento | Precio | Importe |
|---|---|---|---|---|---|
| 2.13.1.PROI | Und | Par de Manguitos para soldador (material; 15/04/2014) | 1 | 13.58 | 13.58 |
|  |  | Total |  |  | 13.58 |

**2.14.PROI** Und Mandil de cuero para soldador (15/04/2014)
3 Und × 12.22 = 36.66
Und. Mandil de cuero para soldar. Según UNE-EN ISO 11611, UNE-EN 348 y UNE-EN 340, conforme al R:D: 1407/1992.

| Código | Ud | Descripción | Rendimiento | Precio | Importe |
|---|---|---|---|---|---|
| 2.14.1.PROI | Und | Mandil de cuero para soldador (material; 15/04/2014) | 1 | 12.22 | 12.22 |
|  |  | Total |  |  | 12.22 |

**2.15.PROI** Und Par de guantes para soldador (15/04/2014)
3 Und × 9 = 27.00
Und. Par de guantes para soldadores. Según UNE-EN 420 y UNE-EN 12477, conforme al R:D: 1407/1992.

| Código | Ud | Descripción | Rendimiento | Precio | Importe |
|---|---|---|---|---|---|
| 2.15..1.PROI | Und | Par de guantes para soladador (material; 15/04/2014) | 1 | 9 | 9.00 |
|  |  | Total |  |  | 9 |

**2.16.PROI** Und Par de polainas para soldador (15/04/2014)
3 Und × 8.35 = 25.05
Und. Par de polainas para soldador. Según UNE-EN ISO 11611, UNE-EN 348, conforme al R.D. 1407/1992.

| Código | Ud | Descripción | Rendimiento | Precio | Importe |
|---|---|---|---|---|---|
| 2.16.1.PROI | Und | Par de polainas para soldador (material; 15/04/2014) | 1 | 8.35 | 8.35 |
|  |  | Total |  |  | 8.35 |

**2.12.** Und Equipo de Trabajo y posicionamiento vertical con cuerdas (08/04/2013)
5 Und × 278.39 = 1391.95
Equipo de Trabajo y Posicionamiento vertical con cuerdas según normas UNE EN: 341, 354, 355,358,360,361,362, 365, 795, 813, 1868, 12841,cerrtificados CE y R.D.773/97. Compuesto por un arnés de seguridad con amarre dorsal, anilla torsal y asiento, elementos de acero inoxidable, un anticaidas deslizante de doble función y un rollo de cuerda poliamida de 14 mm de 40 m con lanzada, incluso bolsa portaequipo. Amortizable en 5 obras

| Código | Ud | Descripción | Rendimiento | Precio | Importe |
|---|---|---|---|---|---|
| 2.12.5. | Und | Conector (material; 08/04/2013) | 6 | 13.7 | 82.20 |
| 2.12.3 | Und | Dispositivo de Regulación de Cuerda (material; 08/04/2013) | 2 | 21.73 | 43.46 |
| 2.12.2. | m | Cuerda de posicionamiento vertical (material; 08/04/2013) | 40 | 2.48 | 99.20 |
| 2.12.1. | Und | Arnés de Seguridad para trabajos vert. y Bolsa portaherramientas (material; 08/04/2013) | 1 | 53.53 | 53.53 |
|  |  | Total |  |  | 278.39 |

**2.13.** Und Mono de trabajo para la construcción. (11/06/2013)
25 Und × 25 = 625.00
Und. Ropa de trabajo de una pieza de poliester-algodón. Según Real Decreto 773/97.

| Código | Ud | Descripción | Rendimiento | Precio | Importe |
|---|---|---|---|---|---|
| 2.13.1.PRO | Und | Ropa de trabajo (material; 11/06/2013) | 1 | 25 | 25.00 |
|  |  | Total |  |  | 25 |

### C09.03 Señalización, Balizamiento y Defensa (05/06/2002)
Importe: 6834.49

**3.1.** Und JUEGO 2 SEMÁFOROS PORTÁTILES OBRA
3 Und × 368.66 = 1105.98
Juego de 2 semáforos con controlador digital de 50 progamas y diferentes funciones para regular el trafico alternativo. Sincronizacion por cuarzo (sin cables ni limite de distancia entre los dos cabezales) con carro portabaterias. Esta unidad contempla su conservación, mantenimiento y reposición de estas actuaciones a lo largo de todo el periodo de la obra, asi como su retirada una vez finalizada la obra. Amortizable en 24 obra.

| Código | Ud | Descripción | Rendimiento | Precio | Importe |
|---|---|---|---|---|---|
| 3.1.1. | ud | PART. PROP. JUEGO 2 SEMÁFOROS PORTÁTILES OBRA (maquinaria) | 0.04 | 9216.49 | 368.66 |
|  |  | Total |  |  | 368.66 |

**3.2.** Und Cono PVC normal h=700mm
250 Und × 3.03 = 757.50
Cono de balizamiento de PVC 3,3 kg. normal de 700 mm. de altura, colocado. Esta unidad contempla su conservación, mantenimiento y reposición de estas actuaciones a lo largo de todo el periodo de la obra, asi como su retirada una vez finalizada la obra. Amortizable 5 obras.

| Código | Ud | Descripción | Rendimiento | Precio | Importe |
|---|---|---|---|---|---|
| 3.2.1 | ud | PART. PROP. CONO PVC NORMAL h=700mm (material) | 0.2 | 15.16 | 3.03 |
|  |  | Total |  |  | 3.03 |

**3.3.** ML BARRERA MÓVIL NEW JERSEY BM-1850
650 ML × 4.21 = 2736.50
Barrera móvil New Jersey BM-1850 de polietileno, rellenable de arena/agua, de medidas 1x0,80x0,5 m., colocada. Esta unidad contempla su conservación, mantenimiento y reposición de estas actuaciones a lo largo de todo el periodo de la obra, asi como su retirada una vez finalizada la obra. Amortizable en 10 obras.

| Código | Ud | Descripción | Rendimiento | Precio | Importe |
|---|---|---|---|---|---|
| 3.3.1. | ud | PART. PROP. BARRERA MÓVIL NEW JERSEY BM-1850 | 0.1 | 42.11 | 4.21 |
|  |  | Total |  |  | 4.21 |

**3.7.** Und Panel Direccional (05/06/2002)
8 Und × 52.69 = 421.52
Panel Direccional tipo TB-2 de Retrorreflectancia N-2 de dimensiones 160x45cm incluyendo poste galvanizado de 80x40 mm., torniller?a, cimentaci?n y anclaje, totalmente colocado. Esta unidad contempla su conservación, mantenimiento y reposición de estas actuaciones a lo largo de todo el periodo de la obra, asi como su retirada una vez finalizada la obra. Amortizable en 5 obras

| Código | Ud | Descripción | Rendimiento | Precio | Importe |
|---|---|---|---|---|---|
| 3.7.1. | Und. | PART. PROPORCIONAL DE PANEL DIRECCIONAL (05/06/2002) | 0.2 | 263.47 | 52.69 |
|  |  | Total |  |  | 52.69 |

**3.8.** Und Paleta manual 2 caras STOP-D. OBLIG. (15/09/2011)
8 Und × 3.98 = 31.84
Und. Señal de seguridad manual a dos caras: STOP-DIRECCIÓN OBLIGATORIA, tipo paleta amortizable en 2 obras.

| Código | Ud | Descripción | Rendimiento | Precio | Importe |
|---|---|---|---|---|---|
| 3.8.1 | Und | Paleta manual 2 caras STOP-D OBLIG. (material; 15/09/2011) | 0.5 | 7.95 | 3.98 |
|  |  | Total |  |  | 3.98 |

**3.4.** Und Señal Reflex. Triangular (05/06/2002)
25 Und × 29.32 = 733.00
Señal reflectante de nivel 2 triangular de 90 cm., incluso poste galvanizado de 80x40x2 mm., tornillería, cimentación y anclaje, totalmente colocado. Esta unidad contempla su conservación, mantenimiento y reposición de estas actuaciones a lo largo de todo el periodo de la obra, asi como su retirada una vez finalizada la obra. Amortizable en 5 obras.

| Código | Ud | Descripción | Rendimiento | Precio | Importe |
|---|---|---|---|---|---|
| 3.4.1. | Ud. | PART. PROP. SEÑAL REFLEX. TRIANGULAR 90 (material; 05/06/2002) | 0.2 | 146.58 | 29.32 |
|  |  | Total |  |  | 29.32 |

**3.5.** Und Señal Reflex. Circular (05/06/2002)
25 Und × 21.23 = 530.75
Señal reflectante de nivel 2 circular de 90 cm., incluso poste galvanizado de 80x40x2 mm., tornillería, cimentación y anclaje, totalmente colocad. Esta unidad contempla su conservación, mantenimiento y reposición de estas actuaciones a lo largo de todo el periodo de la obra, asi como su retirada una vez finalizada la obra. Amortizable en 5 obras.

| Código | Ud | Descripción | Rendimiento | Precio | Importe |
|---|---|---|---|---|---|
| 3.5.1. | Ud. | PART. PROP. SEÑAL REFLEX. CIRCULAR 90 (material; 05/06/2002) | 0.2 | 106.16 | 21.23 |
|  |  | Total |  |  | 21.23 |

**3.10.** Und Señal Reflex. Rectangular (05/06/2002)
2 Und × 30.15 = 60.30
Señal reflectante de nivel 3 rectangular de 90 x 135 cm., incluso poste galvanizado de 80x40x2 mm., tornillería, cimentación y anclaje, totalmente colocado. Esta unidad contempla su conservación, mantenimiento y reposición de estas actuaciones a lo largo de todo el periodo de la obra, asi como su retirada una vez finalizada la obra. Amortizable en 5 usos.

| Código | Descripción | Rendimiento | Precio | Importe |
|---|---|---|---|---|
| 3.8.1.P | PART. PROP. DE SEÑAL RECTANGULAR (05/06/2002) | 0.2 | 150.76 | 30.15 |
|  | Total |  |  | 30.15 |

**3.6.** Und Baliza destellante
70 Und × 6.53 = 457.10
Baliza de obra TL-2 de destellos intermitentes de luz incandescente, lente 2 caras ambar d=200 mm y celula crepuscular automatica. Esta unidad contempla su conservación, mantenimiento y reposición de estas actuaciones a lo largo de todo el periodo de la obra, asi como su retirada una vez finalizada la obra. Amortizable en 5 obras.

| Código | Ud | Descripción | Rendimiento | Precio | Importe |
|---|---|---|---|---|---|
| 3.6.1. | ud | PART. PROP. BALIZA DESTELLANTE INCANDESCENTE (material) | 0.2 | 32.67 | 6.53 |
|  |  | Total |  |  | 6.53 |

### C09.04 Señalización de Riesgos
Importe: 1752

**4.2.** Und. Placa de Señalización de Riesgos (26/07/2011)
200 Und. × 2.16 = 432.00
Und. Placa señalización-información en PVC serigrafiado de 50x30cm, fijada mecánicamente,
i/ colocación y desmontaje amortizable en 3 obras. Según Real Decreto 485/1997.

| Código | Ud | Descripción | Rendimiento | Precio | Importe |
|---|---|---|---|---|---|
| 4.3.1. | Und | Placa informativa PVC 50x30cm (material; 26/07/2011) | 0.33 | 6.55 | 2.16 |
|  |  | Total |  |  | 2.16 |

**4.1.** m Malla polietileno de seguridad
6000 m × 0.22 = 1320.00
M. Malla de polietileno alta densidad con tratamiento antiultravioleta, color naranja de 1m. de altura, tipo stopper, i/colocación y desmontaje, amortizable en 3 obras.

| Código | Ud | Descripción | Rendimiento | Precio | Importe |
|---|---|---|---|---|---|
| 4.2.1. | m | Malla plástica stopper 1.00m (material; 06/04/2011) | 0.33 | 0.65 | 0.21 |
| %costind | % | Coste indirecto.......(s/total) | 6 % | 0.21 | 0.01 |
|  |  | Total |  |  | 0.22 |

### C09.05 Mano de Obra
Importe: 28492.8

**5.2.** Und Coste mensual de Recurso Preventivo
6 Und × 2374.4 = 14246.40
Und. Coste mensual de Recurso Preventivo de un trabajador que acredite haber realizado el curso de 60 horas del convenio general del sector de la construcción en materia de prevención de riesgos laborales.

| Código | Ud | Descripción | Rendimiento | Precio | Importe |
|---|---|---|---|---|---|
| 3.1.1.1 | Und | Peón Ordinario (mano de obra; 09/06/2009) | 160 | 14 | 2240.00 |
| %costind | % | Coste indirecto.......(s/total) | 6 % | 2240.00 | 134.40 |
|  |  | Total |  |  | 2374.4 |

**5.1.** Und Coste mensual de señalero
6 Und × 2374.4 = 14246.40
Und. Coste mensual de Señalero.

| Código | Ud | Descripción | Rendimiento | Precio | Importe |
|---|---|---|---|---|---|
| 3.5.1.1.3. | Und | Peón Ordinario (mano de obra; 09/06/2009) | 160 | 14 | 2240.00 |
| %costind | % | Coste indirecto.......(s/total) | 6 % | 2240.00 | 134.40 |
|  |  | Total |  |  | 2374.4 |

### C09.06 Instalaciones Provisionales de Obra
Importe: 3414.88

**6.1.** Und Botiquín de Primeros Auxilios
4 Und × 58.3 = 233.20
Und. Botiquín de primeros auxilios para obra con contenidos mínimos obligatorios, colocado.

| Código | Ud | Descripción | Rendimiento | Precio | Importe |
|---|---|---|---|---|---|
| 6.1.1 | Und | Botiquín de primeros auxilios (15/09/2011) | 1 | 55 | 55.00 |
| %costind | % | Coste indirecto.......(s/total) | 6 % | 55.00 | 3.30 |
|  |  | Total |  |  | 58.3 |

**6.2.** Und Extintor polvo ABC 6 kg
4 Und × 47.7 = 190.80
Und. Extintor de polvo químico ABC polivalente antibrasa de eficacia 34A/233B, de 6kg de agente extintor, tipo Parsi modelo PI-6-U o similar, con soporte, manómetro comprobable y boquilla con difusor, según norma UNE 23110. Medida la unidad instalada.

| Código | Ud | Descripción | Rendimiento | Precio | Importe |
|---|---|---|---|---|---|
| 6.2.1 | Und | Extintor CO2 5 Kg (15/09/2011) | 1 | 45 | 45.00 |
| %costind | % | Coste indirecto.......(s/total) | 6 % | 45.00 | 2.70 |
|  |  | Total |  |  | 47.7 |

**6.1.PROI** Und Alquiler caseta 2 estancias+aseo
18 Und × 166.16 = 2990.88
Und. Mes de alquiler de caseta prefabricada con dosa despachos para oficina, y un aseo
con inodoro y lavabo de 7.87x2.33x2.30 m de 18.40 m2.
Estructura y cerramiento de chapa galvanizada pintada, sin aislamiento. Ventana de 0,84x0,80m. de
aluminio anodizado,corredera, con reja y luna de 6mm, termo eléctrico de 50l. placa turca, dos placas
de ducha y un lavabo de tres grifos, todo de fibra de vidrio con terminación de gel-coat blanco y pintura
antideslizante, suelo contrachapado hidrófugo con chapa fenolítica antideslizante y resistente al
desgaste, puerta de madera turca, cortina de ducha. Tubería de polibutileno aislante y resistente a
incrustaciones, hielo y corrosiones, instalación eléctrica monofásica a 220V, con automático. Con
transporte a 100km ida.

| Código | Ud | Descripción | Rendimiento | Precio | Importe |
|---|---|---|---|---|---|
| 6.1.1.PRO | Und | Alquiler baño quimico 2x1x1 (15/09/2011) | 1 | 150 | 150.00 |
| 6.1.2.PRO | Und | Transporte caseta prefabricada (21/03/2011) | 0.09 | 75 | 6.75 |
| %costind | % | Coste indirecto.......(s/total) | 6 % | 156.75 | 9.41 |
|  |  | Total |  |  | 166.16 |

## C11 GESTIÓN DE RESIDUOS DE CONSTRUCCIÓN (02/03/2009)
Importe: 38697.66

**010409** tn RESIDUOS DE TIERRA VEGETAL Y MALEZA (02/03/2009)
856.8 tn × 6 = 5140.80
Canon de vertido controlado en planta de gestor autorizado, de tierra vegetal y maleza, procedentes de desbroce o excavación, con códig 010409 según el Catalogo Europeo de Residuos (ORDEN MAM/304/2002)

| Código | Ud | Descripción | Rendimiento | Precio | Importe |
|---|---|---|---|---|---|
| CV. VEG. | tn | Canon vertido en gestor autorizado (02/03/2009) | 1 | 6 | 6.00 |
|  |  | Total |  |  | 6 |

| Medición | Uds. | Largo | Ancho | Alto | Parcial |
|---|---|---|---|---|---|
| desbroce del terreno |  |  |  |  |  |
| Subtotal: densidad 1,8 tn/m3 |  |  |  |  | 0.00 |
| Ejecución muros mampostería |  |  |  |  |  |
| Margen DERECHO |  |  |  |  |  |
| 0+480 | 1.8 | 60 | 2.1 | 0.5 | 113.40 |
| 5+010 | 1.8 | 110 | 1.4 | 0.5 | 138.60 |
| 6+000 | 1.8 | 20 | 2.1 | 0.5 | 37.80 |
| 6+140 | 1.8 | 100 | 2.1 | 0.5 | 189.00 |
| Margen IZQUIERDO |  |  |  |  |  |
| 1+700 | 1.8 | 20 | 2.1 | 0.5 | 37.80 |
| 2+880 | 1.8 | 100 | 2.1 | 0.5 | 189.00 |
| 3+700 | 1.8 | 80 | 2.1 | 0.5 | 151.20 |
| Total |  |  |  |  | 856.8 |

**170504** tn RESIDUOS DE MATERIAL DE EXCAVACIÓN (02/03/2009)
1806.08 tn × 5.7 = 10294.66
Canon de vertido controlado en planta de gestor autorizado, de residuos de tierra inertes, procedentes de excavación, con códig 170504 según el Catalogo Europeo de Residuos (ORDEN MAM/304/2002)

| Código | Ud | Descripción | Rendimiento | Precio | Importe |
|---|---|---|---|---|---|
| CV. EXC. | tn | Canon vertido en gestor autorizado (02/03/2009) | 1 | 5.7 | 5.70 |
|  |  | Total |  |  | 5.7 |

| Medición | Uds. | Ancho | Alto | Parcial |
|---|---|---|---|---|
| Excavaciones (25% se consideran residuos) |  |  |  |  |
| densidad 1,8 tn/m3 |  |  |  |  |
| excavación de desmonte | 1.8 | 2325 | 0.25 | 1046.25 |
| excavación en zanja | 1.8 | 1688.5 | 0.25 | 759.83 |
| Total |  |  |  | 1806.08 |

**170407** tn RESIDUOS METALICOS (04/03/2009)
81.64 tn × 1 = 81.64
Canon de vertido controlado en centro de reciclaje, de residuos de metales mezclados no peligrosos (no especiales), procedentes de construcción o demolición, con código 170407 según el Catalogo Europeo de Residuos (ORDEN MAM/304/2002)

| Código | Ud | Descripción | Rendimiento | Precio | Importe |
|---|---|---|---|---|---|
| GEST. MET. | tn | Coste de gestión para tratamiento en planta autorizada (04/03/2009) | 1 | 1 | 1.00 |
|  |  | Total |  |  | 1 |

| Medición | Uds. | Largo | Alto | Parcial |
|---|---|---|---|---|
| Retirada barrera metálica |  |  |  |  |
| 0,0175 tn/ml | 0.0175 | 4305 |  | 75.34 |
| Retirada de sañales. |  |  |  |  |
| 0,03 tn/ud | 0.03 |  | 210 | 6.30 |
| Total |  |  |  | 81.64 |

**170302a** tn RESIDUOS DE ASFALTO (fresado) (02/03/2009)
405 tn × 7 = 2835.00
Canon de vertido controlado en centro de gestor autorizado, de residuos de asfalto no peligrosos (no especiales), procedentes de fresado de firmes, con códig 170302 según el Catalogo Europeo de Residuos (ORDEN MAM/304/2002)

| Código | Ud | Descripción | Rendimiento | Precio | Importe |
|---|---|---|---|---|---|
| GEST. ASF. 1 | tn | Canon de planta asfáltica gestor autorizado (02/03/2009) | 1 | 7 | 7.00 |
|  |  | Total |  |  | 7 |

| Medición | Uds. | Alto | Parcial |
|---|---|---|---|
| Fresado viales |  |  |  |
| densidad 2,4 tn/m3 | 2.4 | 168.75 | 405.00 |
| Total |  |  | 405 |

**170302b** tn RESIDUOS DE ASFALTO (demolición) (02/03/2009)
164.35 tn × 12.81 = 2105.32
Canon de vertido controlado en centro de gestor autorizado, de residuos de asfalto no peligrosos, procedentes de demolición de firmes y que no contengan macadam asfálticos, con códig 170302 según el Catalogo Europeo de Residuos (ORDEN MAM/304/2002)

| Código | Ud | Descripción | Rendimiento | Precio | Importe |
|---|---|---|---|---|---|
| GEST. ASF. | tn | Canon de planta de gestor autorizado (02/03/2009) | 1 | 12.81 | 12.81 |
|  |  | Total |  |  | 12.81 |

| Medición | Uds. | Alto | Parcial |
|---|---|---|---|
| Demolición pavimento |  |  |  |
| densidad 2,4 tn/m3 | 2.4 | 68.48 | 164.35 |
| Total |  |  | 164.35 |

**170101** tn RESIDUOS DE HORMIGÓN (02/03/2009)
3077.63 tn × 5.7 = 17542.49
Canon de vertido controlado en planta de gestor autorizado de residuos de hormigón limpio sin armadura de código 170101, según el catálogo Europeo de Residuos (ORDEN MAM/304/2002)

| Código | Ud | Descripción | Rendimiento | Precio | Importe |
|---|---|---|---|---|---|
| GEST. HORM. | tn | Canon de planta de gestor autorizado (02/03/2009) | 1 | 5.7 | 5.70 |
|  |  | Total |  |  | 5.7 |

| Medición | Uds. | Largo | Ancho | Alto | Parcial |
|---|---|---|---|---|---|
| Demolición muro mamp. |  |  |  |  |  |
| densidad 2,30 tn/m3 | 2.3 | 255 | 1.5 | 3 | 2639.25 |
| Demolición pretiles y malec |  |  |  |  |  |
| densidad 2,30 tn/m3 | 2.3 | 50 | 0.6 | 1.5 | 103.50 |
| Demolición arquetas drenaje |  |  |  |  |  |
| densidad 2,30 tn/m3 | 2.3 | 13 | 11.2 |  | 334.88 |
| Total |  |  |  |  | 3077.63 |

**170201** tn RESIDUOS DE MADERA (02/03/2009)
0.1 tn × 35 = 3.50
Canon de vertido controlado en planta de gestor autorizado de residuos de madera de código 170201, según el catálogo Europeo de Residuos (ORDEN MAM/304/2002)

| Código | Ud | Descripción | Rendimiento | Precio | Importe |
|---|---|---|---|---|---|
| GEST. MAD. | tn | Canon de planta de gestor autorizado (02/03/2009) | 1 | 35 | 35.00 |
|  |  | Total |  |  | 35 |

| Medición | Uds. | Parcial |
|---|---|---|
| Restos de encofrado |  |  |
| densidad 0,05 tn/m3 | 0.1 | 0.10 |
| Total |  | 0.1 |

**200101** tn RESIDUOS DE PAPEL (02/03/2009)
0.05 tn × 37 = 1.85
Transporte y vertido controlado en planta de gestor autorizado de residuos de papel de código 200101, según el catálogo Europeo de Residuos (ORDEN MAM/304/2002)

| Código | Ud | Descripción | Rendimiento | Precio | Importe |
|---|---|---|---|---|---|
| TAPRPAP | tn | Transporte de papel a planta de gestor autorizado (maquinaria; 02/03/2009) | 1 | 7 | 7.00 |
| GEST. PAPEL | tn | Canon de planta de gestor autorizado (02/03/2009) | 1 | 30 | 30.00 |
|  |  | Total |  |  | 37 |

| Medición | Uds. | Parcial |
|---|---|---|
| Restos embalaje |  |  |
| densidad 0,05 tn/m3 | 0.05 | 0.05 |
| Total |  | 0.05 |

**170203** tn RESIDUOS DE PLÁSTICO (02/03/2009)
0.05 tn × 107 = 5.35
Transporte y vertido controlado en planta de gestor autorizado de residuos de plástico de código 170203, según el catálogo Europeo de Residuos (ORDEN MAM/304/2002)

| Código | Ud | Descripción | Rendimiento | Precio | Importe |
|---|---|---|---|---|---|
| TAPRPLAS | tn | Transporte de plástico a planta de gestor autorizado (maquinaria; 02/03/2009) | 1 | 7 | 7.00 |
| GEST. PLAST. | tn | Canon de planta de gestor autorizado (02/03/2009) | 1 | 100 | 100.00 |
|  |  | Total |  |  | 107 |

| Medición | Uds. | Parcial |
|---|---|---|
| Restos embalajes |  |  |
| densidad 0,05 tn/m3 | 0.05 | 0.05 |
| Total |  | 0.05 |

**170202** tn RESIDUOS DE VIDRIO (02/03/2009)
0.05 tn × 107 = 5.35
Transporte y vertido controlado en planta de gestor autorizado de residuos de vidrio de código 170202, según el catálogo Europeo de Residuos (ORDEN MAM/304/2002)

| Código | Ud | Descripción | Rendimiento | Precio | Importe |
|---|---|---|---|---|---|
| TARVID | tn | Transporte de vidrio a planta de gestor autorizado (maquinaria; 03/03/2009) | 1 | 7 | 7.00 |
| GEST. VIDR. | tn | Canon de planta de gestor autorizado (02/03/2009) | 1 | 100 | 100.00 |
|  |  | Total |  |  | 107 |

| Medición | Uds. | Parcial |
|---|---|---|
| Vidrio de recipientes |  |  |
| densidad 0,05 tn/m3 | 0.05 | 0.05 |
| Total |  | 0.05 |

**200201** tn RESIDUOS BIODEGRADABLES O BASURAS (01/02/2017)
40.1 tn × 17 = 681.70
Transporte y vertido controlado en planta de gestor autorizado de residuos biodegradables o basuras municipales de código 200201, 200301, según el catálogo Europeo de Residuos (ORDEN MAM/304/2002)

| Código | Ud | Descripción | Rendimiento | Precio | Importe |
|---|---|---|---|---|---|
| GEST. BAS. | tn | Canon de planta de gestión de residuos biodegradables, basuras (01/02/2017) | 1 | 17 | 17.00 |
|  |  | Total |  |  | 17 |

| Medición | Uds. | Alto | Parcial |
|---|---|---|---|
| Residuos tipo basuras y biodegradables |  |  |  |
| densidad 0,05 tn/m3 | 0.1 |  | 0.10 |
| Desbroce, poda y tala árboles | 2 | 20 | 40.00 |
| Total |  |  | 40.1 |

## Precios auxiliares

**equipo013** d. Equipo de demoliciones (mano de obra; 05/06/2002)
Precio: 366.8
d. Equipo de demolición compuesto por furgoneta, compresor móvil, 1 peón.

| Código | Ud | Descripción | Rendimiento | Precio | Importe |
|---|---|---|---|---|---|
| maq0021 | H. | Furgonetas de caja abierta (maquinaria; 17/06/2002) | 8 | 25.68 | 205.44 |
| maq0020 | H. | Compresor móvil motor eléctrico (maquinaria; 05/06/2002) | 8 | 6.17 | 49.36 |
| MO0009 | H. | Peón ordinario (mano de obra; 04/09/2008) | 8 | 14 | 112.00 |
|  |  | Total |  |  | 366.8 |

**equipo033** d Equipo de demolición de muros de mampostería (mano de obra; 12/06/2002)
Precio: 1233.68
d. Equipo de demolición de muros de mampostería compuesto por camión de caja fija de 10 Tn de carga, retro con martillo rompedor, 1 peón y 1 capataz.

| Código | Ud | Descripción | Rendimiento | Precio | Importe |
|---|---|---|---|---|---|
| maq0014 | H. | Camión caja fija carga 10 Tn. | 8 | 46.21 | 369.68 |
| maq0029 | H. | Retro martillo rompedor (excav. en roca) (maquinaria; 12/06/2002) | 8 | 78 | 624.00 |
| MO0009 | H. | Peón ordinario | 8 | 14 | 112.00 |
| MO0004 | H. | Capataz (mano de obra; 04/09/2008) | 8 | 16 | 128.00 |
|  |  | Total |  |  | 1233.68 |

**equipo010** d. Equipo de hormigonado (mano de obra; 17/06/2002)
Precio: 706.64
d. Equipo de colocación de hormigón compuesto por camión hormigonera, 1 peón y 1 oficial 1ª.

| Código | Ud | Descripción | Rendimiento | Precio | Importe |
|---|---|---|---|---|---|
| maq0022 | H. | Camión hormigonera 6 m3. (maquinaria; 17/06/2002) | 8 | 58.83 | 470.64 |
| MO0009 | H. | Peón ordinario | 8 | 14 | 112.00 |
| MO0006 | H. | Oficial 1ª (mano de obra; 04/09/2008) | 8 | 15.5 | 124.00 |
|  |  | Total |  |  | 706.64 |

**matrn0010** M3. Hormigón HM-20 (material; 17/06/2002)
Precio: 89

| Código | Ud | Descripción | Rendimiento | Precio | Importe |
|---|---|---|---|---|---|
| matr0010 | M3. | Hormigón HM-20 (material; 04/09/2008) | 1 | 75 | 75.00 |
| proptrans10 | Km. | Camión hormigonera 6 m3. (17/06/2002) | 25 | 0.56 | 14.00 |
|  |  | Total |  |  | 89 |

**matrn0022** M3. Piedra mampostería (material)
Precio: 10.12

| Código | Ud | Descripción | Rendimiento | Precio | Importe |
|---|---|---|---|---|---|
| matr0022 | M3. | Piedra mampostería (material; 16/09/2008) | 1 | 9.62 | 9.62 |
| proptrans05 | Km. | Camión caja fija y grúa auxiliar | 25 | 0.02 | 0.50 |
|  |  | Total |  |  | 10.12 |

**matrn0001** M3. Agua (material; 07/06/2002)
Precio: 3.16

| Código | Ud | Descripción | Rendimiento | Precio | Importe |
|---|---|---|---|---|---|
| matr0001 | M3. | Agua (material; 07/06/2002) | 1 | 2.01 | 2.01 |
| proptrans01 | Km. | Camión tanque para agua (17/06/2002) | 5 | 0.23 | 1.15 |
|  |  | Total |  |  | 3.16 |

**equipo014** d. Equipo de fresado (mano de obra; 17/06/2002)
Precio: 2518.48
d. Equipo de frasado de pavimento de aglomerado compuesto por máquina frasadora, camión de caja fija, barredora autopropulsada, 3 peones y 1 capataz.

| Código | Ud | Descripción | Rendimiento | Precio | Importe |
|---|---|---|---|---|---|
| maq0018 | H. | Fresadora de aglomerado (maquinaria; 17/06/2002) | 8 | 100.6 | 804.80 |
| maq0014 | H. | Camión caja fija carga 10 Tn. | 8 | 46.21 | 369.68 |
| maq0016 | H. | Barredora autopropulsada (maquinaria; 04/09/2008) | 8 | 110 | 880.00 |
| MO0009 | H. | Peón ordinario | 24 | 14 | 336.00 |
| MO0004 | H. | Capataz | 8 | 16 | 128.00 |
|  |  | Total |  |  | 2518.48 |

**equipo004** d. Equipo de barreras metálicas (mano de obra; 05/06/2002)
Precio: 1103.44
d. Equipo de colocación, retirada o acondicionamiento de barrera metálica de seguridad compuesto por camión grúa, compresor, máquina hinca postes, 3 peones y 1 oficial 1ª.

| Código | Ud | Descripción | Rendimiento | Precio | Importe |
|---|---|---|---|---|---|
| maq0023 | H. | Camión caja fija y grúa auxiliar | 8 | 55.52 | 444.16 |
| maq0027 | H. | Máquina para colocación de biondas (maquinaria; 17/06/2002) | 8 | 18.74 | 149.92 |
| maq0020 | H. | Compresor móvil motor eléctrico | 8 | 6.17 | 49.36 |
| MO0009 | H. | Peón ordinario | 24 | 14 | 336.00 |
| MO0006 | H. | Oficial 1ª | 8 | 15.5 | 124.00 |
|  |  | Total |  |  | 1103.44 |

**equipo034** d. Equipo de despeje y desbroce (mano de obra; 17/06/2002)
Precio: 1368.72
d. Equipo de despeje y desboce en todo tipo de terrenos compuesto por camión de caja fija, retroexcavadora, pala cargadora, 1 peón y 1 capataz.

| Código | Ud | Descripción | Rendimiento | Precio | Importe |
|---|---|---|---|---|---|
| maq0014 | H. | Camión caja fija carga 10 Tn. | 8 | 46.21 | 369.68 |
| maq0003 | H. | Retroexcavadora sobre cadenas (maquinaria; 17/06/2002) | 8 | 36.94 | 295.52 |
| maq0006 | H. | Pala cargadora (maquinaria; 17/06/2002) | 8 | 57.94 | 463.52 |
| MO0009 | H. | Peón ordinario | 8 | 14 | 112.00 |
| MO0004 | H. | Capataz | 8 | 16 | 128.00 |
|  |  | Total |  |  | 1368.72 |

**equipo016** d. Equipo de excavaciones (mano de obra; 17/06/2002)
Precio: 1636.74
d. Equipo de excavaciones en todo tipo de terrenos compuesto por camión de caja fija, retroexcavadora, pala cargadora, compactador vibrante para tierras, 1 peón y 1 capataz.

| Código | Ud | Descripción | Rendimiento | Precio | Importe |
|---|---|---|---|---|---|
| maq0014 | H. | Camión caja fija carga 10 Tn. | 8 | 46.21 | 369.68 |
| maq0003 | H. | Retroexcavadora sobre cadenas | 8 | 36.94 | 295.52 |
| maq0006 | H. | Pala cargadora | 8 | 57.94 | 463.52 |
| maq0010 | H. | Comp. vibrante de un cilindro (tierras) (maquinaria; 17/06/2002) | 6 | 44.67 | 268.02 |
| MO0009 | H. | Peón ordinario | 8 | 14 | 112.00 |
| MO0004 | H. | Capataz | 8 | 16 | 128.00 |
|  |  | Total |  |  | 1636.74 |

**equipo020** d. Equipo de compactación manual de tierras (mano de obra; 17/06/2002)
Precio: 778.8
d. Equipo de compactación compuesto por compactador, cuba de agua, 1 peón y 1 oficial 1ª.

| Código | Ud | Descripción | Rendimiento | Precio | Importe |
|---|---|---|---|---|---|
| maq0017 | H. | Compactador de conducción manual (rana) (maquinaria; 17/06/2002) | 8 | 20.26 | 162.08 |
| maq0009 | H. | Camión con tanque para agua (maquinaria; 17/06/2002) | 8 | 47.59 | 380.72 |
| MO0009 | H. | Peón ordinario | 8 | 14 | 112.00 |
| MO0006 | H. | Oficial 1ª | 8 | 15.5 | 124.00 |
|  |  | Total |  |  | 778.8 |

**equipo015** d. Equipo de trabajos en zanjas (mano de obra; 17/06/2002)
Precio: 1043.84
d. Equipo de trabajo en zanjas de todo tipo de terreno compuesto por retrocargadora, camión de caja fija, compacatador manual, 1 peón y 1 capataz.

| Código | Ud | Descripción | Rendimiento | Precio | Importe |
|---|---|---|---|---|---|
| maq0007 | H. | Retrocargadora (maquinaria; 17/06/2002) | 8 | 34.01 | 272.08 |
| maq0014 | H. | Camión caja fija carga 10 Tn. | 8 | 46.21 | 369.68 |
| maq0017 | H. | Compactador de conducción manual (rana) | 8 | 20.26 | 162.08 |
| MO0009 | H. | Peón ordinario | 8 | 14 | 112.00 |
| MO0004 | H. | Capataz | 8 | 16 | 128.00 |
|  |  | Total |  |  | 1043.84 |

**equipo025** d. Equipo de refino de cunetas (mano de obra; 17/06/2002)
Precio: 807.36
d. Equipo de refino de cunetas compuesto por camión de caja fija con 10 Tn. de capacidad de carga, retroexcavadora sobre ruedas y 1 oficial 1ª.

| Código | Ud | Descripción | Rendimiento | Precio | Importe |
|---|---|---|---|---|---|
| MO0006 | H. | Oficial 1ª | 8 | 15.5 | 124.00 |
| maq0004 | H. | Retroexcavadora sobre ruedas | 8 | 39.21 | 313.68 |
| maq0014 | H. | Camión caja fija carga 10 Tn. | 8 | 46.21 | 369.68 |
|  |  | Total |  |  | 807.36 |

**matrn0015** M3. Suelo seleccionado proc. préstamo (material; 04/09/2008)
Precio: 4.25

| Código | Ud | Descripción | Rendimiento | Precio | Importe |
|---|---|---|---|---|---|
| matr0015 | M3. | Suelo seleccionado proc. préstamo (material; 04/09/2008) | 1 | 0.5 | 0.50 |
| proptrans11 | Km. | Tracto camión 4x2 y semirr. plataforma baja (04/09/2008) | 25 | 0.15 | 3.75 |
|  |  | Total |  |  | 4.25 |

**equipo003** d. Equipo de ext. y compac. de materiales granulares (mano de obra; 17/06/2002)
Precio: 1990.24
d. Equipo de extensión de materiales granulares compuesto por motoniveladora, pala cargadora, compactador mixto para tierras, cuba de agua, 2 peones y 1 capataz.

| Código | Ud | Descripción | Rendimiento | Precio | Importe |
|---|---|---|---|---|---|
| maq0006 | H. | Pala cargadora | 8 | 57.94 | 463.52 |
| maq0008 | H. | Motoniveladora (maquinaria; 17/06/2002) | 8 | 54.58 | 436.64 |
| maq0010 | H. | Comp. vibrante de un cilindro (tierras) | 8 | 44.67 | 357.36 |
| maq0009 | H. | Camión con tanque para agua | 8 | 47.59 | 380.72 |
| MO0009 | H. | Peón ordinario | 16 | 14 | 224.00 |
| MO0004 | H. | Capataz | 8 | 16 | 128.00 |
|  |  | Total |  |  | 1990.24 |

**matrn0012** M3. Suelo adecuado proc. de préstamo. (material; 15/04/2005)
Precio: 4.05

| Código | Ud | Descripción | Rendimiento | Precio | Importe |
|---|---|---|---|---|---|
| matr0012 | M3. | Suelo adecuado (material; 15/04/2005) | 1 | 0.3 | 0.30 |
| proptrans11 | Km. | Tracto camión 4x2 y semirr. plataforma baja | 25 | 0.15 | 3.75 |
|  |  | Total |  |  | 4.05 |

**equipo001** d. Equipo de fabricación y extensión de MBC (mano de obra; 17/06/2002)
Precio: 3670.7
d. Equipo de fabricación y extensión de mezclas bituminosas en caliente compuesto por planta asfáltica, extendedora de aglomerado, compactador de rodillos, compactador de neumáticos, 6 peones y 1 capataz.

| Código | Ud | Descripción | Rendimiento | Precio | Importe |
|---|---|---|---|---|---|
| maq0001 | H. | Planta asfáltica en caliente discontinua (maquinaria; 04/09/2008) | 7 | 240.83 | 1685.81 |
| maq0002 | H. | Extendedora de aglomerado sobre cadenas (maquinaria; 04/09/2008) | 7 | 79.63 | 557.41 |
| maq0011 | H. | Comp. vibrante de dos cilindros, tándem (maquinaria; 17/06/2002) | 6 | 50.94 | 305.64 |
| maq0012 | H. | Comp. de neumáticos autopropulsado (maquinaria; 04/09/2008) | 6 | 53.64 | 321.84 |
| MO0009 | H. | Peón ordinario | 48 | 14 | 672.00 |
| MO0004 | H. | Capataz | 8 | 16 | 128.00 |
|  |  | Total |  |  | 3670.7 |

**matrn0002** Tn. Árido fino mezclas bituminosas (material; 17/06/2002)
Precio: 11

| Código | Ud | Descripción | Rendimiento | Precio | Importe |
|---|---|---|---|---|---|
| matr0002 | Tn. | Árido fino mezclas bituminosas (material; 04/09/2008) | 1 | 8 | 8.00 |
| proptrans02 | Km. | Tracto camión 4x2 y semirr. caja basc. 16 m3 (17/06/2002) | 25 | 0.12 | 3.00 |
|  |  | Total |  |  | 11 |

**matrn0003** Tn. Árido grueso mezclas bituminosas (material; 17/06/2002)
Precio: 10

| Código | Ud | Descripción | Rendimiento | Precio | Importe |
|---|---|---|---|---|---|
| matr0003 | Tn. | Árido grueso mezclas bituminosas (material; 04/09/2008) | 1 | 7 | 7.00 |
| proptrans02 | Km. | Tracto camión 4x2 y semirr. caja basc. 16 m3 | 25 | 0.12 | 3.00 |
|  |  | Total |  |  | 10 |

**matrn0006** Tn. Filler (cemento) para MBC (material)
Precio: 85.5

| Código | Ud | Descripción | Rendimiento | Precio | Importe |
|---|---|---|---|---|---|
| matr0006 | Tn. | Filler (cemento) para MBC (material; 04/09/2008) | 1 | 85 | 85.00 |
| proptrans05 | Km. | Camión caja fija y grúa auxiliar | 25 | 0.02 | 0.50 |
|  |  | Total |  |  | 85.5 |

**matrn0004** Tn. Betún de penetración 60/70 en MBC (material; 17/06/2002)
Precio: 622.41

| Código | Ud | Descripción | Rendimiento | Precio | Importe |
|---|---|---|---|---|---|
| matr0004 | Tn. | Betún de penetración 60/70 en MBC (material; 28/10/2012) | 1 | 616.91 | 616.91 |
| proptrans04 | Km. | Camión tanque para combustible (17/06/2002) | 25 | 0.22 | 5.50 |
|  |  | Total |  |  | 622.41 |

**equipo006** d. Equipo de riegos (mano de obra; 04/09/2008)
Precio: 400
d. Equipo de riegos de emulsiones bituminosas compuesto por camión cuba y 1 peón.

| Código | Ud | Descripción | Rendimiento | Precio | Importe |
|---|---|---|---|---|---|
| maq0019 | H. | Camión tanque para combustible (maquinaria; 04/09/2008) | 8 | 36 | 288.00 |
| MO0009 | H. | Peón ordinario | 8 | 14 | 112.00 |
|  |  | Total |  |  | 400 |

**matrn0013** Tn. Emulsión ECL-1 (material; 17/06/2002)
Precio: 305.5

| Código | Ud | Descripción | Rendimiento | Precio | Importe |
|---|---|---|---|---|---|
| matr0013 | Tn. | Emulsión ECL-1 (material; 20/10/2010) | 1 | 300 | 300.00 |
| proptrans04 | Km. | Camión tanque para combustible | 25 | 0.22 | 5.50 |
|  |  | Total |  |  | 305.5 |

**equipo030** d. Equipo de riego autoadherente (mano de obra; 04/09/2008)
Precio: 490.96
d. Equipo de riegos de emulsiones bituminosas compuesto por camión cuba y 1 peón.

| Código | Ud | Descripción | Rendimiento | Precio | Importe |
|---|---|---|---|---|---|
| maq0031 | H. | Tanque autopropulsado con rampa de riego (maquinaria; 04/09/2008) | 8 | 47.37 | 378.96 |
| MO0009 | H. | Peón ordinario | 8 | 14 | 112.00 |
|  |  | Total |  |  | 490.96 |

**matrn0020** Tn. Emulsión termoadherente (material; 17/06/2002)
Precio: 330.5

| Código | Ud | Descripción | Rendimiento | Precio | Importe |
|---|---|---|---|---|---|
| matr0020 | Tn. | Emulsión termoadherente (material; 20/10/2010) | 1 | 325 | 325.00 |
| proptrans04 | Km. | Camión tanque para combustible | 25 | 0.22 | 5.50 |
|  |  | Total |  |  | 330.5 |

**matrn0023** M2. Geotextil antiremonte de fisuras (material; 04/09/2008)
Precio: 6.25

| Código | Ud | Descripción | Rendimiento | Precio | Importe |
|---|---|---|---|---|---|
| matr0023 | M2. | Geotextil antiremonte de fisuras (material; 04/09/2008) | 1 | 4 | 4.00 |
| proptrans11 | Km. | Tracto camión 4x2 y semirr. plataforma baja | 15 | 0.15 | 2.25 |
|  |  | Total |  |  | 6.25 |

**matrn0034** Tn. Emulsión ECR-2m (material; 17/06/2002)
Precio: 255.5

| Código | Ud | Descripción | Rendimiento | Precio | Importe |
|---|---|---|---|---|---|
| matr0034 | Tn. | Emulsión ECR-2m (material; 04/09/2008) | 1 | 250 | 250.00 |
| proptrans04 | Km. | Camión tanque para combustible | 25 | 0.22 | 5.50 |
|  |  | Total |  |  | 255.5 |

**equipo007** d. Equipo de rasanteo y nivelación (mano de obra; 17/06/2002)
Precio: 508.08
d. Equipo de rasanteo y nivelación de materiales granulares compuesto por retrocargadora, 1 peón y 1 oficial 1ª.

| Código | Ud | Descripción | Rendimiento | Precio | Importe |
|---|---|---|---|---|---|
| maq0007 | H. | Retrocargadora | 8 | 34.01 | 272.08 |
| MO0009 | H. | Peón ordinario | 8 | 14 | 112.00 |
| MO0006 | H. | Oficial 1ª | 8 | 15.5 | 124.00 |
|  |  | Total |  |  | 508.08 |

**matrn0011** M3. Subbase granular (material; 04/09/2008)
Precio: 17.25

| Código | Ud | Descripción | Rendimiento | Precio | Importe |
|---|---|---|---|---|---|
| matr0011 | M3. | Subbase granular (material; 04/09/2008) | 1 | 13.5 | 13.50 |
| proptrans11 | Km. | Tracto camión 4x2 y semirr. plataforma baja | 25 | 0.15 | 3.75 |
|  |  | Total |  |  | 17.25 |

**matrn0038** M3. Hormigón magro (material; 17/06/2002)
Precio: 74

| Código | Ud | Descripción | Rendimiento | Precio | Importe |
|---|---|---|---|---|---|
| matr0038 | M3. | Hormigón magro (material; 20/01/2010) | 1 | 60 | 60.00 |
| proptrans10 | Km. | Camión hormigonera 6 m3. | 25 | 0.56 | 14.00 |
|  |  | Total |  |  | 74 |

**matrn0039** M3. Hormigón HF-3.5 (material; 17/06/2002)
Precio: 104

| Código | Ud | Descripción | Rendimiento | Precio | Importe |
|---|---|---|---|---|---|
| matr0039 | M3. | Hormigón HF-3.5 (material; 20/01/2010) | 1 | 90 | 90.00 |
| proptrans10 | Km. | Camión hormigonera 6 m3. | 25 | 0.56 | 14.00 |
|  |  | Total |  |  | 104 |

**matrn0009** M3. Hormigón HM-25 (material; 17/06/2002)
Precio: 99

| Código | Ud | Descripción | Rendimiento | Precio | Importe |
|---|---|---|---|---|---|
| proptrans10 | Km. | Camión hormigonera 6 m3. | 25 | 0.56 | 14.00 |
| matr0009 | M3. | Hormigón HM-25 (material; 04/09/2008) | 1 | 85 | 85.00 |
|  |  | Total |  |  | 99 |

**matrn0014** M3. Arena de machaqueo (0-5 mm.) (material; 10/06/2002)
Precio: 10.96

| Código | Ud | Descripción | Rendimiento | Precio | Importe |
|---|---|---|---|---|---|
| matr0014 | M3 | Arena de machaqueo (0-5mm) (material; 10/06/2002) | 1 | 7.21 | 7.21 |
| proptrans11 | Km. | Tracto camión 4x2 y semirr. plataforma baja | 25 | 0.15 | 3.75 |
|  |  | Total |  |  | 10.96 |

**equipo024** d. Equipo de encofradores (mano de obra; 17/06/2002)
Precio: 680.16
d. Equipo de encofradores compuesto por camión de caja fija y grúa auxiliar, 1 oficial 1ª y 1 peón ordinario.

| Código | Ud | Descripción | Rendimiento | Precio | Importe |
|---|---|---|---|---|---|
| MO0006 | H. | Oficial 1ª | 8 | 15.5 | 124.00 |
| MO0009 | H. | Peón ordinario | 8 | 14 | 112.00 |
| maq0023 | H. | Camión caja fija y grúa auxiliar | 8 | 55.52 | 444.16 |
|  |  | Total |  |  | 680.16 |

**matrn0019** M3. Hormigón HM-10 (material; 17/06/2002)
Precio: 84

| Código | Ud | Descripción | Rendimiento | Precio | Importe |
|---|---|---|---|---|---|
| matr0019 | M3. | Hormigón HM-10 (material; 04/09/2008) | 1 | 70 | 70.00 |
| proptrans10 | Km. | Camión hormigonera 6 m3. | 25 | 0.56 | 14.00 |
|  |  | Total |  |  | 84 |

**matrn0035** M2. Lajas de piedra (material)
Precio: 8.5

| Código | Ud | Descripción | Rendimiento | Precio | Importe |
|---|---|---|---|---|---|
| matr0035 | M2. | Lajas de piedra (material; 04/09/2008) | 1 | 8 | 8.00 |
| proptrans05 | Km. | Camión caja fija y grúa auxiliar | 25 | 0.02 | 0.50 |
|  |  | Total |  |  | 8.5 |

**equipo029** d. Equipo de producto de larga duración (mano de obra; 04/09/2008)
Precio: 1344
d. Equipo de aplicación de producto de larga duración (doble componente) en marcas viales, compuesto por barredora autopropulsada, 3 peones y 1 capataz.

| Código | Ud | Descripción | Rendimiento | Precio | Importe |
|---|---|---|---|---|---|
| maq0016 | H. | Barredora autopropulsada | 8 | 110 | 880.00 |
| MO0009 | H. | Peón ordinario | 24 | 14 | 336.00 |
| MO0004 | H. | Capataz | 8 | 16 | 128.00 |
|  |  | Total |  |  | 1344 |

**equipo008** d. Equipo de pintura acrílica (mano de obra; 17/06/2002)
Precio: 1690
d. Equipo de aplicación de pintura acrílica en marcas viales, compuesto por máquina para pintar líneas, barredora autopropulsada, 3 peones y 1 capataz.

| Código | Ud | Descripción | Rendimiento | Precio | Importe |
|---|---|---|---|---|---|
| maq0016 | H. | Barredora autopropulsada | 8 | 110 | 880.00 |
| maq0026 | H. | Máquina para pintar líneas (maquinaria; 17/06/2002) | 8 | 43.25 | 346.00 |
| MO0009 | H. | Peón ordinario | 24 | 14 | 336.00 |
| MO0004 | H. | Capataz | 8 | 16 | 128.00 |
|  |  | Total |  |  | 1690 |

**equipo012** d. Equipo de colocación de señales (mano de obra; 05/06/2002)
Precio: 841.52
d. Equipo de colocación de señales compuesto por camión grúa, compresor, 2 peones y 1 oficial 1ª.

| Código | Ud | Descripción | Rendimiento | Precio | Importe |
|---|---|---|---|---|---|
| maq0023 | H. | Camión caja fija y grúa auxiliar | 8 | 55.52 | 444.16 |
| maq0020 | H. | Compresor móvil motor eléctrico | 8 | 6.17 | 49.36 |
| MO0009 | H. | Peón ordinario | 16 | 14 | 224.00 |
| MO0006 | H. | Oficial 1ª | 8 | 15.5 | 124.00 |
|  |  | Total |  |  | 841.52 |

**matrn0018** M3. Hormigón HA-25 (material; 17/06/2002)
Precio: 109

| Código | Ud | Descripción | Rendimiento | Precio | Importe |
|---|---|---|---|---|---|
| matr0018 | M3. | Hormigón HA-25 (material; 15/10/2008) | 1 | 95 | 95.00 |
| proptrans10 | Km. | Camión hormigonera 6 m3. | 25 | 0.56 | 14.00 |
|  |  | Total |  |  | 109 |

**matrn0017** M3. Material fltro (material; 04/09/2008)
Precio: 7.5

| Código | Ud | Descripción | Rendimiento | Precio | Importe |
|---|---|---|---|---|---|
| matr0017 | M3. | Material filtro (material; 04/09/2008) | 1 | 3.75 | 3.75 |
| proptrans11 | Km. | Tracto camión 4x2 y semirr. plataforma baja | 25 | 0.15 | 3.75 |
|  |  | Total |  |  | 7.5 |

**equipo019** d. Equipo de corte de asfalto (mano de obra; 05/06/2002)
Precio: 462.8
d. Equipo de corte de asfalto compuesto por furgoneta, compresor móvil, 1 peón.

| Código | Ud | Descripción | Rendimiento | Precio | Importe |
|---|---|---|---|---|---|
| maq0021 | H. | Furgonetas de caja abierta | 8 | 25.68 | 205.44 |
| maq0030 | H. | Cortadora de hormigón de doble disco (maquinaria; 04/09/2008) | 8 | 12 | 96.00 |
| maq0020 | H. | Compresor móvil motor eléctrico | 8 | 6.17 | 49.36 |
| MO0009 | H. | Peón ordinario | 8 | 14 | 112.00 |
|  |  | Total |  |  | 462.8 |

**equipo023** d. Equipo de ferrallistas (mano de obra; 04/09/2008)
Precio: 244
d. Equipo de ferrallistas compuesto por 1 oficial 1ª y 1 oficial 2ª.

| Código | Ud | Descripción | Rendimiento | Precio | Importe |
|---|---|---|---|---|---|
| MO0006 | H. | Oficial 1ª | 8 | 15.5 | 124.00 |
| MO0007 | H. | Oficial 2ª (mano de obra; 15/10/2008) | 8 | 15 | 120.00 |
|  |  | Total |  |  | 244 |

**equipo022** d. Equipo de imperm. y drenaje de muros (mano de obra; 04/09/2008)
Precio: 236
d. Equipo de impermeabilización y drenaje de muros compuesto por 1 oficial 1ª y 1 peón ordinario.

| Código | Ud | Descripción | Rendimiento | Precio | Importe |
|---|---|---|---|---|---|
| MO0006 | H. | Oficial 1ª | 8 | 15.5 | 124.00 |
| MO0009 | H. | Peón ordinario | 8 | 14 | 112.00 |
|  |  | Total |  |  | 236 |

**equipo031** d. Equipo de montaje-desmontaje malla prot. talud (mano de obra; 17/06/2002)
Precio: 1134.56
d. Equipo de montaje / desmontaje de mallas de acero en protección de taludes, compuesto por camión con caja fija y grúa auxuliar, compresor de 7 m3., martillo perforador y carro de perforaión hasta 6 m., 3 peones y 1 oficial 1ª.

| Código | Ud | Descripción | Rendimiento | Precio | Importe |
|---|---|---|---|---|---|
| maq0023 | H. | Camión caja fija y grúa auxiliar | 8 | 55.52 | 444.16 |
| maq0013 | H. | Compresor de 7 m3. (maquinaria; 15/10/2008) | 8 | 3 | 24.00 |
| maq0024 | H. | Martillo perforador (maquinaria; 15/10/2008) | 8 | 1.8 | 14.40 |
| maq0025 | H. | Carro de perforación hasta 6m. (maquinaria; 15/10/2008) | 8 | 24 | 192.00 |
| MO0009 | H. | Peón ordinario | 24 | 14 | 336.00 |
| MO0006 | H. | Oficial 1ª | 8 | 15.5 | 124.00 |
|  |  | Total |  |  | 1134.56 |

**matrn0021** M2. Malla de triple torsión 8x10-16 - 2,7 mm. (material)
Precio: 3

| Código | Ud | Descripción | Rendimiento | Precio | Importe |
|---|---|---|---|---|---|
| matr0021 | M2 | Malla de triple torsión 80x100 - 2,7 mm. (material; 15/10/2008) | 1 | 2.5 | 2.50 |
| proptrans05 | Km. | Camión caja fija y grúa auxiliar | 25 | 0.02 | 0.50 |
|  |  | Total |  |  | 3 |

**equipo028** d. Equipo de limpieza de obras de drenaje transversal (mano de obra; 17/06/2002)
Precio: 605.68
d. Equipo de limpieza de obras de drenaje transversal compuesto por camión de caja fija de 10 Tn. de carga, 1 peón y 1 oficial 1ª.

| Código | Ud | Descripción | Rendimiento | Precio | Importe |
|---|---|---|---|---|---|
| maq0014 | H. | Camión caja fija carga 10 Tn. | 8 | 46.21 | 369.68 |
| MO0009 | H. | Peón ordinario | 8 | 14 | 112.00 |
| MO0006 | H. | Oficial 1ª | 8 | 15.5 | 124.00 |
|  |  | Total |  |  | 605.68 |

**equipo002** d. Equipo de limpieza de cunetas y márgenes (mano de obra; 05/06/2002)
Precio: 911.36
d. Equipo de limpieza de cunetas y márgenes compuesto por miniexcavadora, camión de caja fija y 3 peones.

| Código | Ud | Descripción | Rendimiento | Precio | Importe |
|---|---|---|---|---|---|
| maq0014 | H. | Camión caja fija carga 10 Tn. | 8 | 46.21 | 369.68 |
| maq0015 | H. | Miniexcavadora (maquinaria; 05/06/2002) | 8 | 25.71 | 205.68 |
| MO0009 | H. | Peón ordinario | 24 | 14 | 336.00 |
|  |  | Total |  |  | 911.36 |

**equipo026** d. Equipo de albañilería (mano de obra; 04/09/2008)
Precio: 236
d. Equipo de albañilería, compuesto por 1 oficial 1ª y 1 peón ordinario.

| Código | Ud | Descripción | Rendimiento | Precio | Importe |
|---|---|---|---|---|---|
| MO0006 | H. | Oficial 1ª | 8 | 15.5 | 124.00 |
| MO0009 | H. | Peón ordinario | 8 | 14 | 112.00 |
|  |  | Total |  |  | 236 |

**equipo027** d. Equipo de pintores (mano de obra; 04/09/2008)
Precio: 112
d. Equipo de pintores para remate de albañilería, compuesto por 1 peón ordinario.

| Código | Ud | Descripción | Rendimiento | Precio | Importe |
|---|---|---|---|---|---|
| MO0009 | H. | Peón ordinario | 8 | 14 | 112.00 |
|  |  | Total |  |  | 112 |

**3.1.1.** ud PART. PROP. JUEGO 2 SEMÁFOROS PORTÁTILES OBRA (maquinaria)
Precio: 9216.49

| Código | Ud | Descripción | Rendimiento | Precio | Importe |
|---|---|---|---|---|---|
| 3.1.1.1 | Und | Peón Ordinario | 1 | 14 | 14.00 |
| 3.1.1.2. | ud | Juego 2 semaforos trafico altern (material; 28/12/2002) | 1 | 8510.31 | 8510.31 |
| %medaux2% | % | Medios auxiliares...(s/total) (30/06/2006) | 2 % | 8524.31 | 170.49 |
| %costind | % | Coste indirecto.......(s/total) | 6 % | 8694.80 | 521.69 |
|  |  | Total |  |  | 9216.49 |

Claves: semáforo, regulación, digital, juego, tráfico, cabezal, cuarzo, cable, límite, control, portátil

**3.2.1** ud PART. PROP. CONO PVC NORMAL h=700mm (material)
Precio: 15.16

| Código | Ud | Descripción | Rendimiento | Precio | Importe |
|---|---|---|---|---|---|
| 3.1.1.1 | Und | Peón Ordinario | 0.2 | 14 | 2.80 |
| 3.2.1.2. | ud | Cono PVC normal 3,3 kg h=700mm (material; 26/02/2013) | 1 | 11.5 | 11.50 |
| %costind | % | Coste indirecto.......(s/total) | 6 % | 14.30 | 0.86 |
|  |  | Total |  |  | 15.16 |

Claves: colocación, cono, PVC, baliza, colocaci?n

**3.3.1.** ud PART. PROP. BARRERA MÓVIL NEW JERSEY BM-1850
Precio: 42.11

| Código | Ud | Descripción | Rendimiento | Precio | Importe |
|---|---|---|---|---|---|
| 3.1.1.1 | Und | Peón Ordinario | 0.25 | 14 | 3.50 |
| 3.3.1.2. | ud | Barrera New Jersey BM-1850 (material; 26/02/2013) | 1 | 28.7 | 28.70 |
| 3.3.1.3. | t. | Arena de río 0/6 mm. (material; 08/07/2008) | 0.45 | 15 | 6.75 |
| %medaux2% | % | Medios auxiliares...(s/total) | 2 % | 38.95 | 0.78 |
| %costind | % | Coste indirecto.......(s/total) | 6 % | 39.73 | 2.38 |
|  |  | Total |  |  | 42.11 |

Claves: barrera, móvil, polietileno, colocación, m?vil, colocaci?n

**3.7.1.** Und. PART. PROPORCIONAL DE PANEL DIRECCIONAL (05/06/2002)
Precio: 263.47

| Código | Ud | Descripción | Rendimiento | Precio | Importe |
|---|---|---|---|---|---|
| 3.7.1.1. | Ml. | Poste Galvanizado 80x40 (material; 09/04/2013) | 2 | 15.6 | 31.20 |
| 3.7.1.2. | Und. | Panel Direccional TB-2 (material; 09/04/2013) | 1 | 116.3 | 116.30 |
| 3.7.1.3. | Und. | Base de caucho (material; 09/04/2013) | 2 | 32.35 | 64.70 |
| 3.7.1.4. | d. | Equipo de colocación de señales (mano de obra; 05/06/2002) | 1 | 31.49 | 31.49 |
| %medaux2% | % | Medios auxiliares...(s/total) | 2 % | 243.69 | 4.87 |
| %costind | % | Coste indirecto.......(s/total) | 6 % | 248.56 | 14.91 |
|  |  | Total |  |  | 263.47 |

**3.4.1.** Ud. PART. PROP. SEÑAL REFLEX. TRIANGULAR 90 (material; 05/06/2002)
Precio: 146.58
Ud. Señal reflectante de nivel 2 triangular de 90 cm., incluso poste galvanizado de 80x40x2 mm., tornillería, cimentación y anclaje, totalmente colocada.

| Código | Ud | Descripción | Rendimiento | Precio | Importe |
|---|---|---|---|---|---|
| 3.4.1.1. | Ml. | Poste galvanizado 80x40 (material; 12/03/2013) | 1 | 15.6 | 15.60 |
| 3.4.1.2. | Ud. | Señal Reflexiva triangular 90 cm. (material; 09/04/2013) | 1 | 74.13 | 74.13 |
| 3.4.1.3. | Ud. | Hormigón HM-20 (material; 09/04/2013) | 0.125 | 89 | 11.13 |
| 3.4.1.4. | d. | Equipo de colocación de señales (mano de obra; 05/06/2002) | 1 | 34.71 | 34.71 |
| %medaux2% | % | Medios auxiliares...(s/total) | 2 % | 135.57 | 2.71 |
| %costind | % | Coste indirecto.......(s/total) | 6 % | 138.28 | 8.30 |
|  |  | Total |  |  | 146.58 |

**3.5.1.** Ud. PART. PROP. SEÑAL REFLEX. CIRCULAR 90 (material; 05/06/2002)
Precio: 106.16
Ud. Señal reflectante circular de 60 cm., incluso poste galvanizado de 80x40x2 mm., tornillería, cimentación y anclaje, totalmente colocada.

| Código | Ud | Descripción | Rendimiento | Precio | Importe |
|---|---|---|---|---|---|
| 3.4.1.4. | d. | Equipo de colocación de señales | 0.003 | 34.71 | 0.10 |
| 3.5.1.2. | M3. | Hormigón HM-20 (material; 17/06/2002) | 0.125 | 89 | 11.13 |
| 3.5.1.3. | Ud. | Señal reflexiva circular 60 cm. (material; 13/03/2013) | 1 | 71.36 | 71.36 |
| 3.4.1.1. | Ml. | Poste galvanizado 80x40 | 1 | 15.6 | 15.60 |
| %medaux2% | % | Medios auxiliares...(s/total) | 2 % | 98.19 | 1.96 |
| %costind | % | Coste indirecto.......(s/total) | 6 % | 100.15 | 6.01 |
|  |  | Total |  |  | 106.16 |

**3.8.1.P** PART. PROP. DE SEÑAL RECTANGULAR (05/06/2002)
Precio: 150.76

| Código | Ud | Descripción | Rendimiento | Precio | Importe |
|---|---|---|---|---|---|
| 3.8.1.1. | Ml. | Poste galvanizado 80x40 (material; 12/03/2013) | 1 | 15.6 | 15.60 |
| 3.8.1.2.P | Ud. | Señal rectangular TS54 (material; 23/04/2013) | 1 | 78 | 78.00 |
| 3.8.1.3. | Ud. | Hormigón HM-20 (material; 09/04/2013) | 0.125 | 89 | 11.13 |
| 3.8.1.4. | d. | Equipo de colocación de señales (mano de obra; 05/06/2002) | 1 | 34.71 | 34.71 |
| %medaux2% | % | Medios auxiliares...(s/total) | 2 % | 139.44 | 2.79 |
| %costind | % | Coste indirecto.......(s/total) | 6 % | 142.23 | 8.53 |
|  |  | Total |  |  | 150.76 |

**3.6.1.** ud PART. PROP. BALIZA DESTELLANTE INCANDESCENTE (material)
Precio: 32.67

| Código | Ud | Descripción | Rendimiento | Precio | Importe |
|---|---|---|---|---|---|
| 3.1.1.1 | Und | Peón Ordinario | 0.416 | 14 | 5.82 |
| 3.6.1.1.2. | ud | Baliza destellante incandescente (material; 13/03/2013) | 1 | 25 | 25.00 |
| %costind | % | Coste indirecto.......(s/total) | 6 % | 30.82 | 1.85 |
|  |  | Total |  |  | 32.67 |

Claves: celular, automático, baliza, incandescencia, intermitente, luz, lente, cara, ámbar, autom?tico, ?mbar

**3.4.1.3.** Ud. Hormigón HM-20 (material; 09/04/2013)
Precio: 89

| Código | Ud | Descripción | Rendimiento | Precio | Importe |
|---|---|---|---|---|---|
| 3.4.1.3.1. | M3. | Hormigón HM-20 (material; 09/04/2013) | 1 | 75 | 75.00 |
| 3.4.1.3.2. | Km. | Camión hormigonera 6 m3 (09/04/2013) | 25 | 0.56 | 14.00 |
|  |  | Total |  |  | 89 |

**3.4.1.4.** d. Equipo de colocación de señales (mano de obra; 05/06/2002)
Precio: 34.71
d. Equipo de colocación de señales compuesto por camión grúa, compresor, 1 peón y 1 oficial 1ª.

| Código | Ud | Descripción | Rendimiento | Precio | Importe |
|---|---|---|---|---|---|
| 3.7.1.4.1. | H. | Camión caja fija y grúa auxiliar (maquinaria; 17/06/2002) | 0.416 | 55.52 | 23.10 |
| 3.7.1.4.2. | H. | Compresor móvil motor eléctrico (maquinaria; 05/06/2002) | 0.416 | 6.17 | 2.57 |
| 3.1.1.1 | Und | Peón Ordinario | 0.416 | 14 | 5.82 |
| 3.7.1.4.4. | H. | Oficial 1ª (mano de obra; 06/03/2008) | 0.208 | 15.5 | 3.22 |
|  |  | Total |  |  | 34.71 |

**3.5.1.2.** M3. Hormigón HM-20 (material; 17/06/2002)
Precio: 89

| Código | Ud | Descripción | Rendimiento | Precio | Importe |
|---|---|---|---|---|---|
| 3.5.1.2.1. | M3. | Hormigón HM-20 (material; 08/07/2008) | 1 | 75 | 75.00 |
| 3.5.1.2.2. | Km. | Camión hormigonera 6 m3. (17/06/2002) | 25 | 0.56 | 14.00 |
|  |  | Total |  |  | 89 |

**3.7.1.4.** d. Equipo de colocación de señales (mano de obra; 05/06/2002)
Precio: 31.49

| Código | Ud | Descripción | Rendimiento | Precio | Importe |
|---|---|---|---|---|---|
| 3.7.1.4.1. | H. | Camión caja fija y grúa auxiliar | 0.416 | 55.52 | 23.10 |
| 3.7.1.4.2. | H. | Compresor móvil motor eléctrico | 0.416 | 6.17 | 2.57 |
| 3.1.1.1 | Und | Peón Ordinario | 0.416 | 14 | 5.82 |
| 3.7.1.4.4. | H. | Oficial 1ª | 0 | 15.5 | 0.00 |
|  |  | Total |  |  | 31.49 |

**3.8.1.3.** Ud. Hormigón HM-20 (material; 09/04/2013)
Precio: 89

| Código | Ud | Descripción | Rendimiento | Precio | Importe |
|---|---|---|---|---|---|
| 3.4.1.3.1. | M3. | Hormigón HM-20 | 1 | 75 | 75.00 |
| 3.4.1.3.2. | Km. | Camión hormigonera 6 m3 | 25 | 0.56 | 14.00 |
|  |  | Total |  |  | 89 |

**3.8.1.4.** d. Equipo de colocación de señales (mano de obra; 05/06/2002)
Precio: 34.71
d. Equipo de colocación de señales compuesto por camión grúa, compresor, 1 peón y 1 oficial 1ª.

| Código | Ud | Descripción | Rendimiento | Precio | Importe |
|---|---|---|---|---|---|
| 3.7.1.4.1. | H. | Camión caja fija y grúa auxiliar | 0.416 | 55.52 | 23.10 |
| 3.7.1.4.2. | H. | Compresor móvil motor eléctrico | 0.416 | 6.17 | 2.57 |
| 3.1.1.1 | Und | Peón Ordinario | 0.416 | 14 | 5.82 |
| 3.7.1.4.4. | H. | Oficial 1ª | 0.208 | 15.5 | 3.22 |
|  |  | Total |  |  | 34.71 |

## Recursos

**1.1.1..** Und Línea de Vida
Und. Líneas de vida para cinturones de seguridad, incluso montaje y desmontaje. Amortizable en 5 obras. Según Norma UNE EN-795.

**2.8.1.** Und Mascarilla autofiltrante para particulas
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
**2.12.5.** Und Conector
Und. Mosquetón de 20mm de apertura y 111 x 64mm de dimensiones. Cierre de rosca de aluminio. Amortizable en 5 obras. Sgún UNE EN 362

**2.12.3** Und Dispositivo de Regulación de Cuerda
Und. Dispositivo de Regulación de cuerda. Amortizable en 5 obras. Según Norma UNE EN 12841.

**2.12.2.** m Cuerda de posicionamiento vertical
Und. Cuerda de posicionamiento vertical de 14 mm. de diámetro fabricada en poliamida. Amortizable en 5 obras. Según Norma UNE EN 353-2

**2.12.1.** Und Arnés de Seguridad para trabajos vert. y Bolsa portaherramientas
Und. Arnés para trabajos verticales con 5 puntos de suspensión o fijación con cinturón faja confort, eslinga de 40 cm para posible conexión de subconjunto, hebillas de enganche dorsal, pectoral de ajuste en hombros y cinturón, cinta subglutea de unión entre las cintas de los muslos. Bolsa individual con manual de instrucción. Apartir de la primera utilización obligatorio pasar cada cinco años la revisión y mantenimiento del equipo. Amortizable en 5 obras. Según Norma UNE EN 358, 361

**3.1.1.2.** ud Juego 2 semaforos trafico altern
Claves: semáforo, tráfico, juego

**3.2.1.2.** ud Cono PVC normal 3,3 kg h=700mm
Claves: cono, PVC

**3.3.1.2.** ud Barrera New Jersey BM-1850
Claves: barrera

**3.3.1.3.** t. Arena de río 0/6 mm
Claves: areno, río, r?o

**3.6.1.1.2.** ud Baliza destellante incandescente
Claves: incandescencia, baliza

**3.7.1.4.1.** H. Camión caja fija y grúa auxiliar
Ml. Defensa rígida prefabricada, tipo new jersey, con hormigón HA-350 IIIa según plano de detalles en piezas de 3 ó 6 m, juntas de colocación ejecutadas e impermebilizadas, remate de partes vistas, incluso abatimientos según normativa y remates con bordillos existentes, nivelada, totalmente colocada.

## Entidades
- 000, C
- 001, C
- 002, C
